# Erweiterung Schule Grassau
Angebotsaufforderung (GAEB DA XML 3.2, DA83)
Projekt: 18050-E
Währung: EUR
Vergabeart: Beschränkte Ausschreibung
Auftraggeber: Gemeinde Grassau, Marktstraße 1, 83224 Grassau; DV-Nummer: 16; Vergabenummer: 16
Erstellt mit: BECHMANN AVA 2025.130/ GXML Toolbox V3.3 R20210630, BECHMANN AVA 2025.130, 24.02.2026

## Allgemeine Hinweise zum Gebäudebestand
Wichtige allgemeine Hinweis zum Gebäudebestand
Bestandspläne zum Gebäudekomplex sind nur teilweise vorhanden. Die im LV angegebenen Konstruktionsarten zum Mauerwerk und den Geschossdecken basieren auf diesen unvollständigen Bestandsplänen auf  Erkenntnissse n vorangegengener Untersuchungen der Füßböden, abgehängter Decken und Wandbeschichtungen und -belägen auf Schadstoffe.
Davon ausgehend sind die Innen- und Außenwände ab EG aus Betonhohlblock- und Ziegelmauerwerk mit Stützen, Stürzen, Unter- und Überzügen aus Stahlbeton hergestellt. Der Innen- und Außenwandputz besteht aus Zement- bzw. Kalkzementmörtel.
Die Geschossdecken des Bestandsgebäudekomplexes sind als Holzbalkendecken, Betonhohlkörperdecken mit Aufbeton und Stb-Rippendecken konstruiert. Die einzelnen Deckenkonstruktionen können nur ungenau den jeweiligen Bauteilen zugeordnet werden.

Folgende zulässigen Deckenbelastungen düfen während der Bauarbeiten nicht überschritten werden:
-  max. zulässige Flächenlast 300 kg/m² (3 kN/m²)
-  max. zulässige Einzellast/Punktlast 400 kg (4 kN) - Verteilung der Last mittels Kanthölzern o. ä. auf mind. 2 Decken-Längsträger bei Holzbalken-, Hohlkörper und Stb-Rippendecken.

Gegenüber den Beschreibungen im LV muss mit Abweichungen bei den vorzufindenden Mauerwerksarten und Deckenkonstruktionen gerechnet werden.
Die KG-Innen- und Außenwände sind als Stahlbetonwände hergestellt, die Bodenplatte aus Stampfbeton.
An den Außenwänden wurde ein teerhaltiger Schwarzanstrich als Bauwerksabdichtung aufgebracht.

Schadstoffbelastete Baumaterialien sind, soweit festgestellt, im LV angegeben und der Ausbau sowie die Entsorgung dieser Materielien nach Erfordernis beschrieben.

Diese Hinweise sind bei der Ausführung sämtlicher Abbruch- und Bauarbeiten am Gebäudebestand zu berücksichtigen und zu beachten.

## 16 Zimmerer
Datum: 24.02.2026

*Hinweis: Allgemeine Vorbemerkungen*
1.ALLGEMEINES

1.1  Abkürzungen in der Ausschreibung
        - AG  Auftraggeber
        - AN  Auftragnehmer
        - o.glw.  oder gleichwertig
        - v.g.  vorgenannt
        - EP  Einheitspreis
        - OK RB  Oberkante Rohboden
        - OK FFB  Oberkante Fertigfußboden
        - Mw  Mauerwerk
        - Stb  Stahlbeton

1.2Lage des Grundstücks
Das Grundstück befindet innerhalb der Gemeinde
83224 Grassau, Landkreis Traunstein, Flnr. 74,
Schulgebäude Birkenweg 10 - 14

1.3Umgebung

  Begrenzung:
  im Norden:  Öffentl. Straße Birkenweg mit Wohnbebauung,
  Kindergarten und Schule (Containeranlage)
  im Osten:  Sporthalle
  im Westen:  Bestandsschulgebäude
  und Süden:  Gemeindestraße, Brachflächen

Die Baumaßnahme wird bei laufendem Betrieb der benachbarten Sporthalle und  des Schulgebäudes ausgeführt. Der Birkenweg vor dem Sanierungsgebäude wird zeitgleich zur Sanierung und Erweiterungsbaumaßnahme als Schulweg zur Schulcontaineranlage genutzt.
Der AN hat dafür zu sorgen, dass weder für Personen noch für den ruhenden und fließenden Verkehr angrenzender Straßen noch für benachbarte Gebäude keine Gefährdung durch die Bauarbeiten bestehen.
Für eine an die Baustelle angrenzende sichere Verkehrsführung ist zu sorgen.
Der Auftragnehmer hat sicherzustellen, dass der Baubereich nach den geltenden Vorschriften abgesperrt und gesichert ist, sowohl bei laufendem Baustellenbetrieb als auch während der arbeitsfreien Zeit.
Für den ausreichenden Emmissions- und Immissionschutz hat der AN zu sorgen.
Alle hierfür notwendigen Aufwendungen sind in die EP einzurechnen, sofern nicht gesonderte Positionen im LV beschrieben sind.
Lärmintensive Arbeiten sind mind. 14 Tage vor der Ausführung bei der Bauleitung anzumelden.
Vor Beginn der Arbeiten hat sich der AN über die örtlichen Gegebenheiten hinsichtlich Maschineneinsatz, Lagerflächen für Personalunterkünfte, Geräte, Material etc. zu informieren.

  Liefer- und Abtransport sind so zu terminieren, dass diese nicht mit Betrieb der bebachbarten Sporthalle und der Schule sowie dem Verkehr im Umfeld der Schulcontaineranlage und des Kindergartens kollidieren. Vorwiegend sind dabei die Uhrzeiten des allgemein üblichen Beginns und Endes des werktäglichen Schul-/Kindergartenbetriebs zu berücksichtigen. Wartende Baustellen-LKW sind im Umfeld des Kindergartens und der Schulcontaineranlage nicht zulässig.
An der Baustellenausfahrt ist bei An- und Abtransport stets ein Sicherheitsposten (Einweiser) zu platzieren, der die gefahrlose Ein- und Ausfahrt von LKW und sonstigen Fahrzeuge zur Baustelle regelt.

Die gesetzlichen Auflagen des Umweltschutzes sind einzuhalten.
Die Geräte- und Maschinenschutzverordnung in der aktuellen Fassung sowie die einschlägigen Vorschriften für die Lagerung wassergefährdender Flüssigkeiten sind zu beachten.
Die Richtlinien zum Schutz von Bäumen und Sträuchern
im Bereich von Baustellen (RSBB) sind zu beachten.
Im Hinblick auf Baulärm gelten die Anforderungen
-  des BIMSchG
-  der Allg. Verwaltungsvorschrift gg.
  Baulärm-Geräuschimmissionen
-  aller übrigen einschlägigen landesrechtlichen
  Vorschriften Bayerns

  Die Baustellenordnung des SiGeKo ist vom AN einzuhalten.

1.4Auflagen aus der Baugenehmigung
Die Auflagen aus der Baugenehmigung sind grundsätzlich zu
beachten, diese wurden jedoch bereits im LV berücksichtigt .

1.5Höhenentwicklung
Das vorhandene Baugelände liegt nahezu ebenflächig im Mittel mit
OK auf ca. 537,15 m üNN etwa auf OK Straßennieveau des
Birkenwegs.
Leichte Höhenunterschiede bis ca. 60 cm sind durch Anschüttungen
und Lichtgräben unmittelbar am Schulgebäudes vorhanden.

Gebäudebezugshöhe+/- 0,00  =  538,53 m.ü.NN

  OK FFB EG Bestandsgebäude
  BT4  = +0,04= 538,57

  OK FFB EG Neubau
  BT6  = -1,48= 537,05

Höhe FFB Bestand und Neubau müssen ab dem 1.OG der  selben Höhe entsprechen und sind je Stockwerk zu überprüfen.

1.6Erschließung
Das Baugrundstück wird von der Orthenburger Straße (B305) aus
über die Marktstraße entlang der Südseite und  vom Birkenwed entlang der Nordseite des bestehenden
Schulkomplexes erschlossen.

Park und Lagerflächen
Park- und Lagerflächen sind auf der Baustelleneinrichtungsfläche  vorhanden.

1.7Bauablauf, Bauwerk und Nutzung
Das Baumaßnahme ist planerisch in einzelne Bauteile gegliedert
und ausführungstechnisch in zeitlich getrennte Bauabschnitte
unterteilt.
Der Bestandsgebäudekomplex wurde in den Bauabschnitten 1 + 2
saniert.
Der 3. Bauabschnitt umfasst die Erstellung des nicht unterkellerten,
4 geschossigen Erweiteungsneubaues sowie eines Verbindungsgangs zwischen Erweiterungsbau und vorhandenem Sporthallenneubau.

Erweiterungsbau:
Gründung: Stahlbeton-Fundamentbodenplatte

Konstruktion: Innen- und Außenwände, Decken und Innentreppen
  aus Stahlbeton, obere Geschossdecke mit obenseitiger Wärmedämmung

Dach:  Gleichschenkeliges Walmdach, als Kaltdach in
  zimmermannsmäßiger Holzkonstruktion mit Pfetten
  und Sparren, Dachneigung 16,3°, mit mittig angeordnetem Lichtdachaufbau

Eindeckung: Dachziegel auf Lattung und Konterlattung

Fassaden: Vorgehängte, hinterlüftete, senkrecht angeordnete
  Holzverkleidung, wärmgedämmt.

Innenausbau: Verputzte Stb-Innenwände und Trockenbauinnenwände mit GK-Beplankung.
  Sanitärbereiche und Küche mit Wand- und Bodenfliesen, Treppenräume mit Bodenfliesen, Linoleumbodenbeläge in den Fluren und Klassenräumen,
  Parkett in den Gemeinschafträumen, Aula, Bühne
  etc. im EG.

Fenster und
Türen: Alu-Pfosten-Riegel-Fassade im EG, sonst Alu-Holz-
  Fenster, Screen-Sonnenschutz, Alu-Türelemente
  innen, Raumtüren in Holz mit Stahlzargen

Technische
Ausrüstung: Neuinstallation und
  -ausstattung der Elektro-, Sanitär-, Heizungs- und
  Lüftungstechnik, Neueinrichtung der WC etc. im
  gesamten Gebäudekomplex.

Verbindungsgang:
Konstruktion: Stahlbetonbau aus Stützen, Unterzügen, WU-
  Fundamentbodenplatte und Einzelfundamenten

Dach:  Wärmegedämmtes Pultdach über Verbindungsgang,
  Dachneigung 14°, und 5° geneigtes Flachdach über
  Pausenhof, beide in Stahlbeton mit Metaldeckung

Fassaden: WDVS auf Betonteilen, Alu-Pfosten-Riegel-Fassade

Innenausbau: Gespachtelte Stb-Innenwände und Trockenbauinnenwände mit GK-Beplankung.
  Sanitärbereiche und Küche mit Wand- und Bodenfliesen, Treppenräume mit Bodenfliesen, Linoleumbodenbeläge in den Fluren und Klassenräumen,
  Parkett in den Gemeinschafträumen, Aula, Bühne
  etc. im EG.

1.8Baubewachung
Eine Baubewachung ist nicht vorgesehen!

1.9  Nebenleistungen
  Die Kosten für Baustrom und Bauwasser trägt der AG.

  Ergänzend zu den Nebenleistungen der VOB werden
  folgende Leistungen nicht gesondert vergütet, und sind in
  die Einheitspreise  einzukalkulieren sofern nicht gesonderte
  Positionen dafür vorgesehen sind:

        - Behinderungen oder Mehraufwendungen durch gleichzeitig
  laufende Arbeiten.

1.10  Planausgabe
Die Planausgabe erfolgt grundsätzlich über die Ausgabeplattform
PLANFRED. Dem AN werden nach erfolgter Beauftragung
sämtlicher Pläne und Ausführungsunterlagen zugesendet.

Vom AN sind Ausführungspläne rechtzeitig vor Ausführungsbeginn
beim AG anzufordern.

*Hinweis: ZTV Alllgemein*
Zusätzliche Technische Vorbemerkungen, allgemein

Die Technischen Vorbemerkungen gelten für alle im Folgenden beschriebenen Leistungsbereiche sowie ergänzend die Zusätzlichen Technischen Vorbemerkungen einschl. der Normen, die den einzelnen Leistungsbereichen vorangestellt sind.
Zugrundegelegt ist die VOB Teil C, die jeweils zutreffenden Normen und Regeln in der zum Vertragsschluss gültigen Fassung einschließlich der Änderungen, Berichtigungen und Beiblätter, insbesondere:

DIN 18 299  Allgemeine Regelungen für Bauarbeiten jeder Art
DIN 18 202  Maßtoleranzen im Hochbau

ergänzend gelten grundlegend:
-  die Pläne des Architekten
-  die Pläne und Auflagen des Statikers sowie der übrigen Sonderfachleute
  und Bausachverständigen
-  VDE-, VDEW-und VDI-Richtlinien, soweit für das jeweilige Gewerk zutreffend
-  die Bayerische Bauordnung
-  die Auflagen der Bauaufsichtsbehörden
-  die Richtlinien und Vorschriften der Berufs- und Fachverbände
-  die Richtlinien und Empfehlungen von Fachinstituten
-  die Unfallverhütungsvorschriften der Berufsgenossenschaften
-  die aktuelle Energieeinsparverordnung -EnEV
-  die Einbau- und Verarbeitungsvorschriften der Hersteller
-  alle anerkannten Fachregeln sowie neuesten techn. Erkenntnisse
-  das Kreislaufwirtschafts- und Abfallgesetz (KrW-/AbfG), gültige Fassung.

Hinweis zur Leistungsausführung nach Bauabschnitten
Die ausgeschriebenen Leistungen umfassen nur den 1. Bauabschnitt.
Die Leistungen zu den weiteren Bauabschnitten (2. und 3. BA) sind in diesem Leistungsberzeichnis nicht enthalten.
Die einzelnen Bauabschnitte mit Untergliederung in Bauteile sind dem beigefügten  Übersichtsplan zm Leistungsverzeichnis zu entnehmen.

Leistungsumfang und Preise
Die ausgeschriebenen Leistungen sind in fix und fertiger Arbeit einschl. Materiallieferung, Gerätestellung und -vorhaltung, Vertragen an der Baustelle, eventueller Zwischenlagerung und Einbau incl. aller Nebenleistungen anzubieten und im Auftragsfalle auszuführen. Die Einheitspreise sind dem entsprechent zu kalkulieren.
Der Auftragnehmer übernimmt für die angebotenen Leistungen die Verpflichtung der Vollständigkeit, d.h. Leistungen und Nebenleistungen, die sich bei den Einzelbeschrieben zwangsläufig ergeben, sind einzukalkulieren, auch wenn diese nicht ausdrücklich erwähnt sind.
In die Einheitspreise sind je nach Art des Gewerkes und soweit nicht in eigenen Positionen erfasst, folgende Leistungen einzukalkulieren:
-  Baustelleneinrichtung entsprechend den Erfordernissen des eigenen Gewerkes,
  gemäß den Vorgaben der SIGE-Koordination und in Abstimmung mit der
  Bauleitung einschl. Vorhaltung und Abbau nach dem Leistungsende.
-  der Verschnitt
-  bauabschnittsweise bzw. zeitlich getrennte Ausführung einzelner Leistungen, gem.
  v.g. "Besonderem Hinweis zur Leistungsausführung in Bauabschnitten" insofern
  diese nicht durch separate Positionen beschrieben sind.
-  Liefern und Einbauen der erforderl. Befestigungs- und Verbindungsmittel
-  die diebstahlsichere Lagerung der zur Verarbeitung bestimmten Materialien
-  der Schutz aller Bauteile, Installationen, Einbauten und Einrichtungsgegenstände
-  der Schutz eingebauter Materialien bis zur Abnahme der eigenen Leistung des
  AN
-  die Sauberhaltung der Baustelle und der angrenzenden privaten und öffentl.
  Bauten und Flächen
-  die Übernahme der Verkehrssicherungspflicht im für die beauftragte Leistungsausführung vom AN genutzten Bereiche der Baustelle
-  zusätzliche Maßnahmen, die sich aus den Bestimmungen des Nachbarrechtes
  ergeben
-  das Beibringen von Materialmustern jeder Art

Der Auftragnehmer ist verpflichtet, von Ihm bzw. seiner Sub- und Nachunternehmen verursachte Beschädigungen und Verschmutzungen jeder Art an best. Gebäuden und Freianlagen auf seine Kosten zu beseitigen.

Weiteres ist in den Technischen Vorbemerkungen zu den einzelnen Leistungstiteln/-bereichen beschrieben.

Anforderungen an Baumaterialien, -stoffe und -teile
Alle Stoffe sind, soweit die Positionsbeschreibung nichts Gegenteiliges festlegt, vom AN zu liefern. Es dürfen nur zugelassene Baustoffe mit dem RAL-Gütesiegel
verwendet werden. Sie dürfen keine Schadstoffe, bzw. gesundheitsgefährdende Stoffe enthalten. HFCKW- und FCKW-haltige Produkte dürfen nicht eingebaut werden.
Materialien, Dimensionierungen und die Ausführung von Bauteilen müssen den geprüften, statischen Vorgaben, den brandschutztechnischen Auflagen gemäß Bauschein, den wärme- und schallschutztechnischen Anforderungen entsprechen. Diesbezügliche Nachweise, Prüfzeugnisse und Zulassungen sowie Produkt- und die CE-Kennzeichnungen sind vom AN unaufgefordert vor Einbau entsprechender Materialien der örtlichen Bauleitung vorzulegen.

Materialauszüge
erfolgen eigenverantwortlich durch den AN unter Berücksichtigung der Herstellerrichtlinien.

Nachweise und Bescheinigungen
bezüglich Qualität, Brandverhalten, Toxizität u.ä. von Werkstoffen sind vor dem Einbau vom AN unaufgefordert und kostenfrei zu erbringen.

Firmen- und Materialvorgaben
Der im Leistungsbeschrieb geforderte Standard ist einzuhalten. Die Produktauswahl bleibt dem Bieter überlassen. Die Gleichwertigkeit des angebotenen Produktes ist in jedem Falle kostenfrei nachzuweisen.
Materialnachweise, Produktzertifikate und Prüfzeugnisse sind vor der Ausführung unaufgefordert der Bauleitung vorzulegen.

Terminplan
Innerhalb von 10 Tagen nach Auftragserteilung ist vom Auftragnehmer auf Basis des
Projektterminplanes der Bauleitung und auf Grundlage der Vertragsfristen ein detailierter Ablaufsplan für sein Gewerk mit Terminierung von Leistungsabschnitten zu erstellen und der Bauleitung zu übergeben.
Die terminliche Abwicklung und zeitliche Kontrolle der Baudurchführung erfolgt mittels fortgeschriebenem Balkenpan und Terminlisten.
Der Auftragnehmer erkennt diese Steuerung als verbindlich an.

Sicherungsmaßnahmen
Es sind alle einschlägigen UVV einzuhalten. Evtl. anfallende Kosten für notwendige Sicherungsmaßnahmen sind in die EP einzurechnen und werden nicht gesondert vergütet.

Höhenverhältnisse und Maße
Die Höhenverhältnisse sind vor Beginn der Arbeiten vom AN eigenverantwortlich zu überprüfen.
Alle Maße sind am Bau zu nehmen. Bei Überschreitung der Toleranzgrenzen nach DIN 18201 und 18203 ist der Auftraggeber zu verständigen
Das gilt insbesondere für vorhandene und vorgesehene Winkeltoleranzen.
Bei Abweichungen von den Planungsunterlagen ist unverzüglich die Bauleitung zu informieren.

Hinweise zur Abrechnung/Aufmaß
Alle Leistungen, die nicht aus Plänen und Zeichnungen ermittelt werden können, bzw. von diesen abweichen, sind gemeinsam mit der Bauleitung des AG aufzumessen.
Der AN hat das Aufmaß rechtzeitig zu beantragen. Die Aufmasse sind ständig, dem Baufortschritt entsprechend, zu erstellen.
Nachträglich vorgelegte Aufmaßblätter undStundenlohnberichte werden nicht anerkannt.
Rechnungen, die nicht durch gemeinsame Aufmasse belegt sind, gelten als nicht prüffähig und werden nicht anerkannt.
Vom AN sind auf Verlangen Aufmaßskizzen der Leitungsverläufe während der Bauzeit zu erstellen und dem AG vorzulegen. Mehraufwendungen für diese
Leistungen sind in die Einheitspreise einzurechnen und werden nicht gesondert vergütet.
Abschlagsrechnungen, die nach erfolgter Abnahme der Baumaßnahme eingereicht werden, werden nicht akzeptiert.

Bautagebuch
Der AN ist verpflichtet täglich ein Bautagebuch über seine Leistungen zu führen, wöchentlich der Bauleitung zur Unterschrift vorzulegen und vollständig mit der Schlußrechnung einzureichen.
Die Bautageberichte müssen folgende Angaben beinhalten:
- Wetter mit Temperatrur
- Anzahl der eingestzten Arbeitskräfte des eigenen Gewerkes
- Art und Anzahl des eingesetzten Großgerätes, wie Erdbaugeräte, Kräne etc.
- Art und Umfang der tägl. Bauleistung
- behördl. Abnahmen, technische Abnahmen, besonder Vorkommnisse.

Schutz von Fremdgewerken
Der AN ist verpflichtet Fremdgewerke ohne zusätzliche Aufforderung wirksam vor Verschmutzung und Beschädigungen zu schützen. Kommt er dieser Verpflichtung nicht nach, kann dies durch Dritte auf seine Kosten erfolgen. Verursachte Schäden gehen zu Lasten des AN.

Schuttbeseitigung
Die Baustelle ist ständig rein zu halten und einschl. der Zufahrten ist regelmäßig, wenn erforderlich arbeitstäglich, von Verunreinigungen (Bauschutt, Verschmutzung der Straße durch Baustellenfahrzeuge, etc.) zu säubern.
Die Beseitigung und Entsorgung des aus der eigenen Arbeit anfallenden Schutts und Verunreinigung sowie Verpackungsmaterial hat ohne zusätzliche Aufforderung zu erfolgen.
Vergraben und Verbrennen an der Baustelle ist nicht statthaft. Kommt der AN der Verpflichtung nicht nach, geschieht dies durch Dritte auf Rechnung des AN.

### 1 Zimmer- und Dachdeckerarbeiten

#### 1.01 Baustelleneinrichtung

**1.01.1 Baustellenkran**
Die Baustelleneinrichtung Baukran umfasst die Aufstellung eines Hochbaukrans einschl. erford. Stromkasten und -anschlusses, den Standsicherheitsnachweis, die Umschließung mit einem Bauzaun sowie die Vorhaltung für den eigenen Leistungsumfang und Abbau.

Die Baukranstellung ist für die ausgeschriebenen Zimmer- und Dachdeckerleistungen auszulegen.

Stromanschluss erfolgt am bauseitigen Baustromverteilerkasten in der Baustellenneinrichtungsfläche an der Ostseite (Parkplatz) vor der benachbarten Musikschule.
Leitungslänge: ca. 130 m.
Vorh. CEE-Stromanschlussdosen: 1x32 A, 1x 16A, 400V

Der Standsicherheitsnachweis ist der Bauleitung vorzulegen.

Bauzaunumhausung bestehend aus:
-  mobilen Stahlrahmenelementen mit Füllungen aus
  Rundstahl-Stabgittermatten einschl. Fertigteilstützfüßen aus
  Stahlberton
-  Verbindungsschellen zur Verkupplung der Zaunelemente
  untereinander
-  Warnbeleuchtung im öffentliche Verkehrsraum (Gehweg)

Die Anfahrtsmöglichkeiten zur Kranaufstellung ist vom AN eigenverantwortlich  vor dem Transport zu prüfen.
Erforderliche Sondergenehmigungen der zuständigen Behörden für den Transport und die Anfahrt sind fristgerecht zu beantragen und in den EP der Position einzukalkulieren.

Die Kosten der Mitbenutzung des Krans von Fremdgewerken sind eigenverantwortlich mit diesen Firmen zu klären. Die Weitergabe der Mitbenutzungskosten an den AG zu Kostenübernahme ist ausgeschlossen.
Der jeweilige Kranschwenkbereich mit Lastentransport darf nicht über öffentliche Verkehrsflächen, Schulgebaude mit Schulbetrieb etc., geführt werden und ist dem entsprechend im Betrieb zu sperren.

Die Fertigstellung des eigenen Leistungsumfangs des AN, welche die Einrichtung Baukranstellung erfordert, ist der  Bauleitung des AG mitzuteilen (= Beginn der Vorhaltezeit).
Der Abbau erfolgt auf Abruf durch die Bauleitung.
Menge: 1,000 psch

**1.01.2 Vorhalten Baustellenkran**
Vorhalten der Baustelleneinrichtung Baustellenkran einschl. Bedienpersonal (inkl. Personalan- und Abreise) pro Tag, für Arbeiten außerhalb des eigenen Leistungsumfang des AN.
Menge: 20,000 d

#### 1.02 Abbruch- und Vorarbeiten

*Hinweis: ZTV Rückbau- und Abbrucharbeiten*
Zusätzliche Technische Vorbemerkungen zu den Rückbau- und Abbrucharbeiten

DIN  18 299Allgemeine Regelungen für Bauarbeiten jeder Art
DIN  18 459Abbruch- und Rückbauarbeiten

Bei den Abbruch- und Rückbauarbeiten sind folgende Leistungen einzuhalten und mit dem EP der Positionen abgegolten:
-  Liefern, Vorhalten und Wiederentfernen der für die Abbruchmaßnahmen
  erforderlichen Spezialgeräte,
-  Fördereinrichtungen, Hilfsunterstützungen, Arbeitsbühnen, Abdeckungen usw.
-  der Schutz  benachbarter Gebäude, Gebäudeteile, Einrichtungen, Grün- und
  Verkehrsflächen vor Staubeinwirkung, Verschmutzung und mechan. Beschädigung
-  Schutzmaßnahmen für Personen und Bauwerk sind unmittelbar vor Abbruch der
  Gebäudeteile/-bereiche auszuführen.
-  Lärmintensive Arbeiten sind mind. 2 Tage vor Ausführung der Bauleitung mitzuteilen.
-  Die Abbruchstellen sind mit dafür geeigneten Maßnahmen, wie Bauplanen etc.,
  jederzeit gegen ungünstige Witterungseinflüsse zu schützen und sturm- und
  regensicher zu verschließen.
-  Arbeitsbereiche sind auch gegen unbefugten Zugang entsprechend dem
  laufenden Baufortschritt abzusperren und zu sichern.
-  Die Entfernung von Absperrungen und Sicherungen oder Teile desselben vor
  Freigabe der bebauten Bereiche ist nicht gestattet.
-  Die Staubentwicklung bei Abbruchmaßnahmen im Gebäudeinneren ist mit
  geeigneten Maßnahmen, z. B. Benässung, Durchlüften etc., so gering wie
  möglich zu halten.
-  Die Bestimmungen zum Imissions- und Emissionsschutz sind uneingeschränkt
  einzuhalten.
- auf geruchlich und augenscheinlich auffallendes Material ist zu achten. Schadstoffbelastete Abbruchmassen sind zum Analysieren zu separieren.
-  Der Transport des Abbruchs aus höher liegenden Ebenen vom Gebäudeinneren
  nach außen hat über geschlossene Schuttrutschen, die in Abgedeckte Schuttcontainer münden, zu erfolgen, insofern ein Krannutzung für diese Arbeiten nicht
  möglich ist.
-  Der Abbruch von Bauwerken/-teilen ist während des Verladens gegen
  Staubentwicklung zu benässen.
-  Schutzmaßnahmen gegen mineralische Stäube (TRGS 559) und potenziell
  asbesthaltige Stäube (TRGS 517)
-  Einhaltung und Ausführung sämtliche Schutz- und Sicherungsmaßnahmen gemäß
  Unfallverhütungsvorschriften + BetrSichV, soweit in den Pos. nicht anders lautend
  beschrieben.

Leistungsumfang Verwertung/Entsorgen
Insofern in den einzelnen Positionen der Abbruch- und Rückbauarbeiten nicht separat und/oder anderslautend beschschrieben geht das Abbruchgut generell in das Eigentum des AN über zur sachgerechten Entsorgung oder sonstiger fachgerechten Verwertung nach eigener Wahl.
Der in den EP der Positionen einzukalkulierende Leistungsumfang beinhaltet::
-  das Zwischenlagern, Aufladen und Abfahren, des Abbruchs von der Baustelle
-  die Trennung und Entsorgung der Abfälle nach Art und Schadstoffbelastung des
  Materials
-  die sachgerechte Entsorgung des Abbruchguts nach den einschlägigen
  gesetzlichen, insbesondere abfallrechtlichen Bestimmungen
-  die Entsorgungsgebühren sowie aller im Zusammenhang der fachgerechten
  Abbruchmaterialverwertung anfallenden Gebühren und sonstigen Kosten
-  die Vorlage der Entsorgungsnachweise zur Abrechnung bei Positionen, in denen
  im Speziellen die Entsorgung des Abbruchs verlangt wird.

Sonstige Ausführungshinweise
Der Auftragnehmer hat sich vor Arbeitsausführung über die genaue Lage von Hindernissen, wie Rohrleitungen, Kabel u. dgl. zu informieren.
Der Auftraggeber sorgt für die Freischaltung der abzubrechenden Bauteile bezüglich vorhandener Leitungen für Strom, Wasser, Gas und anderer Medien.
Anfallende Schuttmassen und sonstige Abfälle sind geordnet zu lagern und mind. wöchentlich abzutransportieren.
Kommt der Auftragnehmer einer diesbezüglichen schriftlichen Aufforderung der Bauleitung innerhalb 2 Arbeitstagen nicht nach, so kann die Bauleitung die Abfuhr durch Dritte veranlassen. Sämtliche daraus entstehenden Kosten gehen zu Lasten des Auftragnehmers.
Entsteht hinsichtlich der Kostenverursachung und Kostenübernahme bei mehreren in Frage kommenden Verursachern keine Einigung, erfolgt eine Aufteilung entspr. der Höhe der Auftragssummen.

Der Abbruch und die Anbringung des Witterungsschutz im Vordachbereich ist, auf Abruf durch den AG, bereits während der Baumeistertätigkeiten zu erbringen.

**1.02.1 Abnehmen Dacheindeckungen mit Trag- und Konterlattung Vordachbereich**
Ausdecken der Dacheindeckung des äussersten Sparrenpaar über dem Bt5, aus Ziegel einschl. abbruch der Traglattung,
48/24 mm bis 50/30 mm B/D und Konterlattung, 50/30 mm bis 40/60 mm, sowie aller Sonderziegel aus Metall bzw. Kunststoff, wie Strangentlüfter etc., sämtlicher Halterungen und Befestigungsmittel.
Die Ziegel sind, soweit unbeschädigt, bauseits zu lagern.

Ortgang-/Sparrenlänge: ca. 8,35 m
Gesamte Trauflänge:  ca. 0,25 m

Leistungsumfang Verwertung/Entsorgung des Abbruchmaterials gem. ZTV Rückbau- und Abbrucharbeiten.
Menge: 5,000 m²

**1.02.2 Abbruch Trauf-, Kehlbohlen, Ortgangbretter**
Abbruch der Ortgangbretter, doppelte Brettlage, bis 200/30 mm je Brett, aus dem abzubrehenden Satteldach Bt5 einschl. Befestigungsmittel.

Abrechnung: 1-fache Bauteillänge.

Leistungsumfang Verwertung/Entsorgung des Abbruchmaterials gem. ZTV Rückbau- und Abbrucharbeiten.
Menge: 18,000 m

**1.02.3 Abbruch Schneefang, Dachrinnen, Fallrohre Vordachbereich**
Abbruch Dachbauteile aus versch. Metallen, wie Schneefanggitter, Trittroste, Dachrinnen, Fallrohre etc. aus Kupfer, verzinkten Eisen etc., einschl. aller Halterungen und Befestigungsmittel.
Die Dachrinnen sind so zurückzuschneiden, dass eine spätere Verlängerung an die neue Dachform möglich ist.

Leistungsumfang Verwertung/Entsorgung des Abbruchmaterials gem. ZTV Rückbau- und Abbrucharbeiten.
Menge: 1,000 m

**1.02.4 Ausbau der Kunststoffdachbahnen Vordachnereich**
Abbruch der Unterdeckung aus Kunststoffdachbahnen einschl. Befestigungsmittel aus dem Satteldach im Bestand Bt5 bis an das Giebelmauerwerk

Leistungsumfang Verwertung/Entsorgung des Abbruchmaterials gem. ZTV Rückbau- und Abbrucharbeiten.
Menge: 5,000 m²

**1.02.5 Abbruch/Teilabbruch Dachschalung, d bis 30 mm Vordachbereich**
Dachschalung aus Nut-und-Feder-Brettern und/oder stumpf gestossener Bretter, in unterschiedlichen Querschnitten bis 160/24 mm B/D, einschl. Befestigungsmittel aus den Satteldachflächen Bt5 bis an das Giebelmauerwerk rückbauen/abbrechen.

Leistungsumfang Verwertung/Entsorgung des Abbruchmaterials gem. ZTV Rückbau- und Abbrucharbeiten.
Menge: 5,000 m²

**1.02.6 Rückbau Sparren, Pfetten Vordachbereich**
Rückbau der tragenden Holzbauteile, wie Sparren, Pfetten aus dem Vordachbereich Bt4, bestehd aus folglendem Leistungsumfang:
-  Ausbau der Sparren mit Querschnitt bis 12/22 cm  und
  Einzelängen bis 9,0 m
-  Rückschnitt der Pfetten mit Querschnitten bis 18/26 cm

Das Laden und Abtransportieren des Abbruch- und Rückschnittmaterials von der Baustelle ist in den EP der Position einzukalkulieren.
Der Leistungsumfang Verwertung/Entsorgung des Abbruchmaterials gem. ZTV Rückbau- und Abbrucharbeiten.
Menge: 0,250 m³

**1.02.7 Witterungsschutzdach mit Baufolie**
Herstellung, vorhalten und Abbau eines temporären geneigten Witterungsschutzdachs aus gegeigneten Materialien nach Wahl des AN, wie Kantölzern, gewebeverstärkten Baufolien o. glw. zur Abdeckung der verbleibenden Bestandgebäudebereiche und Dachflächen nach Abbruch des Daches über dem BT3, als provisorischer Schutz gegen Niederschlag jeder Art, sturmsicher verankert am Gebäudebestand.
Der freie Abfluß von Nierderschlagswasser ist zu gewährleisten. Anstauender Niederschlag ist durch geeignete Maßnahmen, wie das Ausbildung einer Firstlinie bzw. Hochpunktes und geneigten Schutzdachflächen zu unterbinden.
Die Schutzdachflächen müssen traufseitig über die Bestandsfassaden überstehen, um eine Durchnässung der Fassaden bzw. das Eindringen von Feuchtigkeit in den Gebäudebestand zu verhindern.

Der Rückbau des Witterungsschutzdaches ist im EP dieser Position enthalten und erfolgt im Zuge der Gebäudeaufstockung in Holzbauweise aus gesonderter Position.

Abrechnung: Abzudeckende Dachfläche Bestandgebäude
Menge: 1,000 psch

**1.02.8 Abnehmen Dacheindeckungen mit Abbruch Trag- und Konterlattung**
Abnehmen der Dacheindeckung des Bestandsdach über dem Bt3, aus Ziegel einschl. Traglattung.
48/24 mm bis 50/30 mm B/D und Konterlattung, 50/30 mm bis 40/60 mm, sowie aller Sonderziegel aus Metall, Keramik bzw. Kunststoff, wie Strangentlüfter etc., sämtlicher Halterungen und Befestigungsmittel.
Die Ziegel und Sonderziegel sind, soweit unbeschädigt, bauseits zu lagern.

Ortgang-/Sparrenlänge: ca. 8,35 m
Gesamte Trauflänge:  ca. 1,60 m
Firstlänge:  ca. 1,60 m

Leistungsumfang Verwertung/Entsorgung des Abbruchmaterials gem. ZTV Rückbau- und Abbrucharbeiten.
Menge: 30,000 m²

**1.02.9 Ausbau der Kunststoffdachbahnen**
Abbruch der Unterdeckung aus Kunststoffdachbahnen einschl. Befestigungsmittel aus dem Satteldach im Bestand Bt5, welche zur Verschneidung des Daches mit BT6 nötig ist

Leistungsumfang Verwertung/Entsorgung des Abbruchmaterials gem. ZTV Rückbau- und Abbrucharbeiten.
Menge: 30,000 m²

**1.02.10 Abbruch/Teilabbruch Dachschalung, d bis 30 mm**
Dachschalung aus Nut-und-Feder-Brettern und/oder stumpf gestossener Bretter, in unterschiedlichen Querschnitten bis 160/24 mm B/D, einschl. Befestigungsmittel aus den Satteldachflächen Bt5 rückbauen/abbrechen.

Die einzelnen Bretter sind beim Teilrückbau auf den anstoßenden Dachflächen bis auf den jeweils 3. Sparren ab der Abschnittstelle zu kürzen, damit zu ergänzende Bretter mind. 2 Sparrenfelder überdecken.

Leistungsumfang Verwertung/Entsorgung des Abbruchmaterials gem. ZTV Rückbau- und Abbrucharbeiten.
Menge: 30,000 m²

**1.02.11 Rückbau Sparren**
Rückbau der Sparren aus der zu verschneidenen Dachkonstruktion mit dem Dach von BA I in BT3, zur Herstellung des neuen Dachanschlusses an das Dach über dem Neubau BT6, bestehde aus folglendem Leistungsumfang:
-  Ausbau der Sparren mit Querschnitt bis 12/22 cm  und
  Einzelängen bis 9,0 m

Das Laden und Abtransportieren des Abbruch- und Rückschnittmaterials von der Baustelle ist in den EP der Position einzukalkulieren.
Der Leistungsumfang Verwertung/Entsorgung des Abbruchmaterials gem. ZTV Rückbau- und Abbrucharbeiten.
Menge: 0,500 m³

**1.02.12 Zulage Entsorgung Altholz, Abfalleinstufung Klasse A IV**
Entsorgung von Altholzabbruch mit Abfalleinstufung nach Altholz Klasse A IV einschl. sämtlichen Transport und Verladen, als Zulage zu allen zuvor beschriebenen Abbruchpositionen in denen Bauhölzer, wie Lattung, Konterlattung, Bretter, Bohlen, Kanthölzer o. dgl. enthalten sind.
Die Abrechnung erfolgt auf Nachweis, Wiegeschein der
Annahmestelle.
Menge: 0,500 t

**1.02.13 Ausbau Dachausstieg, Größe bis 1 m²**
Ausbau der Dachflächenfenster mit Festverglasung, 1-teilig, öffenbar, mit unterschiedlichen Abmessungen, vollständig mit sämtlichen Halterungen, Eindeckblechen, Abdichtungs- und Dämmschürzen sowie Befestigungsmitteln Schadensfrei ausbauen und bauseitig lagern.

Zuschalen der Dachfläche, aufbringen und verkleben von diffusionsoffener Dachbahn passend zum Bestand, auflatten und Zudecken mit rückgebauten Ziegeln ist in die Position einzukalkulieren.

Einzelgrößen bis 1,0 m².
Menge: 2,000 Stk

#### 1.03 Zimmerarbeiten Hauptdach

*Hinweis: ZTV Zimmerer- und Holzbauarbeiten*
Zusätzliche technische Vertragsbedingungen zu den Zimmer- und Holzbauarbeiten

Der sachliche Geltungsbereich ergibt sich ebenso wie die technische Ausführung aus den ATV/DIN 18334 Zimmer- und Holzbauarbeiten gem. VOB Teil C sowie ergänzend:

DIN 18 338  Dachdeckungs- und Dachabdichtungsarbeiten
DIN 18 339  Klempnerarbeiten
DIN 18 360  Metallbauarbeiten
DIN 4220  Arbeits- und Schutzgerüste
DIN 4426  Sicherheitstechnische Anforderungen an Arbeitsplätze und
  Verkehrswege

Güteschutz:
RAL-GZ 411  Imprägnierte Holzbauelemente
RAL-GZ 830  Holzschutzmittel
RAL-RG 421  Brettschichtholz

Leistungsumfang
Die ausgeschriebenen Leistungen sind in fix und fertiger Arbeit einschl. Materiallieferung, Gerätestellung, Vertragen an der Baustelle, eventueller Zwischenlagerung und Einbau inkl. aller Nebenleistungen anzubieten und im Auftragsfalle auszuführen. Desweiteren sind folgende Leistungen mit dem EP der Positionen abgegolten und werden nicht gesondert vergütet::
-  Alle Maße sind vom AN vor der Materialbestellung vor Ort zu überprüfen.
-  Erbringen von Nachweisen bezüglich Qualität etc.
-  Befestigungsmittel und Anschlussmaterial
-  Unterfüttern und Ausgleichen von Rohbautoleranzen,
-  Zuschneiden und Montieren und Richten
-  Sämtliche Plattenzuschnitte, Schrägschnitte und Passplatten nach
  Planvorgaben einschl. aller erforderlichen Zubehörteile
-  diebstahlsicheres Lagern aller Materialien
-  Schützen des Materials gegen Witterungseinflüsse, gemäß den
  Herstellervorschriften
-  Ausführung in verschiedenfarbiger Fassadenverkleidung gemäß der
  Positionsbeschreibungen einschl. Bemusterung der farbigen Fassaden-
-  Entfernung ggf. Abwaschen arbeitsbedingter Verschmutzungen von den
  bekleideten Flächen vor der Leistungsabnahme.
-  Aufmaß und Maßkontrolle. Sämtliche Planmaße sind am Bau zu prüfen.
  Maßabweichungen sind vor der Montage mit dem Architekten abzuklären.
-  Wirksamer Schutz von Fremdgewerken und der eigenen Leistungen
-  Entsorgen von Verpackung und Aufklebern,
-  Schutt- und Abfallbeseitigung

Preisinhalte
Soweit in der Ausschreibung und dem Leistungsverzeichnis nichts anderes vorgesehen ist, gilt in Ergänzung der DIN-Vorschriften:

-  Mit den Preisen sind die aus den übergebenen Unterlagen erkennbaren oder gewerksüblichen Bohrungen, Fräsungen, Abfasungen, Zapfenverbindungen, Versatzausbildungen, Auflagerausbildungen, Maßnahmen gegen Aufspaltung, Transport- und Montagestöße und -verbindungen sowie alle Montagehilfsmittel und -geräte abgegolten, soweit sie keine Besonderen Leistungen gemäß DIN 18299 und DIN 18334 darstellen.

-  Das Nachimprägnieren von Schnittstellen sowie das Liefern und Anbringen einer Kennzeichnung nach DIN 68800-3 sind im Preis enthalten.
-  Sofern die Stellfläche von Arbeitsgerüsten im Sinne von Nr. 4.2.2 DIN 18334 durch einfache Abdeckungen von Deckenbalkenlagen, Kehlbalken u.ä. aus Riegeln und Bohlen herstellbar ist, gilt das Herstellen dieser Stellfläche für Gerüste als Nebenleistung.

Ausführung
Die Arbeiten im 1. BA am Dach des Bauteil 4 werden nur bis an die vorhandene nördliche Giebelwand ausgeführt werden. Im Weiteren sind im 1. BA Sanierungen bzw. Reparaturen  an den Bestandsdächern des Bauteils 3 durchzuführen.
Der Bauzeitenplan ist zu beachten.

Die Ausführungsplanung zu den Dachkonstruktionen sowie die Statik mit dem jeweiligen Positionsplan sind der Ausschreibung beigelegt und zu beachten.

Dübel zur Befestigung müssen auf den Untergrund abgestimmt sein; ihre Spreizkräfte dürfen keine zu großen inneren Spannungen erzeugen. Bei nicht ausreichend festem Untergrund sind Injektionsanker zu verwenden.

Gefahrbereiche bei Montagearbeiten sind abzusperren und zu kennzeichnen. Entstehen dadurch Behinderungen für andere Unternehmer oder Dritte, sind der Zeitraum der Absperrung sowie alternative Maßnahmen mit der Bauleitung abzustimmen.

Für die Ausführung erforderliche Maße sind zuvor am Bau zu nehmen. Sofern nicht aus Detailzeichnungen ersichtlich, sind Maße für Vorleistungen für andere Gewerke (z. B. Firstausbildung, Auskragungen von Sparren, Aufschieblinge, Wechsel) mit der Bauleitung oder dem nachfolgenden Unternehmer abzusprechen.

Sind Werkzeichnungen im Leistungsumfang des AN enthalten, sind diese vor der Leistungsausführung dem Statiker vorzulegen!
Die abgebundenen Dachteile sowie der fertige Dachstuhl sind grundsätzlich vom Statiker abzunehmen. Hierüber ist ein Abnahmeprotokoll zu erstellen und in dreifacher Ausfertigung dem Auftraggeber auszuhändigen.

Sichtbar bleibende Nägel und Schrauben an Außenwandbekleidungen müssen aus nichtrostendem Stahl bestehen.

Nägel dürfen nicht auf Zug beansprucht werden (mit Ausnahme besonderer Zulassungen). Insbesondere Deckenbekleidungen einschließlich der Unterkonstruktion müssen geschraubt werden.

Während der Montage ist die Konstruktion im Außenbereich gegen Witterungseinflüsse, insbesondere gegen Sturm, im erforderlichen Maß zu schützen. Das gilt vor allem bei Arbeitsunterbrechungen.

Bei sichtbar bleibenden Hölzern im Außenbereich sind die Kanten leicht zu fasen.

Statisch wirksame Verbindungen mit Balkenschuhen und anderen Blechformteilen sind nur entsprechend der bauaufsichtlichen Zulassung vorzunehmen; diese ist auf Verlangen nachzuweisen. Alle Nagellöcher sind - wenn die statische Berechnung nichts anderes aussagt - mit zugehörigen Rillennägeln auszunageln. Auf ein vollflächiges Aufliegen der Hölzer an den Metallteilen ist zu achten; verzogene Hölzer oder solche mit Drehwuchs sind somit ausgeschlossen.

Holzschutz
Insofern ein chemischer Holzschutz auszuführen ist, ist dem Auftraggeber eine Bescheinigung über
-  den Hersteller des Holzschutzmittels
-  die Aufwendungsmenge
-  die Art des Holzschutzmittels
-  das Überwachungszeichen
zu übergeben.

Bei tragenden Konstruktionen müssen diese Informationen als dauerhafte Kennzeichnung zuzüglich Zeitpunkt der Ausführung und Bezeichnung des ausführenden Betriebes vorgenommen werden.

Zu beachten sind:
-  Holzschutzmittelverzeichnis des IfBt
-  Merkblatt für den Umgang mit Holzschutzmitteln im Holzschutzmittelverzeichnis des IfBt
-  Sicherheitsdatenblätter für die gewählten Holzschutzmittel

Gesundheitsgefährdungen sind grundsätzlich auszuschließen. Alle nach erfolgtem Holzschutz noch bearbeiteten oder gerissenen Teile sind entsprechend nachzubehandeln.

Die vom Hersteller angegebenen Anwendungsbeschränkungen bei Holzschutzmitteln sind zu beachten. Sie sind dem Auftraggeber auf Verlangen nachzuweisen. Besonders ist der Auftraggeber auf vorübergehende Beschränkungen bei Nachfolgearbeiten oder in der Nutzung der Bauleistung hinzuweisen, sofern Gesundheitsgefährdungen durch Holzschutzmittel nicht auszuschließen sind.

Die Verträglichkeit zu vorhandenen Schutzmitteln bzw. verbleibenden Anstrichen ist zu prüfen.

Die vom Hersteller des Holzschutzmittels vorgegebenen Aufwandmengen sind unbedingt einzuhalten und auf Verlangen nachzuweisen.

Balkenköpfe und andere Bauteile aus Holz, die in Bauteile aus Mauerwerk und Beton einbinden, sind mit einem chemischen Holzschutz nach DIN 68800 zu versehen oder Holz höherer Resistenzklasse einzusetzen.

Wird in den Planungs- oder Ausschreibungsunterlagen bei vorgegebenen Gefährdungsklassen nicht die erforderliche Normbasis angegeben, so sind die in der Reihe DIN 68800 definierten Gefährdungsklassen maßgebend.
Die inhaltlich vergleichbaren DIN EN-Vorschriften sind - sofern nicht bauaufsichtlich verlangt - nur bei ausdrücklicher Bezugnahme anzuwenden.

Bei tragenden und/oder aussteifenden Bauteilen der Gefährdungsklasse 0 nach DIN 68800-3 sowie allen sonstigen Bauteilen, insbesondere in ständig oder zeitweise von Menschen genutzten Räumen, ist die Anwendung vorbeugender chemischer Holzschutzmittel grundsätzlich untersagt.

Soweit nicht vom Auftraggeber im Rahmen der Ausschreibung festgelegt, ist das Einbringverfahren der Holzschutzmittel vom Bieter bei Angebotsabgabe anzugeben. Das gilt auch für eine - nur alternativ anzubietende - mechanische Vorbehandlung des Holzes.
Dem Auftraggeber ist mitzuteilen, welche Einschränkungen bei zu erwartender malermäßiger Behandlung der Bauteile zu beachten sind. Sofern Holzschutzmittel auf Wasserbasis erhältlich sind, sind diese - bei vergleichbar fixierenden Eigenschaften - anzubieten.

Holzschutzmittel im Außenbereich dürfen keine auswaschbaren Farbzusätze enthalten. Werden auswaschbare Holzschutzmittel im Innenbereich eingesetzt, sind behandelnde Teile beim Transport oder bei der Lagerung vor Nässe zu schützen.
Wird eine bestimmte und realisierbare Eindringtiefeklasse gefordert, so gelten die dazu erforderlichen Vorbehandlungen als Nebenleistungen.

Als Gefahrstoffe nach der GefStoffV oder den TRGS einzuordnende Anstrichstoffe und Lösungsmittel dürfen grundsätzlich nur in Originalgebinden auf der Baustelle verarbeitet werden. Ist eine Umfüllung nicht zu vermeiden, müssen die Behälter wie das Originalgebinde gekennzeichnet sein. Über den Verbleib von Reststoffen kann die Bauleitung einen Nachweis verlangen.

Dämmungen
Beim Umgang mit Mineralfaserdämmstoffen (Einbau und Ausbau) ist für gute Durchlüftung der Räume zu sorgen. Eventuelle Staubablagerungen sind zu entfernen (Kehren ist untersagt). Beim Trennen ist keine Säge zu verwenden. Beim Ausbau sind diese Dämmstoffe nach Möglichkeit zu befeuchten.

Bei der Verarbeitung, vor allem bei Trennung, entstehende Rückstände von Mineralwolle dürfen nicht gefegt werden. Es sind zugelassene Staubsauger zu verwenden. Verschnitt, Abfälle und Staubsaugerinhalte sind in staubdicht schließenden Behältern (auch Plastiksäcke sind zulässig) zu sammeln. Das gilt insbesondere beim Ausbau und Rückbau alter Dämmstoffe.

Bei allen eingebrachten Dämmungen ist darauf zu achten, dass sie konvektionsdicht sind. Alle Fugen, Fußpunkte, Knickpunkte und dergleichen sind mit mindestens 5 cm breiten, selbstklebenden und dampfdichten Fugenbändern abzukleben, wenn nicht durch die Art oder Form der Dämmstoffe ein Luftdurchsatz verhindert wird. Bei der Wahl der Fugenbänder darf die geforderte Feuerwiderstandsklasse nicht verringert werden.

Werden zwischen Sparren Mineralfaserplatten eingebaut, so müssen sie dem Typ W entsprechen, damit keine Aufwölbung eintritt.

Durch den Einbau von Dämmkeilen darf die vorgesehene Schichtdicke nicht gemindert werden. Der erhöhte Verschnitt ist im Preis enthalten.

Rieselschutz ist als Vlies einzubauen; dichte Folien sind nicht zugelassen.

Abrechnungshinweis
Der Auftragnehmer ist verpflichtet, eine genaue, prüffähige Holzliste als
Abrechnungsgrundlage für den Auftraggeber zu erstellen.

**1.03.1 Brettschichtholz, GL24h, Mittelpfetten**
Mittelpfetten aus Brettschichtholz GL24h in Industrie-Qualität, Nutzungsklasse 2 gemäß EN 1995-1-1, technisch getrocknet, Holzfeuchte max. 15%, Verleimung mit Melaminharz (helle Leimfugen).
Fachgerechtes Abbinden, Verlegen und Verzimmern des BSH im Dachverband, mittels Bolzen, Dübel, Klammern, Nägel etc. nach DIN 1052 nach statischen Angaben.
Einzubetonierende Befestigungsmaterialien sind rechtzeitig dem Bauunternehmer zu überlassen.

Einbau auf Stb-Ringanker in Bt1, über 1. OG.

BSF GL28h nach DIN EN 14080 und 20000-3
Max. zul. Holzfeuchte:  15 %
Holzart:  Fichte / Tanne
Qualität:  Industrie-Qualität
Nutzungsklasse:  2 nach DIN EN 1995-1-1 inkl. DIN EN
  1995-1-1/NA
Gebrauchsklasse:  0-1 nach DIN EN 68800
Kennzeichnung:  Ü-Zeichen nach DIN 4074-1
  CE-Kennzeichnung nach DIN EN
Verklebung:  Klebstofftyp I nach DIN EN 301
  Prüfverfahren Delam A oder B
  Ausführung mit heller Fuge

Pfetten:  2 Stk 20/36 cm, Länge ca. 6,35 m
  2 Stk 20/36 cm, Länge ca. 6,75 m
  2 Stk 20/36 cm, Länge ca. 7,75 m
  2 Stk 20/36 cm, Länge ca. 7,85 m
  2 Stk 20/36 cm, Länge ca. 8,00 m

Folgende Leistungen sind in den EP mit einzukalkulieren:
-  sämtliche Befestigungsteile, wie Bolzen, Dübel, Klammern,
  Nägel etc., bis 6 mm Durchmesser sowie Bohrungen nach
  Erfordernis
-  Verblattung der Mittelpfetten am Eckstoß
-  Holzschutz nach DIN 68800 GK 0.
-  Stoßen der Mittelpfetten nach Statik mit Simpson Strongtie Gerberverbinder

Ausführung nach Ausführungsplan Dachkonstruktion BT6 und den statischen Angaben.
Menge: 6,000 m³

**1.03.2 Bauholz C24 KVH Fi/Ta NSi**
Dachkonstruktionen in zimmermannsmäßiger Ausführung nach DIN EN 1995-1-1, Nutzungsklasse 2:
Walmdach über dem Neubau BT6 mit einer Satteldachverlängerung von BT4, welches mit dem Walmdach verschnitten wird.
Fachgerechtes Abbinden, Aufstellen und Verzimmern der Kanthölzer im Dachverband, mittels Bolzen, Dübel, Klammern, Nägel etc. nach DIN 1052 nach statischen Angaben.
Einzubetonierende Befestigungsmaterialien sind rechtzeitig dem Bauunternehmer zu überlassen.

Bauhölzer
Festigkeitsklasse:  C24 nach DIN EN 338
Schnittklasse:  S10 nach DIN 4074-1
Max. zul. Holzfeuchte:  18 %
Maßtoleranzklasse:  1 nach DIN EN 336
Nutzklasse:  2 nach DIN EN 1995-1-1/NA
Gebrauchsklasse:  0-1 nach DIN EN 68800
Kennzeichnung:  Ü-Zeichen nach DIN 4074-1
  CE-Kennzeichnung nach DIN EN
  14081-1
Holzart:  Fichte / Tanne
Qualität:  NSi-Qualität

Dachneigung :  ca. 16,3 Grad
Traufhöhe:  ca. 16,50 m über Gelände
Firsthöhe:  ca. 19,60 m über Gelände
Sparrenachsabstand HD:  e= max. 80 cm, nach Statik und
  Planangaben
Sparrenabstand BT4:  e= max. 65 cm, nach Statik und  Planangaben
Stützen:  4 Stk. 20/20 cm, Länge ca. 0,80 m
  24 Stk. 20/20 cm, Länge ca. 1,25 m
  4 Stk. 20/20 cm, Länge ca. 2,00 m
  4 Stk. 14/14 cm, Länge ca. 1,35 m
  2 Stk. 14/14 cm, Länge ca. 1,90 m
  8 Stk. 14/14 cm, Länge ca. 2,60 m
Fußpfette:  1 Stk. 14/14 cm, Länge ca. 1,75 m
  2 Stk. 14/14 cm Länge ca. 25,35 m
  1 Stk. 14/14 cm, Länge ca. 33,35 m  1 Stk. 14/14 cm, Länge ca. 18,35 m
Fußpfetten sind nach verfügbarer Holzlänge zu stückeln.
Firstpfetten / Streichbalken: 2 Stk. 10/20 cm, Länge ca. 3,55 m
  2 Stk. 10/20 cm, Länge ca. 11,55 m
Gratsparren:  4 Stk. 18/26 cm, Länge ca. 8,05 m
  4 Stk. 18/26 cm, Länge ca. 10,50 m
Kehlsparren:  2 Stk. 18/26 cm, Länge ca. 12,00 m
Schifter Ergänzung BT4:  26 Stk., verschiedene Längen von  ca. 0,65 m bis ca. 8,25 m
Pfetten Ergänzung BT4:  2 Stk. 14/16 cm, Länge ca. 3,50 m
  1 Stk. 14/16 cm, Länge ca. 5,70 m
Sparren Hauptdach:  25 Stk. 14/24 cm Länge ca. 12,80 m
Wechselsparren HD:  2 Stk. 20/24 cm, Länge ca. 12,80 m
  4 Stk. 14/24 cm, Länge ca. 2,35 m
  4 Stk. 14/24 cm, Länge ca. 10,35 m
Wechselbalken HD  1 Stk. 14/24 cm, Länge ca 3,85 m
Schifter Grat HD:  99 Stk., verschiedene Längen von  ca. 1,30 bis ca. 12,60 m
Schifter Grat/Kehle HD:  10 Stk. ca. 1,70 m
Schifter Kehle HD:  10 Stk., verschiedene Längen von  ca. 2,40 m bis ca. 12,50m

Ausführung siehe Anlage:
Ausführungsplan Dachkonstruktion

Folgende Leistungen sind in den EP mit einzukalkulieren:
-  Befestigung des Fußpfette in der Rohdecke nach Statik
-  Einbindung der Stützen mittels Kerve in Gratsparren
-  sämtliche Befestigungsteile, wie Bolzen, Dübel, Klammern,
  Nägel etc., bis 8 mm Durchmesser sowie Bohrungen nach
  Erfordernis
-  Holzschutz nach DIN 68800 GK 0.
Menge: 55,000 m³

**1.03.3 Zulage Herstellen Schifterschnitte**
Abbinden und Herstellen von Schiftersparrenschnitten, als Zulage zur Pos. Bauholz C24, für das Aufschiften der Sparren  an die Kehlsparren
Sparrenquerschnitte von 8/20 bis 10/22 cm.
Menge: 158,000 Stk

**1.03.4 Sparrenköpfe verjüngen, hobeln und fasen**
Sparrenköpfe im traufseitgen Dachüberstand auf eine Länge von ca. 50 cm von 24 cm Querschnittshöhe auf 15 cm am Kopfende verjüngen, alle sichtbaren Flächen der Sparrenköpfe hobeln und fasen aller sichtbaren Kanten, Fasenbreite ca.
8 mm, einschl. Schrägabschnitt am Sparrenkopf nach Planvorgabe.
Menge: 143,000 Stk

**1.03.5 Befestigung der Stützen mit Winkel-Verbinder**
Befestigung der Säulen aus Position Bauholz C24 KVH Fi/Ta NSi, an die Pfette und Geschossdecke mittels Winkel-Verbinder je Säule einschl. sämtlicher
erforderlicher Verbindungsmittel nach statischer
Vorgabe (Vollausnagelung mit Kammnägel Ø4 x 40mm, auf Beton mit Dübel z.B. FAZ II 10x30)

z.B. Simpson Strong-Tie AR106

'.............................'

Angabe Produkt Bieter
Menge: 37,000 Stk

**1.03.6 Zulage Koppeln der Mittelpfetten mit Gerber-Verbinder**
Zulage zur Position Brettschichtholz, Gl24h, Mittelpfetten: Koppeln der Mittelpfetten aus Pos. Brettschichtholz, GL24h, Mittelpfetten mittels Gerber-Verbinder einschl. sämtlicher  erforderlicher Verbindungsmittel nach statischer Vorgabe (Teilausnagelung mit Kammnägel Ø4 x 40mm)

z.B. Simpson Strong-Tie GERW320

'.............................'

Angabe Produkt Bieter
Menge: 6,000 Stk

**1.03.7 Zulage Koppeln der Gratsparren mit Gerber-Verbinder**
Zulage zur Pos. Bauholz C24 KVH Fi/Ta NSi: Koppeln der Gratsparren mittels Gerber-Verbinder einschl. sämtlicher  erforderlicher Verbindungsmittel nach statischer Vorgabe (Teilausnagelung mit Kammnägel Ø4 x 40mm)

z.B. Simpson Strong-Tie GERW220

'.............................'

Angabe Produkt Bieter
Menge: 4,000 Stk

**1.03.8 Anschluss Wechselholz mit Balkenschuh**
Anschluss des Wechselholzes aus Pos. Bauholz C24 KVH Fi/Ta NSi mittels Balkenschuh an den Wechsel-Sparren einschl. sämtlicher  erforderlicher Verbindungsmittel nach statischer Vorgabe (Teilausnagelung mit Kammnägel Ø4 x 60mm; 40x Hauptträger, 20x Nebenträger))

z.B. Simpson Strong-Tie BSD 140/220

'.............................'

Angabe Produkt Bieter
Menge: 2,000 Stk

**1.03.9 Anschluss Wechselsparren mit Balkenverbinder**
Anschluss der Wechselsparren aus Pos. Bauholz C24 KVH Fi/Ta NSi mittels Balkenverbinder an das Wechselholz einschl. sämtlicher  erforderlicher Verbindungsmittel nach statischer Vorgabe (Verschraubung je 10x SK 5x80mm)

z.B. Knapp Ricon 160/40

Die Wechselsparren sind traufseitig mittels Holzbauschrauben mit dem Wechselholz zu verbinden.
'.............................'

Angabe Produkt Bieter
Menge: 4,000 Stk

**1.03.10 Zulage Befestigung der Sparren mit Schwalbenschwanzverbindung**
Befestigung der Sparren aus  Pos. Bauholz C24 KVH Fi/Ta NSi
an die Kehl- und Gratsparren durch Einzapfen des Sparren in die Kehl- und Gratsparren mittels Schwalbenschwanzfräsung ö.A. zimmermannsmäßiger Verbindung inkl. Verschraubungen
Menge: 158,000 Stk

**1.03.11 Zulage oberseitiges schräg hobeln von Kehl- und Gratsparren**
Zulage zur Position Bauholz C24 KVH Fi/Ta NSi für das oberseitige schräg hobeln bzw. anpassen
der Oberseite der Kehl- und Gratsparren an die Dachneigung
für die Dachschalung
Menge: 100,000 lfm

**1.03.12 Zulage Herstellung eines Sparrenwechsels Revisionsklappe Lüftung**
Herstellung eines Sparrenwechsels in der zur errichtenden Walmdachkonstruktion für eine haustechn. Anlage, bestehend aus:
-  Abbinden und Einbau des Wechselsparrens nach statischen
  Angaben, bis Sparrenquerschnitt 10/22 cm B/H
-  Abbinden und Einbau von Beilegesparren

Im EP enthalten ist die erforderliche Abfangung/Abstützung des zu wechselnden Deckenbalkens sowie das Entfernen des Balkenabschnitt von der Baustelle.

Die Lieferung von Wechsel- und Beilegesparren ist in der Pos. Bauholz C24 KVH Fi/Ta NSi enthalten.

Abrechnung: Länge des erforderlichen Wechselbalkens.
Menge: 3,100 m

**1.03.13 Mauersperrbahn für Holzbauteile, b bis 20 cm**
Mauersperrbahn zur Abdichtung gegen
aufsteigende Feuchtigkeit die durch die Kapilarwirkung
des Mauerwerks auftritt. Beidseitig profiliert und
beständig gegen viele Medien. Einlagige Verlegung und
20 cm Überlappung im Stoßbereich.
Wasserdichtigkeitsprüfung in Anlehnung an die DIN EN
1928: 200-07 sowie Wasserdichtigkeitsprüfung nach
künstlicher Alterung in Anlehnung an die DIN EN 1296:
2001-03.
Menge: 130,000 m

**1.03.14 Dämmen der Brandwand-Mauerkrone, Steinwolle, A1**
Holhlaumfreies Ausdämmen der Mauerkronen der Brandwand im Bereich des Oberlichtes zwischen Stahlbetonwand und UK Dachschalung/Brandschutzplattenstreifen mittels Dämmstreifen,ca. 250/120 mm b/h, aus Steinwolle, WLG 035, Baustoffklasse A1, nicht brennbar nach DIN 4102 und EN 13501, Schmelzpunkt mind. 1000°C nach DIN 4102, mit RAL-Gütezeichen der Gütegemeinschaft Mineralwolle e.V. und EUCEB-Zertifikat, gesundheitlich unbedenklich, freigezeichnet nachGefahrstoffverordnung, Chemikalienverbotsverordnung und Verordnung (EG) Nr. 1272/2008 Anmerkung Q.
Menge: 29,000 m

**1.03.15 Sichtbare Nut+Feder-Faseprofil-Dachschalung, d= 19 mm, gehobelt, Dachüberstand**
Sichtbare Dachschalung aus Nut- und Federbrettern mit leichter Fase 2 bis 4 mm, Sichtseite gehobelt, dichtgestoßen als sichtbare Dachschalung im traufseitigen Dachüberstand Walmdach BT6 und zu öffnenden Teilbereich des Satteldachs BT5 einbauen.
Längenstöße sind nur auf Sparren zulässig und mind. um
1 Sparrenfeld versetzt anzuordnen. Brettlängen müssen mind. 2 Sparrenfelder überpannen.
Holzart  :  Fichte / Tanne / Kiefer, markfrei
Sortierklasse  : S 10 nach DIN68365
Qualität  :  A/B
Holzfeuchte  : trocken (< 20%)
Brettdicke  :  19 mm
Profilbreite  : ca. 146 mm
Deckbreite  : ca. 137 mm
Befestigungsmittel : verz. Ringschaftnägel 2,8/65 mm
Menge: 135,000 m²

**1.03.16 Dachschalung, sägerau, d=24 mm**
Dachschalung aus Brettern, sägerau, dichtgestoßen einbauen auf Sparren der zu errichtenden Dachkonstruktion BT6 und im Anschluss des neu zu errichtenden Dachbereichs BT5.
Längenstöße sind nur auf Sparren zulässig und mind. um
1 Sparrenfeld versetzt anzuordnen. Brettlängen müssen mind. 2 Sparrenfelder überpannen.
Holzart  :  Fichte / Tanne / Kiefer / Lärche
Sortierklasse  : S 10 nach DIN 4074-1, GKL 2 nach
  DIN 68365
Holzfeuchte  : trocken (< 20%)
Brettdicke  :  24 mm
Brettbreite  : 130 - 150 mm
Befestigungsmittel : verz. Ringschaftnägel 3,1/80 mm

Einbau in der Walmdachfläche des Neubaus.
Menge: 900,000 m²

**1.03.17 Dachschalung Rauspund, N+F, gehobelt, 24mm**
Rauspundbretter 24 mm, Fichte/Tanne (Fi/Ta), gehobelt – Lieferung und Montage im Bereich der Lüftungszentrale anstatt Dachschalung, sägerau, d = 24 mm
Liefern und fachgerechtes Verlegen von Rauspundbrettern aus Fichte/Tanne zur Verwendung im Innen- bzw. geschützten Außenbereich inkl. aller Befestigungsmittel.
Holzart: Fichte/Tanne (Fi/Ta)
Stärke: ca. 24 mm
Breite: variabel, ca. 96–146 mm (Deckbreite)
Längen: nach Verfügbarkeit / örtlichem Aufmaß
Profil: Nut und Feder
Oberfläche: gehobelt
Holzfeuchte: ca. 15–18 %
Sortierung: handelsüblich
Menge: 15,000 m²

**1.03.18 Dachboden-Alu-Scherentreppe mit Stahlluke EI 90**
Dachbodentreppe mit Stahllukenklappe in EI 90-Ausführung mit bauaufsichtl. Zulassung, Prüfzeugniss, Zertifikat etc, mit ausziehbaren Alu-Scherenwangen und Trittstufen aus Alu-Druckguss mit rutschhemmender Trittflächenprofilierung, Lukenkasten und -klappe mit umlaufenden Profilrahmen aus verzinktem und grundiertem Stahlblech mit 6 mm breiter Randblende, Lukenklappe wärmegedämmt in Sandwichbauweise, mit umlaufender Dichtung und Schnappriegel, beidseitigen Teleskophandläufen sowie zusätzlichem Schachtgeländer, alle aus Aluminiumrohr, 3-seitigem Lukenschutz-Metallrohrgeländer, Zugstange für das Öffnen von unten.
Der Kasten ist im Austrittsbereich an die Bodenhöhe anzupassen.

Technische Angaben:
Abmessungen:  ca. 160 cm x 75 cm L x B
Kastenhöhe:  ca. 75 cm (Uk abgeh. Decke bis OK
  Dachbodenbelag)
Lichte Raumhöhe:  ca. 3,25 m ab OK FB
Geschosshöhe:  ca. 3,80 m ab OK FB
Trittstufen:  ca. mind. 60 x 50 x 14 cm L x B x T
Belastbarkeit:  bis 200 kg
Feuerwiderstand:  F90 Minuten von unten
U-Wert:  0,93 W/m²K
Befestigung an Stahlbetondecke mit umlaufender Einbauluft und bauaufsichtl.zugelassenen Montageschraubensystem nach Herstellerangaben.

Leitfabrikat: Fa. ROTO Scherentreppe mit Stahlluke EI²90 o. glw. A.

'.............................'

Angebotenes Fabrikat/Typ
Menge: 1,000 Stk

**1.03.19 EPS-Wärmedämmplatten, 2-lagig, d= 100 mm + 140 mm, WLS 035**
Wärmedämmung aus Polystyrol- Hartschaumplatten nach DIN EN 13163, mit Stufenfalz, Gesamtdämmstärke=  240 mm,
FCKW- und HFCKW-frei mit Zellgas Luft, mit Technischen Werten:
-  Qualitätstyp  :  EPS 035 DEO dm
-  Anwendungstyp  :  DEO dm nach DIN 4108-10
-  Wärmeleitfähigkeit:  0,035 W/(m²K) nach DIN 4108-4
-  Brandverhalten  :  Baustoffklasse B1 nach DIN 4102,
  Euroklasse E nach DIN EN 13501-1
-  Druckfestigkeit  :  0,10 N/mm² (=100 kPa) bei 10%
  Stauchung nach DIN EN 826

Einbau dicht gestoßen, 2-lagig einbauen mit versetzt angeordneten Fugen verlegen, als
-  1. Lage, d= 140 cm, auf Zemenestrich im Dachraum BT6,
  zwischen den Fußpfetten des Dachstuhls bis Innenkante Fußpfette,
-  2. Lage, d= 100 cm, auf 1. Dämmlage bis an die traufseitigen
  Fußpfetten.

Hinweis zur Ausführung:
Zwischen Unterkante Dachschalung und OK 2. Lage Wärmedämmplatten muss im Bereich der Fußpfetten ein Belüftungsspalt von mind. 4 cm freigehalten werden. Siehe Ausführungsdetails.

'.............................'

Fabrikat  nach Angab des Bieters
Menge: 750,000 m²

**1.03.20 Zulage keilförmiger EPS-Wärmedämmplattenstreifen, 2-lagig**
Wärmedämmstreifen aus Polystyrol- Hartschaumplattenmaterial wie in Pos. EPS-Wärmedämmplatten, 2-lagig, d=
100 mm + 140 mm, WLG 035 beschrieben, 2-lagig, dicht gestoßen, zwischen Sparren, durchlaufend am Dachbodenrand einbauen, bestehend aus:
-  1. Lage: Dämmkeil mit dreieckigen Querschnitt, ca. 25/90 mm B/D
-  2. Lage: Dämmstreifen ca. 465/140 mm B/D
-  3. Lage: Dämmkeil mit polygonem Querschnitt, ca.
  605/100 mm  B/D, dicht gestoßen, zwischen Sparren und  2.
  Dämmlage der Dachbodendämmung.

Lichtersparrenabstand: ca. 66 cm
In den EWP der Position ist ebenfalls das Anpassen der Dämmstreifen an die Sparrenlage und Dachneigung einzukalkulieren.

Hinweis zur Ausführung:
Zwischen OK Dämmstreifen (2. Lage) und UK Schalung ist ein Lüftungsspalt von ca. 40 mm freizuhalten. Es ist sicherzustellen, dass der Lüftungsspalt nicht versehentlich durch Verschieben der Platten o.ä. auch später verschlossen werden kann
Menge: 50,000 m²

**1.03.21 Anpassen EPS-Dämmplatten an kleinformatige Durchdringungen bis 300 cm² Einzelgröße**
Zulage für das anpassen der EPS-Dämmung aus 1. und 2. Dämmlage an kleinformatige Durchdringungen bis zu einer Größe von ca. 200 cm².
Menge: 1,000 m²

**1.03.22 Anpassen EPS-Dämmplatten an Rohrleitung**
Zulage für das anpassen der EPS-Dämmung aus 1. und 2. Dämmlage an horizontalgeführte Rohrleitungen mit einem Durchmesser von 70mm
Menge: 1,000 m²

**1.03.23 Auffüllen von Hohlräumen**
Liefern und fachgerechtes Einbringen einer gebundenen Schüttung (z. B. mineralisch oder zementgebunden) in vorhandene Hohlräume oder Fehlstellen der Dämmebene gemäß Herstellervorgaben.
Die Schüttung ist hohlraumfrei, gleichmäßig und setzungssicher einzubringen. Bestehende Bauteile sind zu schützen, angrenzende Konstruktionen dürfen nicht beschädigt werden.
Höhe der Dämmebene = 240 mm
Menge: 5,000 m²

**1.03.24 Unterkonstruktion Lüftungsgerät**
Erstellung einer Unterkonstruktion aus KVH nach Vorgabe der HLS Planung.
Ausführung als Kreuzrost bestehend aus 2 Lagen 10/12 cm KVH
Alle nötigen Befestigungsmittel sind in die Position einzukalkulieren.
Abrechnung nach m³ KVH

Querschnitt:  10 / 12 cm
Holzart:  Fi/Ta, KVH NSi
Qualität:  C24

benötigte Längen:
2x 2,50 m
2x 1,50 m
2x 1,30 m
2x 1,00 m
Menge: 0,200 m³

**1.03.25 OSB-Verlegeplatten, d= 25 mm**
OSB-Platten-Bodenverlegeplatten, OSB 3 E0 EN 300 CE nach DIN EN 13986, 4-seitig mit Nut-und-Feder, Oberfläche geschliffen, d= 25 mm, Rohdichte mind. 600kg/m³, CE-zertifiziert, für Nutzungsklasse 1 nach /EN1995-1-1, schwimmend verlegt, Fugen dicht gestoßen und wasserdicht verleimt, versetzt angeordnet, keine Kreuzfugen, als begehbare Lagerfläche einbauen.
Zu festverbauten Bauteilen ist ein ausreichender Abstand einzuhalten um dem Boden die Möglichkeit des Quellen und Schwindens zu geben.

Die Platten sind im Bereich des Lüftungraumes im DG zu verlegen.
Menge: 50,000 m²

**1.03.26 OSB-Verlegeplatten, d= 15 mm**
OSB-Platten-Bodenverlegeplatten, OSB 3 E0 EN 300 CE nach DIN EN 13986, 4-seitig mit Nut-und-Feder, Oberfläche geschliffen, d = 15 mm, Rohdichte mind. 600kg/m³, CE-zertifiziert, für Nutzungsklasse 1 nach /EN1995-1-1, schwimmend verlegt, Fugen dicht gestoßen und wasserdicht verleimt, versetzt angeordnet, keine Kreuzfugen, als begehbare Lagerfläche einbauen.
Zu festverbauten Bauteilen ist ein ausreichender Abstand einzuhalten um dem Boden die Möglichkeit des Quellen und Schwindens zu geben.

Die OSB Platten sind im Bereich des gesamten Dachraumes mit Ausnahme des Lüftungsraumes, sowie bis 1,00 m vor die Traufe zu verlegen. Weiterhin ist die Aufzugsüberfahrt im BT4 zu belegen.
Menge: 700,000 m²

**1.03.27 Anpassen OSB-Platten an kleinformatige Durchdringungen bis 300 cm² Einzelgröße**
Zulage für das anpassen der OSB-Deckenverkleidung an kleinformatige Durchdringungen bis zu einer Größe von ca.
300 cm².
Menge: 36,000 Stk

**1.03.28 EPS-Wärmedämmplatten, d=220mm, WLG 035 auf und um Aufzugsüberfahrt BT4**
Wärmedämmung aus Polystyrol- Hartschaumplatten nach DIN EN 13163, mit Stufenfalz, Gesamtdämmstärke=  220 mm,
FCKW- und HFCKW-frei mit Zellgas Luft, mit Technischen Werten:
-  Qualitätstyp  :  EPS 035 DEO dm
-  Anwendungstyp  :  DEO dm nach DIN 4108-10
-  Wärmeleitfähigkeit:  0,035 W/(m²K) nach DIN 4108-4
-  Brandverhalten  :  Baustoffklasse B1 nach DIN 4102,
  Euroklasse E nach DIN EN 13501-1
-  Druckfestigkeit  :  0,10 N/mm² (=100 kPa) bei 10%
  Stauchung nach DIN EN 826

Dicht gestoßen einbauen mit versetzt angeordneten Fugen auf allen Flächen der Aufzugsüberfahrt von BT4.

Hinweis zur Ausführung:
Zwischen Unterkante Dachschalung und OK Wärmedämmplatten muss ein Belüftungsspalt von mind. 4 cm freigehalten werden. Siehe Ausführungsdetails.

'.............................'

Fabrikat  nach Angab des Bieters
Menge: 5,000 m²

**1.03.29 Steinwolle auf und um Aufzugsüberfahrt BT 6**
Wärmedämmung aus druckfesten Steinwolledämmplatten
Gesamtdämmstärke=  220 mm,
mit Technischen Werten:
- Anwendungstyp: DAD-dg, DZ (DIN 4108-10)
-  Wärmeleitfähigkeit:  0,035 W/(m²K) nach DIN 4108-4
-  Brandverhalten  :  Baustoffklasse A1  (DIN EN 13501-1)
-  Schmelzpunkt:  > 1000 °C
Dicht gestoßen einbauen mit versetzt angeordneten Fugen auf allen Flächen der Aufzugsüberfahrt von BT6.

'.............................'

Fabrikat  nach Angab des Bieters
Menge: 6,000 m²

**1.03.30 Steg Lüftungskanal**
Konstruktion eines Übertrittsteges im Bereich des Lüftungskanals mit 1,00 m breite aus KVH C24. Belegung mit OSB zum Schutz des Lüftungskanals vor mechanischen Beschädigungen beim Überstieg.

Abmessungen Podest:  ca 0,75 x 1,00 m
Höhe über FFB:  ca 0,60 m
Anzahl Steigungen je Seite: 3 Stück
Auftritttiefe:  0,25 m
Fachgerechtes Abbinden, Aufstellen und Verzimmern der Kanthölzer mittels Bolzen, Dübel, Klammern, Nägel etc. nach DIN 1052.
Bauhölzer
Festigkeitsklasse:  C24 nach DIN EN 338
Schnittklasse:  S10 nach DIN 4074-1
Max. zul. Holzfeuchte:  18 %
Maßtoleranzklasse:  1 nach DIN EN 336
Nutzklasse:  2 nach DIN EN 1995-1-1/NA
Gebrauchsklasse:  0-1 nach DIN EN 68800
Kennzeichnung:  Ü-Zeichen nach DIN 4074-1
  CE-Kennzeichnung nach DIN EN
  14081-1
Holzart:  Fichte / Tanne
Qualität:  NSi-Qualität
Menge: 1,000 paus

**1.03.31 Lasthaken bis max 200kg**
Lieferung und Montageeines zertifizierten Lasthakens / Anschlagpunktes über der Bodentreppe zum DG einschleißlich aller Montagematerialien
Technische Spezifikation:
- Tragfähigkeit: 200 kg (2,0 kN) Gebrauchslast
- Bruchlast: ≥400 kg (4,0 kN)
- Material: Stahl S235JR oder höherwertig
- Oberfläche: Feuerverzinkt mind. 12 μm nach DIN EN ISO 1461
- Hakenform: Geschlossener Haken mit Sicherungsklappe
- Öffnung: Mind. 40 mm lichte Weite
- Kennzeichnung: Eingeprägte Tragfähigkeit "200 kg"
- Zertifizierung: CE-Kennzeichnung, Prüfzeugnis 3.1nach DIN EN 10204
Menge: 1,000 Stk

**1.03.32 Sattel-Lichtband 5° mit Träger**
Lieferung und Montage eines Sattel-Lichtband als Komplettsystem mit werksseitig vorgefertigten Produkten. Das Sattel-Lichtband enthält alle erforderlichen Einzel-Komponenten zur Fertigstellung: Profile, Verglasung, Befestigungsmaterialien, Randanschlüsse und Außenabdeckung. Die technischen Daten für die Leistung des Sattel-Lichtbandes müssen vom planungsverantwortlichen genehmigt werden.
Das Komplettsystem ist inkl. Lieferung und Montage einschließlich aller erforderlichen Nebenarbeiten und Bedarfsmaterialien, wenn in den Einzelpositionen nicht gesondert vermerkt, zu kalkulieren.
Der für die Montage des Sattel-Lichtbandes notwendige Kran inklusive sonstiger Hebewerkzeuge (z.B. Vakuum-Glassauger) ist in die einzelnen Positionen mit einzukalkulieren und wird nicht gesondert vergütet. Bestehende Bauteile sind gegen Beschädigung mit geeigneten Mitteln zu schützen.
Ein für die Montage des Sattel-Lichtbandes eventuell notwendiger Kran inklusive sonstiger Hebewerkzeuge (z.B. Vakuum-Glassauger) ist in die einzelnen Positionen mit einzukalkulieren und wird nicht gesondert vergütet. Bestehende Bauteile sind gegen Beschädigung mit geeigneten Mitteln zu schützen.
Produkt Beschreibung
VMS-Sattel-Lichtband:
  Neigung des VMS-Sattel-Lichtband = 5°
  Gesamtfläche der Elemente: 20,00 m2
  Gesamtanzahl der Elemente: 20 Stk
  Lichtes Rohbaumaß ca.: 2181 x 10136 (BxL) mm
  Das Produkt muss der Norm
  EN14351-1:2006+A1:2010 Fenster und Türen –
  Produktnorm, Leistungseigenschaften – Teil 1
  entsprechen (außer Blindpaneele).

Referenzzeichnungen:
Leitdetails
Unterkonstruktion
VC-D-5410870-CAD_SLB5_Erw. Grund- u. Mittelschule_2026-02-06

Typ:
Werksseitig vorgefertigte festverglaste und Lüftungs-Module aus einem pultrudiertem Verbundmaterial aus Glasfaser und Polyurethan mit Aluminiumabdeckungen und einem maßgeschneiderten Aluminium-Eindeckrahmensystem

Funktionen:
Kein optischer Unterschied zwischen festverglasten und Lüftungs- Modulen. Lüftungs- Module dürfen als solche im geschlossenen Zustand nicht erkennbar sein. Der Motor und der Öffnungsmechanismus von Lüftungs-Modulen dürfen nach der Montage weder von innen noch von außen sichtbar sein. Öffnung der beweglichen Fensterelemente mittels voll im Rahmen verdeckt liegendem, von innen nicht sichtbarem Kettenantrieb. Der Antrieb ist so zu verbauen, dass Reparatur- und Wartungsarbeiten komplett von außen erfolgen können. Die Öffnungselemente sind so zu verbauen, dass eine Entkopplung der Antriebskette von außen möglich ist. Alle Module müssen für die Montage eines Sonnenschutzes vorbereitet sein, d.h. die Module müssen vom oberen Profil bis zum unteren Profil mit einer verdeckt liegenden, nicht sichtbaren Leitung inkl. Steckverbindungen ausgestattet werden. Elektrisch betriebene Sonnenschutz-Rollos sind im Flügelrahmen zu montieren Die gesamte Elektrik und Steuerung muss verdeckt liegend montiert sein.

Material / Farben
Rahmen- und Flügel-Profil aus pultrudiertem Verbundmaterial aus Glasfaser und Polyurethan, Materialstärke 3-4mm, Profil Innenfarbe: RAL 9010, Glanzgrad 30 (Reinweiß).
Abdeckungen aus stranggepresstem Aluminium, 1,5 mm stark, mit kratzfester Pulverbeschichtung, Außenfarbe: Noir 2100 Sable YW Akzo Nobel Granite 60 (Granitgrau).
Vorgefertigte Standard-Eindeckrahmen, angepasst an die spezifischen Größen der Module. Aluminiummaterial 1 mm Stärke, pulverbeschichtet, Farbe des Eindeckrahmens außen: NCS S 7500-N (RAL 7043) Glanzgrad 30 (Verkehrsgrau).

Leistung:
Gesamte aerodynamische Fläche ohne Windableitwand, ohne Seitenwind (Aa Wand) (EN 12101-2) ≥ 2,28 m2
Gesamte geometrische freie Öffnungsfläche Ag zur Rauchableitung gemäß deutscher Bauordnung/Sonderbauverordnung ≥ 3,30 m2
Gesamte geometrische Öffnungsfläche (Ac) nach EN13141-1 ≥ 1,38 m2
Gesamt-Stromaufnahme aller Module für Rauch-und Wärmeabzug bis zu 21,00 AMP
Gesamt-Stromaufnahme aller Sonnenschutz-Rollos bis zu 20,00 AMP
Summe: Gesamt-Stromaufnahme aller Öffnungsmodule bis zu 41,00 AMP

Verglasungen:
Die Verglasung muss eine Isolierglaseinheit mit „Warm-Edge“-Abstandhalter (warme Kante) sein. Der Aufbau der Verglasung muss aus einem inneren Verbundglas und einer verlängerten, äußeren Glasschicht (Stufen-Glas) bestehen, die das untere Querprofil komplett abdeckt und Regenwasser aus der Konstruktion nach außen ableitet.

Glas Typ 1
Anzahl Module mit diesem Verglasungstyp: 20
Glasbezeichnung: 17T
Glasbeschreibung: 3-Scheiben Isolierverglasung Sun1 Typ 17T
Glasaufbau (von außen nach innen): 8mm Sun1 Float Toughened - 12mm TGI+argon - 4mm Float TVG - 12mm TGI+argon - 10,76mm 55.2 Thermofloat 1,1 Heat strenght
Wärmedurchgangskoeffizient Glas: Ug ≤ 0,70 W/m²K
Gesamtenergiedurchlassgrad: g = 24 %
Lichttransmissionsgrad: ôV ≥ 44 %
UV-Transmissionsgrad: ôUV ≤ 0,10 %
Schalldämmmaß Verglasung: Rw (C,Ctr): ≥ 42 (-2;-6) dB
Durchwurfhemmende Verglasung DIN EN 356: mind. Klasse P2A

Sonnenschutz-Rollos
Innenliegende, elektrisch bedienbare Sonnenschutz-Rollos inklusive integriertem Antriebsmotor – zur nachträglichen Montage im Flügel- oder Profilrahmen der Module Rollo-Material: Polyester, schwer entflammbar.
Brandschutzklasse nach DIN 4102-1 und EN 13501-1 B1 und B, s1-d0
Führungsdrähte und Umlenkrollen: rostfreier Stahl
Blende/Abschlussprofil: Aluminium eloxiert

Sonnenschutz-Rollos vormontiert
Werkseitig im Öffnungsflügel oder Profil der Module vormontierte, innenliegende, elektrisch bedienbare Sonnenschutz-Rollos, inklusive integriertem Antriebsmotor.
Rollo-Material: Polyester, schwer entflammbar
Brandschutzklasse nach DIN 4102-1 und EN 13501-1 B1 und B, s1-d0
Führungsdrähte und Umlenkrollen: rostfreier Stahl
Blende/Abschlussprofil: Aluminium eloxiert

Motor / Ansteuerung
(NRWG Modul)
24 V DC, Stromaufnahme je Motor max. 3,50 A, Ansteuerung über bauseitige Steuerung, Öffnungsgeschwindigkeit ca. 13 mm/s

Produkt-Liste:

Festverglaste Module:  14 Stk.

Abmessung: 1000 x 1000 mm, Verglasung: 3-Scheiben Isolierverglasung Sun1 Typ 17T, Sonnenschutz-Rollos: grau, vormontiert (INTEGRA®)
Wärmedurchgangskoeffizient des gesamten Fensters gemäß EN 14351-1: Uw ≤ 1.1 W/m²K
Schalldämmwert Gesamt Rw (C,Ctr): ≥ 38 (-1;-4) dB
Durchsturzsicher und betretbar nach DIN 18008-6:2018.
Ballwurfsicher nach DIN 18032-3:2018-11.
Widerstandsfähigkeit gegen Windlast nach EN 12210 ≥ Klasse C5
Schlagregendichtheit nach EN 12208: ≥ E1200
Luftdurchlässigkeit nach DIN EN 12207: Klasse 4
Brandverhalten nach EN 13501-1 + A1: mind. Klasse B, s1-d0
Verhalten bei Beanspruchung durch Feuer von außen nach EN 13501-5 + A1:2009: ≥ BROOF(t1) ; BROOF(t4)

Module für Rauch und Wärmeabzug: 6 Stk.
Abmessung: 1000 x 1000 mm, Verglasung: 3-Scheiben Isolierverglasung Sun1 Typ 17T, Sonnenschutz-Rollos: vorverkabelt, Rollos grau nicht vormontiert (INTEGRA®)
Wärmedurchgangskoeffizient des gesamten Fensters gemäß EN 14351-1: Uw ≤ 1.1 W/m²K
Schalldämmwert Gesamt Rw (C,Ctr): ≥ 38 (-1;-4) dB
Durchsturzsicher und betretbar nach DIN 18008-6:2018 im geschlossenem Zustand.
Ballwurfsicher nach DIN 18032-3:2018-11.
Widerstandsfähigkeit gegen Windlast nach EN 12210 ≥ Klasse C5
Schlagregendichtheit nach EN 12208: ≥ E1200
Luftdurchlässigkeit nach DIN EN 12207: Klasse 4
Brandverhalten nach EN 13501-1 + A1: mind. Klasse B, s1-d0
Verhalten bei Beanspruchung durch Feuer von außen nach EN 13501-5 + A1:2009: ≥ BROOF(t1) ; BROOF(t4)

Eindeckrahmen:  1 Stk.
Vollständiges Set, bestehend aus Abdeckungen und Eindeckrahmen, vorgefertigt für jede spezifische Modulgröße. Alle Komponenten müssen einbaufertig angeliefert werden, sodass keine Anpassungen auf der Baustelle erforderlich sind.

Sonnenschutz-Rollos  6 Stk.
Abmessung: für Elementgröße 1000 x 1000 mm, Farbe: grau

Sonnenschutz-Rollos, vormontiert: 14 Stk.
Abmessung: für Elementgröße 1000 x 1000 mm, Farbe: grau

Träger:  11 Stk.
Horizontaler Träger mit rechteckigem Querschnitt aus Stahl, Materialstärke 3 mm, Hohlprofil, 15mm Schaumstoffdichtung, pulverbeschichtet. Typ ERB
Farbe: RAL 9010, Glanzgrad 30 (Reinweiß)

Dampfsperre- Anschlussstreifen 3 Stk.
System-Dampfsperr-Anschlussstreifen zur Vermeidung von Kondensatbildung in der Dachkonstruktion. Als Anschluss an die Dampfsperre des Gebäudes. Inklusive EPDM-Klemmprofil zur sicheren Verbindung mit den Modulen. Material: Polyethylen (PE-LD) 150 µm.

Elektrische Produkte
Steuereinheit KLC 410 EU6 Stk.
Control Pad KLR 200 WW 2 Stk.

Zubehör:
Kran-Gurtset ERCS 05 1501 Stk.
Vapour Barrier Adhesive  2 Stk.
Menge: 1,000 Stk

**1.03.33 Unterkonstruktion Lichtband**
Errichten einer wärmegedämmten Unterkonstruktion mit oberseitigem Flachstahl, an den Längskanten der Unterkonstruktion, nach den geometrischen Vorgaben von VELUX.
Die zulässige horizontale und vertikale Biegung darf l/400 nicht übersteigen.
Giebelseiten in Neigung zur Konstruktion verlaufend.
Außenabmessungen (L x B) inkl. der Dämmung und Abdichtung = ca. 2709 mm x 10476 mm.
Lichtes Rohbaumaß RBM = ca. 2181 mm x 10136 mm
Inkl. umlaufende Andichtung der Unterkonstruktion an die Dachdeckung. Länge: ca. 26370 mm.
Abstimmungsgespräche mit Planern und Folgegewerken sind einzukalkulieren
Menge: 1,000 Stk

**1.03.34 Wärmedämmung Lichtband**
Lieferung und fachgerechter Einbau von Wärmedämmung in den Trauf-, First-, und Ortgangbereichen zwischen der Unterkonstruktion und den Eindeckrahmen.
Die zu verwendende Dämmung besteht aus einer Mineralfaser mit der Baustoffklasse A1 und einem WLG von max. 035.
Wärmedämmung von ca. 8,55 m² mit einer Dicke von 120-140mm benötigt
Die Wärmedämmung ist gegen Baufeuchte und aufsteigende Feuchtigkeit zu schützen.
Eine Abstimmung mit den Folgegewerken ist einzukalkulieren. Insbesondere beim Anschluss der dampfdichten Ebene.
Menge: 1,000 Stk

**1.03.35 Installation Lichtband**
Das Dachfenster muss auf einer tragfähigen bauseitigen Unterkonstruktion aus, wie im Abschnitt Unterkonstruktion beschrieben, installiert werden als VMS-Sattel-Lichtband.
Die Platzierung der festverglasten, Lüftungs- und NRWG- Module muss gemäß dem Dachplan erfolgen. Alle Befestigungen müssen gemäß den Richtlinien des Herstellers ausgeführt werden.
Dämmung, Eindeckrahmen und ggfs. Windableitwände sind gemäß der Richtlinien des Herstellers zu montieren. Anpassungen von Eindeckrahmen und ggfs. Windableitwänden auf der Baustelle sind nicht zulässig. Die Dämmung kann bauseits angepasst werden.
Die elektrische Verdrahtung der Module, ggfs. des Rollladens und der Dampfsperre muss während der Montage der Module oder direkt im Anschluss erfolgen.
Abweichungen von den obigen Angaben sind nur mit schriftlicher Bestätigung der Bauleitung und gemäß den Herstellerrichtlinien zulässig.
Menge: 1,000 psch

**1.03.36 Werkplan und Statiken**
Werkplanung und Statik für nötige Unterkonstruktion
Vorlage einer Werkplanung unter Angabe von Abmessungen und gewählter Materialien sämtlicher Bauteile inkl. der Höhe des Auflagers über Oberfläche Belag (z.B. Kiesschüttung, Plattenbelag, Vegetationsschicht).
Die geometrischen Vorgaben zur Unterkonstruktion vom Lichtband-Hersteller sind einzuhalten.
Vorlage einer prüffähigen Statik der Unterkonstruktion inklusive aller Verbindungs- und Befestigungsmittel in digitaler Form beim Architekten.
Leistungsgrenze der Unterkonstruktion ist das oberseitig angeordnete systembedingte Auflagerprofil zur Aufnahme der Fensterelemente.
Abstimmungstermine mit der Planung sowie Überarbeitung der Planunterlagen unter Berücksichtigung der Prüfergebnisse sind einzukalkulieren. Vorlage der Werkplanung zur Einsicht bei der Bauleitung/ Architekten/Tragwerkplanung in digitaler Form als .dwg und .pdf.
Glasstatik nach DIN 18008
Erstellen und Liefern einer prüffähigen Glasstatik nach DIN 18008 inkl. einer Zusammenstellung der Einwirkungen und einem Nachweis der Horizontalverglasungen für alle unterschiedlichen Modulgrößen im Projekt.
Prüffähige Statik inkl. Glasstatik nach DIN 18008 für Dach-Lichtbänder
Erstellen und Liefern einer prüffähigen Statik für die Dach-Lichtbänder zur Vorlage in digitaler Form und in Schriftform in 3-facher Ausfertigung.
Bestandteile:
- Zusammenstellung der zu berücksichtigenden Einwirkungen für den Standort unter Berücksichtigung der Gebäudegeometrie und der Gebäudelage.
- Nachweis der Horizontalverglasung nach DIN 18008 inkl. Zusammenstellung der Einwirkungen.
- Nachweis der Profilvarianten unter Berücksichtigung der Beanspruchungsdauer, der Alterung und der Temperatureinflüsse im Projekt.
- Nachweis der Kräfte auf die eingesetzten Beschläge.
- Zusammenstellung der Statik Unterlagen in digitaler Form (als PDF Datei).
Zusammenstellung der Statik-Unterlagen in Papierform und 3-facher Ausfertigung
Menge: 1,000 psch

#### 1.04 Dachdeckerarbeiten

*Hinweis: ZTV Dachdeckerarbeiten*
Zusätzliche Technische Vertragsbedingungen zur den
Dachdeckerarbeiten

Der sachliche Geltungsbereich ergibt sich ebenso wie die technische Ausführung aus ATV/DIN 18338 - Dachdeckungs- und Dachdichtungsarbeiten und den folgenden technischen Regeln.

Ergänzend zu den in VOB, Teil C aufgeführten Normen gelten:

DIN 18 338  Dachdeckungs- und Dachabdichtungsarbeiten
DIN 18 339  Klempnerarbeiten
DIN 4220  Arbeits- und Schutzgerüste
DIN 4426  Sicherheitstechnische Anforderungen an Arbeitsplätze und
  Verkehrswege
DIN 68365Bauholz für Zimmerarbeiten; Gütebedingungen
DIN 68800-3Holzschutz; vorbeugender chemischer Holzschutz
DIN EN 516Vorgefertigte Zubehörteile für Dacheindeckungen - Einrichtungen zum Betreten des Daches - Laufstege, Trittflächen
  und Einzeltritte
DIN EN 517Vorgefertigte Zubehörteile für Dacheindeckungen - Sicherheitsdachhaken
DIN EN 10088, T1 - 3Nichtrostende Stähle

Zentralverband des Deutschen Dachdeckerhandwerks e. V. (ZVDH):
-  Grundregel für Dachdeckungen, Abdichtungen und Außenwandbekleidungen
--  Fachregel für Metallarbeiten im Dachdeckerhandwerk
-  Fachregel für Außenwandbekleidungen mit ebenen Faserzementplatten
-  Merkblatt Wärmeschutz bei Dach und Wand
-  Merkblatt für Unterdächer, Unterdeckungen und Unterspannungen
-  Merkblatt Blitzschutz auf und an Dächern
-  Merkblatt Einbauteile bei Dachdeckungen

Es gilt jeweils die bei Auftragserteilung aktuelle Fassung, bei Widersprüchen haben diese Vorrang vor den DIN-Vorschriften.

Hinweise zur Ausführung
Die verwendeten Holzschutzmittel müssen eine allgemeine bauaufsichtliche Zulassung durch das DIBt besitzen.

Für Befestigungsmittel und Kleineisenteile ist feuerverzinktes Material zu verwenden sofern in deen einzelenen Positionen nicht anderslautend beschrieben.

Dachdeckungsmaterialien einschließlich der Formstücke dürfen keine wesentlichen Farbunterschiede aufweisen.

Dachlatten dürfen nur eine Baumkante haben, sie darf in der Schräge nicht breiter als die Lattendicke sein und keine Borkenreste aufweisen.

Nägel zur Befestigung von Latten und Brettern müssen eine Länge von mindestens der zweieinhalbfachen Holzdicke haben und einen Flachkopf besitzen.

Dübel zur Befestigung müssen auf den Untergrund abgestimmt sein; ihre Spreizkräfte dürfen keine zu großen inneren Spannungen erzeugen. Bei nicht ausreichend festem Untergrund sind Injektionsanker zu verwenden.

Der Auftragnehmer hat die Einhaltung der Regeldachneigung (= Mindestdachneigung) für die ausgeschriebene Deckung zu prüfen.

Falls erforderlich sind für einzubauendes Material die Richtlinien der Hersteller grundsätzlich zu beachten. Auf Verlangen sind Muster vorzulegen.

Ist Holzschutz ausgeschrieben, so ist der Nachweis über das verwendete Mittel und gegebenenfalls Einschränkungen in der Nutzung sowie Unverträglichkeit mit anderen Beschichtungen auf Verlangen zu übergeben. Dieser Nachweis ist eine Nebenleistung.

Sofern dem Leistungsverzeichnis keine Detailunterlagen beigefügt sind, treffen die Pläne des Architekten in erster Linie eine formale Gestaltungsaussage. Es bleibt Aufgabe des Auftragnehmers, die Elementstöße, Verbindungen, toleranzaufnehmenden Anschlüsse u. dgl. nach Rücksprache mit dem Architekten und gemäß dem zu erwartenden Gebrauchswert vorzunehmen.

Gegen Verschmutzungen und Beschädigungen anderer Bauteile sowie zur Verhinderung von Personen-Gefährdungen sind vom Auftragnehmer der Verkehrssitte entsprechende und zumutbare Vorkehrungen zu treffen (Abdeckungen, Hinweisschilder, Absperrungen, Sicherheitsposten u. dgl.).

Nach Abschluss der Arbeiten sind Rinnen, Kehlen, Fallrohre u. dgl. von Ziegelabfällen, Mörtelresten u. ä. zu reinigen.

Abdeckungen und Ortgangausbildungen sind so zu gestalten, dass durch ablaufendes Wasser an der Fassade keine Schmutzränder entstehen können.
Die Dicke der späteren Bekleidung ist ggf. zu erfragen.

Für die Ausführung von Schneefanggittern und Schneestoppern hat der Auftragnehmer unter Beachtung der Dachneigung, der Dachlänge und des Schneegebietes die Stützendicke und deren Abstände selbst festzulegen.

Stöße von Dachlatten auf Konterlatten sind mit einer doppelten Konterlatte zu unterlegen.

An Durchdringungen sind die Bahnen seitlich hochzuführen und regen- und schneedicht zu befestigen.
Die Höhen- und Seitenüberdeckung beträgt mindestens 10 cm.
Der Durchhang soll nicht größer als die Dicke der Konterlattung sein.
Unterspannungen müssen - auch wenn sie diffusionsoffen sind - Wasser führen können. Die Regensicherheit ist in der Bauphase bei allen zu erwartenden Temperaturen zu gewährleisten.

Am First belüfteter Dächer muss die Unterspannung so angebracht werden, dass die Wirkung des Lüftungsfirstes nicht beeinträchtigt wird. Nicht diffusionsoffene Unterspannbahnen sollten ca. 50 mm unterhalb des Scheitelpunktes enden. Darüber ist eine den First überdeckende Bahn mit Lüftungsöffnungen o.ä. zu verlegen. Traufseitig ist die Bildung von möglichen Wassersäcken unbedingt zu vermeiden. Die Unterspannung muss ggf. unter die Traufbohle geführt werden.
Das gilt entsprechend für Unterdeckung auf Schalung.

Wird ein wasserdichtes Unterdach über die Bauphase hinaus gefordert (unbelüftete Konstruktion), sind die Konterlatten in die wasserdichte Ausführung einzubeziehen; Nähte und Stöße sind zu verkleben.

Bei Unterdeckungen sind evtl. aufgetretene Falten aufzuschneiden und glattzulegen, inkl. Dichtung des Schnittes.

Der Neubau schließt an ein bereits saniertes Bestandsdach, welches mit Koramic Universo 10 und Koramic First Nr. 1 ziegelrot eingedeckt ist.

Preisinhalte
Der Auftragnehmer hat während der Arbeitszeit und bei technologisch bzw. arbeitszeitlich bedingter Unterbrechung der Arbeiten bei Erfordernis vorsorglich für eine ausreichende provisorische Abdeckung gemäß Abschnitt 4.1.10 ATV DIN 18299 zu sorgen. Ansprüche des Auftragnehmers gemäß Nr. 4.2.6 DIN 18299 bzw. Nr. 4.2.1 DIN 18338 werden davon nicht berührt.

Ist der Auftragnehmer mit der Verkehrssicherung der Baustelle beauftragt, so gehört dazu auch die laufende Kontrolle der Sicherungseinrichtungen. Die zeitlichen Abstände der Kontrollen richten sich nach den örtlichen Gegebenheiten.

Ergänzend zu Nr. 4.1 DIN 18338 gelten als Nebenleistung:
-  Schräger Anschluss von Dachlatten.
-  Abbruch von First- und Grat- sowie anderen Formziegeln im Zusammenhang mit der Erneuerung der Dachfläche.
-  Ermittlung der Anzahl der Klammern, wenn Verklammerung vorgesehen ist.
-  Doppelte Konterlatten bei Stößen der Traglattung, wenn m² als Einheit vorgesehen ist.
-  Das Lüften der Räume und das Staubsaugen in geschlossenen Räumen nach der Verarbeitung oder dem Trennen von Mineralfasererzeugnissen.

Das Anschließen der Unterspannbahn oder Unterdeckung an durchdringende Bauteile der eigenen Leistung - mit Ausnahme vorgefertigter "Fensterschürzen" - sofern die Fläche übermessen wird.

Abrechnungshinweise
Werden Mehrdicken als Zulagepositionen oder in anderer Form ausgeschrieben, so gilt bei Nichteinhaltung der genormten Toleranzen durch den vorhandenen Untergrund der Preis für die Mehrdicke bereits bei geringer Überschreitung der ursprünglich vorgesehenen Gesamtdicke, sofern in der gleichen Position kein angemessener Ausgleich für die Mehrleistung enthalten ist.
In allen anderen Fällen wird der Gesamteinzelpreis für eine bestimmte vorgegebene Dicke aus dem Grundpreis zuzüglich der Mehrdicke je angefangene Einheit gebildet.

**1.04.1 Tropfblech, Traufe**
Tropfblech, d= 0,6 mm, Zuschnittbreite bis 200 mm, 2-fach-gekantet inkl. Trofkantenausbildung.
Einbau auf die Vordachschalung im Traufbereich zur Aufnahme der Dachbahn. Befestigung mittels nichtrostenden Befestigungsmitteln

Ausführung in Prefa Nussbraun, alternativ Tafelblech Testa di Moro oder gleichwertig. Farbton muss erhalten bleiben.
Menge: 125,000 m

**1.04.2 Lüftungsgitter/Insektenschutzgitter, Alu-natur, 70 x 30 mm**
Alu-Lüftungswinkel 70x30, Alu-natur, mit Oval- oder Quadratlochung, mit einem Öffnungsquerschnitt von mind. 50 cm²/m nach DIN18516-1, Befestigung an der Traufe auf dem Trofblech.

Breite:  ca. 70 mm
Materialdicke: mind. 0,6 mm
Menge: 125,000 m

**1.04.3 Unterdeckbahn, sd-Wert ca. 0,02 m**
Unterdeckbahn (Schalungsbahn), geeignet für ungedämmte Steildächer, hochreißfest, diffusionsoffen, wasserdicht, mit integrierten Klebezonen an den Rändern.
Verlegung über dem Neubau BT6, sowie im Anschlussbereich des BT4 auf Dachschalung aus sägerauhen, dichtgestoßenen Brettern bzw. Nut+Feder-
Schalung zur Herstellung einer naht- und  perforationsgesicherten, diffusionsoffenen Unterdeckung.
Verdeckte mechanische Befestigung gegen Abheben, Stöße mind. 10 cm überlappt, versetzt angeordnet und strömungsdicht verklebt sowie traufseitig bis Dachrand auf Tropfblechleiste führen und mit mind. 5 cm durchlaufender Randstreifenbreite aufkleben.

Technische Werte:
Brandverhalten:  Klasse B (B-s1,d0) nach
  EN 13501-1
Reißkraft:  ca. 370/270 N/5 cm nach
  EN12311-1
Wasserdichtheit:  Klasse W1 nach EN 13859-1
Sd-Wert:  ca. 0,02 m
Wasserdampfdurchlässigkeit:  ca. 6,5 x 10-9 kg/m²sPa nach
  EN ISO 12572
Temperaturbeständigkeit:  -40°C bis + 80°C
Gewicht:  ca. 270 g/m²
Dicke:  ca. 0,6 mm
ZVDH-Klasse:  UDB-A/USB-A

Fabrikat: Fa. Dörken, DELTA FOXX Plus o. glw. A.

'.............................'

Fabrikat  nach Angabe des Bieters
Menge: 1100,000 m²

**1.04.4 Zulage Anschluss an bestehende Unterdeckbahn**
Zulage zur Position Unterdeckbahn, sd-Wert ca. 0,02 m

Neu zuverlegende Unterdeckbahn an bestehende Unterdeckbahn über BT4 mit mindestens 20cm Überlappung anschließen und mittels zugelassenem Klebeband verkleben.
Wenn nötig ist die Bestandsunterdeckbahn vor der Verklebung zu reinigen um eine entsprechend wasserdichte Verklebung gewährleisten zu können.
Menge: 20,000 m

**1.04.5 Konterlattung 50/30 mm, BT4 und BT6 in Teilflächen**
Konterlattung, b/d= 50/30 mm, NH, S10 (GK I) nach DIN 68800 und DIN 4074-1, mit Ü-Kennzeichnung, sägerauh, max. 20% Holzfeuchte, Holzschutz GK 0 nach DIN 68800, befestigt nach DIN 1055, auf die mit Dachbahn abgedeckte Brettschalung über BT4  in den zuvor rückgebauten Teilflächen und über BT 6 im Bereich westlich zur Kehle einbauen.
Menge: 100,000 m²

**1.04.6 Konterlattung 60/60 mm, BT6**
Konterlattung, b/d= 60/60 mm, NH, S10 (GK I) nach DIN 68800 und DIN 4074-1, mit Ü-Kennzeichnung, sägerauh, max. 20% Holzfeuchte, Holzschutz GK 0 nach DIN 68800, befestigt nach DIN 1055, auf die mit Dachbahn abgedeckte Brettschalung in der Dachfläche über dem Neubau Bauteil 6 einbauen.
Menge: 1000,000 m²

**1.04.7 Kehlbrett, 60/300 mm**
Kehlbrett als Unterkonstruktion für Kehlbleche und gleichwertige Bauteile auf Dachkonstruktion im östlichen Kehlbereich liefern und einbauen.
Holzart  : Fichte Tanne / Kiefer
Holzfeuchte  : trocken (< 20%)
Sortierklasse : S 10
Querschnitt  : 60/300 mm
Menge: 30,000 m

**1.04.8 Kehlbrett, 30/300 mm**
Kehlbrett als Unterkonstruktion für Kehlbleche und gleichwertige Bauteile auf Dachkonstruktion im westlichen Kehlbereich (Seite BT4) liefern und einbauen.
Holzart  : Fichte Tanne / Kiefer
Holzfeuchte  : trocken (< 20%)
Sortierklasse : S 10
Querschnitt  : 30/300 mm
Menge: 30,000 m

**1.04.9 Nageldichtband**
Nageldichtband, passend zur angebotenen Unterdeckbahn, als Unterlage für Konterlattung fachgerecht, als Abdichtung für alle zuvor beschriebenen Pos. der Konterlattungen und Kehlbretter einbauen.
Menge: 1100,000 m²

**1.04.10 Traglattung 50/30 mm, BT4 und BT6 in Teilflächen**
Traglattung, b/d= 50/30 mm, NH, S10 (GK I), nach DIN 68800 und DIN 4074-1, mit Ü-Kennzeichnung, sägerauh, max. 20% Holzfeuchte, Holzschutz GK 0 nach DIN 68800, befestigt nach DIN 1055 auf Konterlattung, im erforderlichen Abstand, entsprechend der Dachneigung und der Dacheindeckung des Bestands über Bauteil 4 in den zuvor rückgebauten Teilflächen und über Bauteil 6 im Bereich westlich zur Kehle einbauen.
Menge: 100,000 m²

**1.04.11 Traglattung 60/40 mm, BT6**
Traglattung, b/d= 60/40 mm, NH, S10 (GK I), nach DIN 68800 und DIN 4074-1, mit Ü-Kennzeichnung, sägerauh, max. 20% Holzfeuchte, Holzschutz GK 0 nach DIN 68800, befestigt nach DIN 1055 auf Konterlattung, im erforderlichen Abstand, entsprechend der Dachneigung und der angebotenen Dacheindeckung über dem Neubau von Bauteil 6
Menge: 1000,000 m²

**1.04.12 Dämmen der Brandwand-Mauerkrone, Steinwolle, A1**
Holhlaumfreies Ausdämmen der Mauerkronen der Brandwand im Bereich des Lichtbandes zwischen Mauerkrone und OK Schalung mittels Dämmstreifen,ca. 250/240 mm b/h, aus Steinwolle, WLG 035, Baustoffklasse A1, nicht brennbar nach DIN 4102 und EN 13501, Schmelzpunkt mind. 1000°C nach DIN 4102, mit RAL-Gütezeichen der Gütegemeinschaft Mineralwolle e.V. und EUCEB-Zertifikat, gesundheitlich unbedenklich, freigezeichnet nachGefahrstoffverordnung, Chemikalienverbotsverordnung und Verordnung (EG) Nr. 1272/2008 Anmerkung Q.
Menge: 30,000 m

**1.04.13 Traufbohle, trapezförmig**
Traufbohle aus NH, GK I, S10 nach DIN 68800 und DIN 4074-1, mit trapezförmigen Querschnitt 160/50 - 30 mm B/D, sägerauh, max. 20% Holzfeuchte, halbtrocken, Holzschutz GK 0 nach DIN 68800, Befestigung nach DIN 1055, mit bauaufsichtl. zugelassenen, nichtrostenden Senkkopfschrauben auf  Konterlattung und Sparren in den zuvor rückbaueten Dachflächen über BT4, sowie den neu errichteten Flächen über BT 6.
Menge: 125,000 m

**1.04.14 Teildachflächen wieder eindecken, gelagerte Flächen- und Fristziegel**
Zuvor aufgedeckte Teildachflächen über BT4 (Bestand) mit zwischengelagerten Tondachziegeln wieder einbecken einschl. aller Befestigungsmittel.
Menge: 50,000 m²

**1.04.15 Dachfläche BT4 und BT6 eindecken, Flachdachziegel**
Dachfläche über BT4 (Anschluss Bestand an Neubau) und BT6 (Neubau) mit Flachdachziegel Universo 10,
Regeldachneigung 16° nach Stand der Technik,
mit geprüfter Regeneintragsicherheit,
Mindestdachneigung 10°, liefern und auf Traglattung eindecken sowie aller Befestigungsmittel nach Angaben des Ziegelherstellers und gem. der Techn. Vorbemerkungen zu den Dachdeckerarbeiten.

Dachneigung:  16,3 Grad
Dachform:  Walmdach

Dacheindeckung im Bestand:
Fa. Wienerberger, Universo 10 (L43), Farbe naturrot
Da die neuen Dachflächen direkt mit der bestehenden Deckung verbunden ist, soll der gleiche Dachziegel verwendet werden.
Menge: 1100,000 m²

**1.04.16 Zulage Sturmklammern**
Sturmklammern aus V2A-Federdraht, Tragfähigkeit
0,15 KN/Stk, passend zur Eindeckung und Traglattung, an Ortgang, Traufe und First nach den Fachregeln des ZVDH und Sturmklammerberechnung des Ziegelherstellers an der Traglattung befestigen und in die Ziegel einhängen, Im Traufbereich sind Schraubsicherungen zu verwenden.
Als Zulage zur Pos. Dachfläche BT5 und BT6 eindecken, Flachdachziegel.

Die Abrechnung erfolgt auf Basis des Nachweises der
Sturmklammerberechnung, für:

Windlastzone:  1
Dachform:  Walmdach mit anschließenden Satteldach mit Dachkehle
Deckunterlage:  geschlossene Deckung
Dachneigung:  ca. 16°
Gebäudehöhe:  Firsthöhe ca. 19,5 m ü. OK Gelände
  Traufhöhe ca. 15,5 m ü. OK Gelände
Firstlänge:  ca. 21,0 m
Trauflängen:  ca. 36 m bzw. 28 m
Dachseitenlängen:  je  mind. ca. 0,0 m bis ca. 13,0 m
Dachfläche:  ca. m²
Menge: 1100,000 m²

**1.04.17 Traufkamm**
Traufkamm aus wetterfestem Kunststoff, Farbe: schwarz, als Schutz vor Vogel- und Insekteneinflug, liefern und auf dem Einhangblech mit korrosionsgeschützten, Kupferverträglichen Befestigern montieren.
Menge: 125,000 m

**1.04.18 Zulage Trockenfirstausbildung auf Firstlatte, BT4 und 6**
Trockenfirstausbildung über BT4 und BT6, bestehend aus Firstlattung, Firstlattenhaltern, Firstrolle, Firstklammern und Firstziegel.
Firstunterkonstruktion mit nichtrostenden Schrauben befestigen, Firstziegel montieren und ausrichten einschl. Ablängen eines Firstziegelpassstücks nach Erfordernis.
Gesamter Leistungsumfang als Zulage zur Pos. Dachfläche BT5 und BT6 eindecken, Flachdachziegel.

Firstziegel: Koramic First Nr. 1 ziegelrot
Menge: 10,000 m

**1.04.19 Firstendscheibe, Metall**
Firstendscheibe aus Metall, passend zu den Firstziegeln liefern, anpassen und mit nichtrostenden Schrauben montieren.

Firstziegel: Koramic First Nr. 1 ziegelrot
Menge: 1,000 St

**1.04.20 Zulage zur Trockengratausbildung auf Gratlatte, BT6**
Trockengratausbildung über BT6, bestehend aus Gratlattung, Gratlattenhaltern, Grattrolle, Firstklammern und Gratziegel.
Gratunterkonstruktion mit nichtrostenden Schrauben befestigen, Grattziegel montieren und ausrichten einschl. Ablängen eines Grattziegelpassstücks nach Erfordernis.
Gesamter Leistungsumfang als Zulage zur Pos. Dachfläche BT5 und BT6 eindecken, Flachdachziegel.

Gratziegel: Koramic First Nr. 1 ziegelrot
Menge: 75,000 m

**1.04.21 Gratanfangsziegel**
Gratanfangsziegel als Formziegel, zur Gratabdeckung. Ausführung wie in Position Zulagefür Trockengratausbildung auf Gratlatte, BT6 beschrieben
Deckungsart: Koramic Gratanfänger First Nr 1 Naturrot
Menge: 4,000 Stk

**1.04.22 Zulage für Lüftungsziegel**
Lüftungsziegel, passend zur beschriebenen Ziegeleindeckung  entlang des Anschlusses zum Lichtfirst mindestens in jedem 2. Ziegel eindecken, als Zulage zur Pos. Dachfläche BT5 und BT6 eindecken,
Flachdachziegel Koramic Universo 10.
Menge: 54,000 Stk

**1.04.23 Dachziegel im Bereich von Graten und Kehlen beidseitig beidecken, inkl. notwendiger Zuschneidearbeiten**
Dachziegel im Bereich von Graten und Kehlen beidseitig beidecken, inkl. notwendiger Zuschneidearbeiten.
Aufmaß nach einfacher Länge je m Grat oder Kehle.
Wenn nötig, Sicherung der Dachziegel mit  mechanischen Sicherungen gegen Abrutschen, wenn nötig.
Sämtliche Befestigungen mit nichtrostenden Schrauben.
Gesamter Leistungsumfang als Zulage zur Pos. Dachfläche eindecken, Flachdachziegel.
Menge: 200,000 m

**1.04.24 Kehldichtstreifen**
Kehldichtstreifen,Höhe 6 cm, liefern und als Schutz vor Schnee-und Staubeintrieb beidseitig auf dem Kehlblech montieren.
Menge: 50,000 m

**1.04.25 Zulage für Santärstrang-Entlüftungsziegel, DN 150, mit Dachaussparung**
Zum Eindeckungsystem passender Formziegel als Sanitärstrang-Entlüftungsziegel mit Enrtlüftungsrohr Nenngröße
DN 150, zur Abwasserrohrbelüftung nach DIN 1986 T 100,mit Wellengitterabdeckung, flexiblen Weich-PVC-Anschluß-
schlauch DN 150, Länge mind. 50 cm, mit Schlauchschelle für Anschluss an den bauseitigen Sanitärentlüftungsstrang sowie Dichtmanschetten für Dachbahnanschluss, als Zulage zur Pos. Dachfläche eindecken, Flachdachziegel einschl. Eindichten in Dachbahn mit Anschlussstreifen aus Material der Unterdeckbahn und zum Dachbahnsystem passenden Kleber/Klebeband sowie Anpassen der Dacheindeckung.

Einbau nach vorheriger Abstimmung mit der Bauleitung und der Sanitärfirma.

'.............................'

Fabrikat  nach Angab des Bieters
Menge: 2,000 Stk

**1.04.26 Anpassen an Durchdringung 600x500 mm**
Ausschnitte im Dachschalung und Dachbahn herstellen, für eckige Durchdringungen, Abmessungen ca 600 x 500 mm einschl. Eindichten in Dachbahn mit Anschlussstreifen aus Material der Unterdeckbahn und zum Dachbahnsystem passenden Kleber/Klebeband.
Menge: 1,000 Stk

**1.04.27 Anpassen an Durchdringung d=600mm**
Ausschnitte im Dachschalung und Dachbahn herstellen, für runde Durchdringungen, Durchmesser ca 600mm einschl. Eindichten in Dachbahn mit Anschlussstreifen aus Material der Unterdeckbahn und zum Dachbahnsystem passenden Kleber/Klebeband.
Menge: 1,000 Stk

**1.04.28 Anpassen an Durchdringung d=250mm**
Ausschnitte im Dachschalung und Dachbahn herstellen, für runde Durchdringungen, Durchmesser ca 250mm einschl. Eindichten in Dachbahn mit Anschlussstreifen aus Material der Unterdeckbahn und zum Dachbahnsystem passenden Kleber/Klebeband.
Menge: 1,000 Stk

**1.04.29 Zulage für Solardurchgangsziegel**
Solar-Durchgangsziegel Ton, Ø ca. 60 mm,
inklusive Dichtungsmanschette, in Form und
Farbe passend zur Flächendeckung liefern
und einbauen.
Deckungsart: Universo 10 Ziegelrot
Menge: 6,000 Stk

**1.04.30 Zulage für Solarträgerset**
Alu-Solarträger bestehend aus einer Aluminium-Grundplatte (in Form und annähernd farblich passend zur Flächendeckung) inkl. einem Aluminium-Solarträger liefern und einbauen.
Einschl. etwaiger Unterkonstruktion, sowie aller Befestigungsmittel.
Menge: 570,000 Stk

**1.04.31 Dachausstieg 540/830 mm aus Bestand einbauen**
Ausgebauter Dachausstieg von Dach BT 4 in Dach BT6 verbauen und eindichten.
Menge: 1,000 Stk

**1.04.32 Zulage Beischneiden und beidecken von Dachziegeln**
Beischneiden, anpassen und beidecken der Flächenziegel zu beiden Seiten des Dachflächenfenster und sonstiger Dacheinbauten eindecken und ausrichten.
Sämtliche Befestigungen mit nichtrostenden Schrauben.
Gesamter Leistungsumfang als Zulage zur Pos. Dachfläche eindecken, Flachdachziegel.
Menge: 2,200 m

**1.04.33 Schneestopphaken einbauen**
Schneestopphaken aus Aluminium oder Metall, pulverbeschichtet, passend in Form und Farbe zum beschriebenen Dacheindecksystem, einbauen.
Materialbedarf nach Herstellerangabe, jedoch mind. 3 Stk/m² Dachfläche.
Teilbereiche des Daches sind mit einer PV-Anlage bedeckt.

'.............................'

Fabrikat  nach Angab des Bieters
Menge: 500,000 m²

**1.04.34 Alu-Schneefanghalter**
Alu-Schneefanghalter bestehend aus einer  Aluminium Grundplatte und einem Aluminium Gitterhalter (in Form und annähernd farblich passend zur Flächendeckung) liefern und nach Plan einbauen.
Menge: 400,000 Stk

**1.04.35 Schneefanggitter**
Alu-Schneefanggitter, Höhe 20 cm,
Länge 3,0 m in Farbe und Material passend zur
Vorposition in die Schneefanghalter einbauen.

Schneefanggitter muss als Rückhaltesystem für abgehende Dachlawinen auf glatten Oberflächen funktionieren und zugelassen sein.
Die DIN EN 1991-1-3 ist zu beachten und einzuhalten.

Einbauort: Traufe über Gebäudeausgängen (Terrassen, Eingang etc.)

Es ist zu beachten, dass auf dem Gebäude eine Photovoltaikankanlage verbaut werden soll.

'.............................'

Fabrikat  nach Angab des Bieters
Menge: 180,000 m

**1.04.36 Lieferung Ersatz-/Reserveziegel**
Lieferung von Ersatz- und Reserveziegeln zur angebotenen Dacheindeckung und an vom Bauherrn angewiesener Stelle einlagern, bestehend aus:

30 Stk  Standard-Flächenziegel
15 Stk  First-/Gratziegel für beschriebenen Trockenfirst/-grat

Ziegelfabrikat/Modelle entsprechend der angebotenen Dacheindeckung.
Menge: 1,000 psch

#### 1.05 Zimmererarbeiten, Verbingungsgang

*Hinweis: ZTV Zimmerer- und Holzbauarbeiten*
Zusätzliche technische Vertragsbedingungen zu den Zimmer- und Holzbauarbeiten

Der sachliche Geltungsbereich ergibt sich ebenso wie die technische Ausführung aus den ATV/DIN 18334 Zimmer- und Holzbauarbeiten gem. VOB Teil C sowie ergänzend:

DIN 18 338  Dachdeckungs- und Dachabdichtungsarbeiten
DIN 18 339  Klempnerarbeiten
DIN 18 360  Metallbauarbeiten
DIN 4220  Arbeits- und Schutzgerüste
DIN 4426  Sicherheitstechnische Anforderungen an Arbeitsplätze und
  Verkehrswege

Güteschutz:
RAL-GZ 411  Imprägnierte Holzbauelemente
RAL-GZ 830  Holzschutzmittel
RAL-RG 421  Brettschichtholz

Leistungsumfang
Die ausgeschriebenen Leistungen sind in fix und fertiger Arbeit einschl. Materiallieferung, Gerätestellung, Vertragen an der Baustelle, eventueller Zwischenlagerung und Einbau inkl. aller Nebenleistungen anzubieten und im Auftragsfalle auszuführen. Desweiteren sind folgende Leistungen mit dem EP der Positionen abgegolten und werden nicht gesondert vergütet::
-  Alle Maße sind vom AN vor der Materialbestellung vor Ort zu überprüfen.
-  Erbringen von Nachweisen bezüglich Qualität etc.
-  Befestigungsmittel und Anschlussmaterial
-  Unterfüttern und Ausgleichen von Rohbautoleranzen,
-  Zuschneiden und Montieren und Richten
-  Sämtliche Plattenzuschnitte, Schrägschnitte und Passplatten nach
  Planvorgaben einschl. aller erforderlichen Zubehörteile
-  diebstahlsicheres Lagern aller Materialien
-  Schützen des Materials gegen Witterungseinflüsse, gemäß den
  Herstellervorschriften
-  Ausführung in verschiedenfarbiger Fassadenverkleidung gemäß der
  Positionsbeschreibungen einschl. Bemusterung der farbigen Fassaden-
-  Entfernung ggf. Abwaschen arbeitsbedingter Verschmutzungen von den
  bekleideten Flächen vor der Leistungsabnahme.
-  Aufmaß und Maßkontrolle. Sämtliche Planmaße sind am Bau zu prüfen.
  Maßabweichungen sind vor der Montage mit dem Architekten abzuklären.
-  Wirksamer Schutz von Fremdgewerken und der eigenen Leistungen
-  Entsorgen von Verpackung und Aufklebern,
-  Schutt- und Abfallbeseitigung

Preisinhalte
Soweit in der Ausschreibung und dem Leistungsverzeichnis nichts anderes vorgesehen ist, gilt in Ergänzung der DIN-Vorschriften:

-  Mit den Preisen sind die aus den übergebenen Unterlagen erkennbaren oder gewerksüblichen Bohrungen, Fräsungen, Abfasungen, Zapfenverbindungen, Versatzausbildungen, Auflagerausbildungen, Maßnahmen gegen Aufspaltung, Transport- und Montagestöße und -verbindungen sowie alle Montagehilfsmittel und -geräte abgegolten, soweit sie keine Besonderen Leistungen gemäß DIN 18299 und DIN 18334 darstellen.

-  Das Nachimprägnieren von Schnittstellen sowie das Liefern und Anbringen einer Kennzeichnung nach DIN 68800-3 sind im Preis enthalten.
-  Sofern die Stellfläche von Arbeitsgerüsten im Sinne von Nr. 4.2.2 DIN 18334 durch einfache Abdeckungen von Deckenbalkenlagen, Kehlbalken u.ä. aus Riegeln und Bohlen herstellbar ist, gilt das Herstellen dieser Stellfläche für Gerüste als Nebenleistung.

Ausführung
Die Arbeiten im 1. BA am Dach des Bauteil 4 werden nur bis an die vorhandene nördliche Giebelwand ausgeführt werden. Im Weiteren sind im 1. BA Sanierungen bzw. Reparaturen  an den Bestandsdächern des Bauteils 3 durchzuführen.
Der Bauzeitenplan ist zu beachten.

Die Ausführungsplanung zu den Dachkonstruktionen sowie die Statik mit dem jeweiligen Positionsplan sind der Ausschreibung beigelegt und zu beachten.

Dübel zur Befestigung müssen auf den Untergrund abgestimmt sein; ihre Spreizkräfte dürfen keine zu großen inneren Spannungen erzeugen. Bei nicht ausreichend festem Untergrund sind Injektionsanker zu verwenden.

Gefahrbereiche bei Montagearbeiten sind abzusperren und zu kennzeichnen. Entstehen dadurch Behinderungen für andere Unternehmer oder Dritte, sind der Zeitraum der Absperrung sowie alternative Maßnahmen mit der Bauleitung abzustimmen.

Für die Ausführung erforderliche Maße sind zuvor am Bau zu nehmen. Sofern nicht aus Detailzeichnungen ersichtlich, sind Maße für Vorleistungen für andere Gewerke (z. B. Firstausbildung, Auskragungen von Sparren, Aufschieblinge, Wechsel) mit der Bauleitung oder dem nachfolgenden Unternehmer abzusprechen.

Sind Werkzeichnungen im Leistungsumfang des AN enthalten, sind diese vor der Leistungsausführung dem Statiker vorzulegen!
Die abgebundenen Dachteile sowie der fertige Dachstuhl sind grundsätzlich vom Statiker abzunehmen. Hierüber ist ein Abnahmeprotokoll zu erstellen und in dreifacher Ausfertigung dem Auftraggeber auszuhändigen.

Sichtbar bleibende Nägel und Schrauben an Außenwandbekleidungen müssen aus nichtrostendem Stahl bestehen.

Nägel dürfen nicht auf Zug beansprucht werden (mit Ausnahme besonderer Zulassungen). Insbesondere Deckenbekleidungen einschließlich der Unterkonstruktion müssen geschraubt werden.

Während der Montage ist die Konstruktion im Außenbereich gegen Witterungseinflüsse, insbesondere gegen Sturm, im erforderlichen Maß zu schützen. Das gilt vor allem bei Arbeitsunterbrechungen.

Bei sichtbar bleibenden Hölzern im Außenbereich sind die Kanten leicht zu fasen.

Statisch wirksame Verbindungen mit Balkenschuhen und anderen Blechformteilen sind nur entsprechend der bauaufsichtlichen Zulassung vorzunehmen; diese ist auf Verlangen nachzuweisen. Alle Nagellöcher sind - wenn die statische Berechnung nichts anderes aussagt - mit zugehörigen Rillennägeln auszunageln. Auf ein vollflächiges Aufliegen der Hölzer an den Metallteilen ist zu achten; verzogene Hölzer oder solche mit Drehwuchs sind somit ausgeschlossen.

Holzschutz
Insofern ein chemischer Holzschutz auszuführen ist, ist dem Auftraggeber eine Bescheinigung über
-  den Hersteller des Holzschutzmittels
-  die Aufwendungsmenge
-  die Art des Holzschutzmittels
-  das Überwachungszeichen
zu übergeben.

Bei tragenden Konstruktionen müssen diese Informationen als dauerhafte Kennzeichnung zuzüglich Zeitpunkt der Ausführung und Bezeichnung des ausführenden Betriebes vorgenommen werden.

Zu beachten sind:
-  Holzschutzmittelverzeichnis des IfBt
-  Merkblatt für den Umgang mit Holzschutzmitteln im Holzschutzmittelverzeichnis des IfBt
-  Sicherheitsdatenblätter für die gewählten Holzschutzmittel

Gesundheitsgefährdungen sind grundsätzlich auszuschließen. Alle nach erfolgtem Holzschutz noch bearbeiteten oder gerissenen Teile sind entsprechend nachzubehandeln.

Die vom Hersteller angegebenen Anwendungsbeschränkungen bei Holzschutzmitteln sind zu beachten. Sie sind dem Auftraggeber auf Verlangen nachzuweisen. Besonders ist der Auftraggeber auf vorübergehende Beschränkungen bei Nachfolgearbeiten oder in der Nutzung der Bauleistung hinzuweisen, sofern Gesundheitsgefährdungen durch Holzschutzmittel nicht auszuschließen sind.

Die Verträglichkeit zu vorhandenen Schutzmitteln bzw. verbleibenden Anstrichen ist zu prüfen.

Die vom Hersteller des Holzschutzmittels vorgegebenen Aufwandmengen sind unbedingt einzuhalten und auf Verlangen nachzuweisen.

Balkenköpfe und andere Bauteile aus Holz, die in Bauteile aus Mauerwerk und Beton einbinden, sind mit einem chemischen Holzschutz nach DIN 68800 zu versehen oder Holz höherer Resistenzklasse einzusetzen.

Wird in den Planungs- oder Ausschreibungsunterlagen bei vorgegebenen Gefährdungsklassen nicht die erforderliche Normbasis angegeben, so sind die in der Reihe DIN 68800 definierten Gefährdungsklassen maßgebend.
Die inhaltlich vergleichbaren DIN EN-Vorschriften sind - sofern nicht bauaufsichtlich verlangt - nur bei ausdrücklicher Bezugnahme anzuwenden.

Bei tragenden und/oder aussteifenden Bauteilen der Gefährdungsklasse 0 nach DIN 68800-3 sowie allen sonstigen Bauteilen, insbesondere in ständig oder zeitweise von Menschen genutzten Räumen, ist die Anwendung vorbeugender chemischer Holzschutzmittel grundsätzlich untersagt.

Soweit nicht vom Auftraggeber im Rahmen der Ausschreibung festgelegt, ist das Einbringverfahren der Holzschutzmittel vom Bieter bei Angebotsabgabe anzugeben. Das gilt auch für eine - nur alternativ anzubietende - mechanische Vorbehandlung des Holzes.
Dem Auftraggeber ist mitzuteilen, welche Einschränkungen bei zu erwartender malermäßiger Behandlung der Bauteile zu beachten sind. Sofern Holzschutzmittel auf Wasserbasis erhältlich sind, sind diese - bei vergleichbar fixierenden Eigenschaften - anzubieten.

Holzschutzmittel im Außenbereich dürfen keine auswaschbaren Farbzusätze enthalten. Werden auswaschbare Holzschutzmittel im Innenbereich eingesetzt, sind behandelnde Teile beim Transport oder bei der Lagerung vor Nässe zu schützen.
Wird eine bestimmte und realisierbare Eindringtiefeklasse gefordert, so gelten die dazu erforderlichen Vorbehandlungen als Nebenleistungen.

Als Gefahrstoffe nach der GefStoffV oder den TRGS einzuordnende Anstrichstoffe und Lösungsmittel dürfen grundsätzlich nur in Originalgebinden auf der Baustelle verarbeitet werden. Ist eine Umfüllung nicht zu vermeiden, müssen die Behälter wie das Originalgebinde gekennzeichnet sein. Über den Verbleib von Reststoffen kann die Bauleitung einen Nachweis verlangen.

Dämmungen
Beim Umgang mit Mineralfaserdämmstoffen (Einbau und Ausbau) ist für gute Durchlüftung der Räume zu sorgen. Eventuelle Staubablagerungen sind zu entfernen (Kehren ist untersagt). Beim Trennen ist keine Säge zu verwenden. Beim Ausbau sind diese Dämmstoffe nach Möglichkeit zu befeuchten.

Bei der Verarbeitung, vor allem bei Trennung, entstehende Rückstände von Mineralwolle dürfen nicht gefegt werden. Es sind zugelassene Staubsauger zu verwenden. Verschnitt, Abfälle und Staubsaugerinhalte sind in staubdicht schließenden Behältern (auch Plastiksäcke sind zulässig) zu sammeln. Das gilt insbesondere beim Ausbau und Rückbau alter Dämmstoffe.

Bei allen eingebrachten Dämmungen ist darauf zu achten, dass sie konvektionsdicht sind. Alle Fugen, Fußpunkte, Knickpunkte und dergleichen sind mit mindestens 5 cm breiten, selbstklebenden und dampfdichten Fugenbändern abzukleben, wenn nicht durch die Art oder Form der Dämmstoffe ein Luftdurchsatz verhindert wird. Bei der Wahl der Fugenbänder darf die geforderte Feuerwiderstandsklasse nicht verringert werden.

Werden zwischen Sparren Mineralfaserplatten eingebaut, so müssen sie dem Typ W entsprechen, damit keine Aufwölbung eintritt.

Durch den Einbau von Dämmkeilen darf die vorgesehene Schichtdicke nicht gemindert werden. Der erhöhte Verschnitt ist im Preis enthalten.

Rieselschutz ist als Vlies einzubauen; dichte Folien sind nicht zugelassen.

Abrechnungshinweis
Der Auftragnehmer ist verpflichtet, eine genaue, prüffähige Holzliste als
Abrechnungsgrundlage für den Auftraggeber zu erstellen.

**1.05.1 Dampfdichte Trennlage aus Kaltselbstklebener Bitumenbahn**
Herstellen einer Dampfdichten Trennlage aus Elastomerbitumen Kaltselbstklebebahn durch Abziehen der Unterseiten Folie auf die Betondachhaut aufkleben. Die horizontal liegende Überdeckung mit Heißluft oder kleinem Brenner auf die Dampfsperre aufschweißen.

In dieser Position ist der Bitumenvoranstrich mit einzukalkulieren.

Beispielsweise BauderTEC KSA oder gleichwertig
Menge: 275,000 m²

**1.05.2 Aufdachdämmung aus Hartschaumplatten 60mm**
Ökologische Hartschaumplatten aus ca. 80 %
massenbilanzierte Biomasse nach DIN EN 13165,
mit beidseitigen Deckschichten aus
Muschelkalkvlies und oberseitig mit zusätzlicher
sortenreiner PP Spezialbahn mit jeweils 10 cm
Horizontal- und Vertikalüberlappung, durchgehend
selbstklebend, sowie rechtwinkligem Nut- und Federfalz.
- Länge: 1,80 m (Außenmaß)
- Breite: 1,20 m (Außenmaß)
- Brandverhalten: E (EU) B2 (D)
- Anwendungstyp: DAD
- Wärmeleitfähigkeitsstufe WLS 025
- Druckfestigkeit 120 kPa
- µ Wert 75
- ZVDH Klasse: UDB-A
- Hagelschlaggeprüft SKZ Würzburg
- Schlagregengeprüft TU Berlin
- AgBB geprüft - Ausschuss zur gesundheitlichen
Bewertung von Bauprodukten

liefern und auf den Untergrund aus Beton/Porenbeton
fachgerecht verlegen.
Die Dämmelemente versetzt anordnen und dicht stoßen.

Plattendicke: 60 mm
Menge: 275,000 m²

**1.05.3 Tropfblech, Traufe**
Tropfblech, d= 0,6 mm, Zuschnittbreite bis 200 mm, 2-fach-gekantet inkl. Trofkantenausbildung.
Einbau auf die Vordachschalung im Traufbereich

Ausführung in Prefa Nussbraun, alternativ Tafelblech Testa di Moro oder gleichwertig.
Menge: 45,000 m

**1.05.4 Lüftungsgitter/Insektenschutzgitter, Alu 30/80mm**
Alu-Lüftungswinkel 30/40, alu natur, mit Oval- oder Quadratlochung, mit einem Öffnungsquerschnitt von mind. 200 cm²/m nach DIN18516-1, Befestigung an der Traufe auf dem Trofblech.

Breite:  ca. 90 mm
Materialdicke: mind. 0,6 mm
Menge: 45,000 m

**1.05.5 Lattung 60/40mm**
Lattung, b/d= 60/40 mm, NH S10 (GK I) nach DIN 68800 und DIN 4074-1, mit Ü-Kennzeichnung, sägerauh, max. 20% Holzfeuchte, Holzschutz GK 0 nach DIN 68800, befestigt nach DIN 1055, auf Aufdachdämmung und Betondach.
Menge: 275,000 m²

**1.05.6 Dachschalung, sägerau, d=24 mm als UK Blechdach**
Dachschalung aus Brettern, sägerau, dichtgestoßen einbauen auf Kanthölzer auf der gesamten Dachfläche des Satteldachs. Im Firstbereich ist eine Lüftungsöffnung vorzusehen.
Längenstöße sind nur auf Sparren zulässig und mind. um
1 Sparrenfeld versetzt anzuordnen. Brettlängen müssen mind. 2 Sparrenfelder überpannen.
Holzart  :  Fichte / Tanne / Kiefer / Lärche
Sortierklasse  : S 10 nach DIN 4074-1, GKL 2 nach
  DIN 68365
Holzfeuchte  : trocken (< 20%)
Brettdicke  :  24 mm
Brettbreite  : 130 - 150 mm
Befestigungsmittel : verz. Ringschaftnägel 3,1/80 mm

Einbau in der Satteldachfläche des Neubaus.
Menge: 275,000 m²

#### 1.06 Zimmererarbeiten, Vordächer

*Hinweis: ZTV Zimmerer- und Holzbauarbeiten*
Zusätzliche technische Vertragsbedingungen zu den Zimmer- und Holzbauarbeiten

Der sachliche Geltungsbereich ergibt sich ebenso wie die technische Ausführung aus den ATV/DIN 18334 Zimmer- und Holzbauarbeiten gem. VOB Teil C sowie ergänzend:

DIN 18 338  Dachdeckungs- und Dachabdichtungsarbeiten
DIN 18 339  Klempnerarbeiten
DIN 18 360  Metallbauarbeiten
DIN 4220  Arbeits- und Schutzgerüste
DIN 4426  Sicherheitstechnische Anforderungen an Arbeitsplätze und
  Verkehrswege

Güteschutz:
RAL-GZ 411  Imprägnierte Holzbauelemente
RAL-GZ 830  Holzschutzmittel
RAL-RG 421  Brettschichtholz

Leistungsumfang
Die ausgeschriebenen Leistungen sind in fix und fertiger Arbeit einschl. Materiallieferung, Gerätestellung, Vertragen an der Baustelle, eventueller Zwischenlagerung und Einbau inkl. aller Nebenleistungen anzubieten und im Auftragsfalle auszuführen. Desweiteren sind folgende Leistungen mit dem EP der Positionen abgegolten und werden nicht gesondert vergütet::
-  Alle Maße sind vom AN vor der Materialbestellung vor Ort zu überprüfen.
-  Erbringen von Nachweisen bezüglich Qualität etc.
-  Befestigungsmittel und Anschlussmaterial
-  Unterfüttern und Ausgleichen von Rohbautoleranzen,
-  Zuschneiden und Montieren und Richten
-  Sämtliche Plattenzuschnitte, Schrägschnitte und Passplatten nach
  Planvorgaben einschl. aller erforderlichen Zubehörteile
-  diebstahlsicheres Lagern aller Materialien
-  Schützen des Materials gegen Witterungseinflüsse, gemäß den
  Herstellervorschriften
-  Ausführung in verschiedenfarbiger Fassadenverkleidung gemäß der
  Positionsbeschreibungen einschl. Bemusterung der farbigen Fassaden-
-  Entfernung ggf. Abwaschen arbeitsbedingter Verschmutzungen von den
  bekleideten Flächen vor der Leistungsabnahme.
-  Aufmaß und Maßkontrolle. Sämtliche Planmaße sind am Bau zu prüfen.
  Maßabweichungen sind vor der Montage mit dem Architekten abzuklären.
-  Wirksamer Schutz von Fremdgewerken und der eigenen Leistungen
-  Entsorgen von Verpackung und Aufklebern,
-  Schutt- und Abfallbeseitigung

Preisinhalte
Soweit in der Ausschreibung und dem Leistungsverzeichnis nichts anderes vorgesehen ist, gilt in Ergänzung der DIN-Vorschriften:

-  Mit den Preisen sind die aus den übergebenen Unterlagen erkennbaren oder gewerksüblichen Bohrungen, Fräsungen, Abfasungen, Zapfenverbindungen, Versatzausbildungen, Auflagerausbildungen, Maßnahmen gegen Aufspaltung, Transport- und Montagestöße und -verbindungen sowie alle Montagehilfsmittel und -geräte abgegolten, soweit sie keine Besonderen Leistungen gemäß DIN 18299 und DIN 18334 darstellen.

-  Das Nachimprägnieren von Schnittstellen sowie das Liefern und Anbringen einer Kennzeichnung nach DIN 68800-3 sind im Preis enthalten.
-  Sofern die Stellfläche von Arbeitsgerüsten im Sinne von Nr. 4.2.2 DIN 18334 durch einfache Abdeckungen von Deckenbalkenlagen, Kehlbalken u.ä. aus Riegeln und Bohlen herstellbar ist, gilt das Herstellen dieser Stellfläche für Gerüste als Nebenleistung.

Ausführung
Die Arbeiten im 1. BA am Dach des Bauteil 4 werden nur bis an die vorhandene nördliche Giebelwand ausgeführt werden. Im Weiteren sind im 1. BA Sanierungen bzw. Reparaturen  an den Bestandsdächern des Bauteils 3 durchzuführen.
Der Bauzeitenplan ist zu beachten.

Die Ausführungsplanung zu den Dachkonstruktionen sowie die Statik mit dem jeweiligen Positionsplan sind der Ausschreibung beigelegt und zu beachten.

Dübel zur Befestigung müssen auf den Untergrund abgestimmt sein; ihre Spreizkräfte dürfen keine zu großen inneren Spannungen erzeugen. Bei nicht ausreichend festem Untergrund sind Injektionsanker zu verwenden.

Gefahrbereiche bei Montagearbeiten sind abzusperren und zu kennzeichnen. Entstehen dadurch Behinderungen für andere Unternehmer oder Dritte, sind der Zeitraum der Absperrung sowie alternative Maßnahmen mit der Bauleitung abzustimmen.

Für die Ausführung erforderliche Maße sind zuvor am Bau zu nehmen. Sofern nicht aus Detailzeichnungen ersichtlich, sind Maße für Vorleistungen für andere Gewerke (z. B. Firstausbildung, Auskragungen von Sparren, Aufschieblinge, Wechsel) mit der Bauleitung oder dem nachfolgenden Unternehmer abzusprechen.

Sind Werkzeichnungen im Leistungsumfang des AN enthalten, sind diese vor der Leistungsausführung dem Statiker vorzulegen!
Die abgebundenen Dachteile sowie der fertige Dachstuhl sind grundsätzlich vom Statiker abzunehmen. Hierüber ist ein Abnahmeprotokoll zu erstellen und in dreifacher Ausfertigung dem Auftraggeber auszuhändigen.

Sichtbar bleibende Nägel und Schrauben an Außenwandbekleidungen müssen aus nichtrostendem Stahl bestehen.

Nägel dürfen nicht auf Zug beansprucht werden (mit Ausnahme besonderer Zulassungen). Insbesondere Deckenbekleidungen einschließlich der Unterkonstruktion müssen geschraubt werden.

Während der Montage ist die Konstruktion im Außenbereich gegen Witterungseinflüsse, insbesondere gegen Sturm, im erforderlichen Maß zu schützen. Das gilt vor allem bei Arbeitsunterbrechungen.

Bei sichtbar bleibenden Hölzern im Außenbereich sind die Kanten leicht zu fasen.

Statisch wirksame Verbindungen mit Balkenschuhen und anderen Blechformteilen sind nur entsprechend der bauaufsichtlichen Zulassung vorzunehmen; diese ist auf Verlangen nachzuweisen. Alle Nagellöcher sind - wenn die statische Berechnung nichts anderes aussagt - mit zugehörigen Rillennägeln auszunageln. Auf ein vollflächiges Aufliegen der Hölzer an den Metallteilen ist zu achten; verzogene Hölzer oder solche mit Drehwuchs sind somit ausgeschlossen.

Holzschutz
Insofern ein chemischer Holzschutz auszuführen ist, ist dem Auftraggeber eine Bescheinigung über
-  den Hersteller des Holzschutzmittels
-  die Aufwendungsmenge
-  die Art des Holzschutzmittels
-  das Überwachungszeichen
zu übergeben.

Bei tragenden Konstruktionen müssen diese Informationen als dauerhafte Kennzeichnung zuzüglich Zeitpunkt der Ausführung und Bezeichnung des ausführenden Betriebes vorgenommen werden.

Zu beachten sind:
-  Holzschutzmittelverzeichnis des IfBt
-  Merkblatt für den Umgang mit Holzschutzmitteln im Holzschutzmittelverzeichnis des IfBt
-  Sicherheitsdatenblätter für die gewählten Holzschutzmittel

Gesundheitsgefährdungen sind grundsätzlich auszuschließen. Alle nach erfolgtem Holzschutz noch bearbeiteten oder gerissenen Teile sind entsprechend nachzubehandeln.

Die vom Hersteller angegebenen Anwendungsbeschränkungen bei Holzschutzmitteln sind zu beachten. Sie sind dem Auftraggeber auf Verlangen nachzuweisen. Besonders ist der Auftraggeber auf vorübergehende Beschränkungen bei Nachfolgearbeiten oder in der Nutzung der Bauleistung hinzuweisen, sofern Gesundheitsgefährdungen durch Holzschutzmittel nicht auszuschließen sind.

Die Verträglichkeit zu vorhandenen Schutzmitteln bzw. verbleibenden Anstrichen ist zu prüfen.

Die vom Hersteller des Holzschutzmittels vorgegebenen Aufwandmengen sind unbedingt einzuhalten und auf Verlangen nachzuweisen.

Balkenköpfe und andere Bauteile aus Holz, die in Bauteile aus Mauerwerk und Beton einbinden, sind mit einem chemischen Holzschutz nach DIN 68800 zu versehen oder Holz höherer Resistenzklasse einzusetzen.

Wird in den Planungs- oder Ausschreibungsunterlagen bei vorgegebenen Gefährdungsklassen nicht die erforderliche Normbasis angegeben, so sind die in der Reihe DIN 68800 definierten Gefährdungsklassen maßgebend.
Die inhaltlich vergleichbaren DIN EN-Vorschriften sind - sofern nicht bauaufsichtlich verlangt - nur bei ausdrücklicher Bezugnahme anzuwenden.

Bei tragenden und/oder aussteifenden Bauteilen der Gefährdungsklasse 0 nach DIN 68800-3 sowie allen sonstigen Bauteilen, insbesondere in ständig oder zeitweise von Menschen genutzten Räumen, ist die Anwendung vorbeugender chemischer Holzschutzmittel grundsätzlich untersagt.

Soweit nicht vom Auftraggeber im Rahmen der Ausschreibung festgelegt, ist das Einbringverfahren der Holzschutzmittel vom Bieter bei Angebotsabgabe anzugeben. Das gilt auch für eine - nur alternativ anzubietende - mechanische Vorbehandlung des Holzes.
Dem Auftraggeber ist mitzuteilen, welche Einschränkungen bei zu erwartender malermäßiger Behandlung der Bauteile zu beachten sind. Sofern Holzschutzmittel auf Wasserbasis erhältlich sind, sind diese - bei vergleichbar fixierenden Eigenschaften - anzubieten.

Holzschutzmittel im Außenbereich dürfen keine auswaschbaren Farbzusätze enthalten. Werden auswaschbare Holzschutzmittel im Innenbereich eingesetzt, sind behandelnde Teile beim Transport oder bei der Lagerung vor Nässe zu schützen.
Wird eine bestimmte und realisierbare Eindringtiefeklasse gefordert, so gelten die dazu erforderlichen Vorbehandlungen als Nebenleistungen.

Als Gefahrstoffe nach der GefStoffV oder den TRGS einzuordnende Anstrichstoffe und Lösungsmittel dürfen grundsätzlich nur in Originalgebinden auf der Baustelle verarbeitet werden. Ist eine Umfüllung nicht zu vermeiden, müssen die Behälter wie das Originalgebinde gekennzeichnet sein. Über den Verbleib von Reststoffen kann die Bauleitung einen Nachweis verlangen.

Dämmungen
Beim Umgang mit Mineralfaserdämmstoffen (Einbau und Ausbau) ist für gute Durchlüftung der Räume zu sorgen. Eventuelle Staubablagerungen sind zu entfernen (Kehren ist untersagt). Beim Trennen ist keine Säge zu verwenden. Beim Ausbau sind diese Dämmstoffe nach Möglichkeit zu befeuchten.

Bei der Verarbeitung, vor allem bei Trennung, entstehende Rückstände von Mineralwolle dürfen nicht gefegt werden. Es sind zugelassene Staubsauger zu verwenden. Verschnitt, Abfälle und Staubsaugerinhalte sind in staubdicht schließenden Behältern (auch Plastiksäcke sind zulässig) zu sammeln. Das gilt insbesondere beim Ausbau und Rückbau alter Dämmstoffe.

Bei allen eingebrachten Dämmungen ist darauf zu achten, dass sie konvektionsdicht sind. Alle Fugen, Fußpunkte, Knickpunkte und dergleichen sind mit mindestens 5 cm breiten, selbstklebenden und dampfdichten Fugenbändern abzukleben, wenn nicht durch die Art oder Form der Dämmstoffe ein Luftdurchsatz verhindert wird. Bei der Wahl der Fugenbänder darf die geforderte Feuerwiderstandsklasse nicht verringert werden.

Werden zwischen Sparren Mineralfaserplatten eingebaut, so müssen sie dem Typ W entsprechen, damit keine Aufwölbung eintritt.

Durch den Einbau von Dämmkeilen darf die vorgesehene Schichtdicke nicht gemindert werden. Der erhöhte Verschnitt ist im Preis enthalten.

Rieselschutz ist als Vlies einzubauen; dichte Folien sind nicht zugelassen.

Abrechnungshinweis
Der Auftragnehmer ist verpflichtet, eine genaue, prüffähige Holzliste als
Abrechnungsgrundlage für den Auftraggeber zu erstellen.

**1.06.1 Bauholz C24 KVH Fi/Ta NSi**
Dachkonstruktionen in zimmermannsmäßiger Ausführung nach DIN EN 1995-1-1, Nutzungsklasse 2:
Pultdach über den Eingangsbereichen des BT6. Gesamt handelt es sich um 3 separaten Dächern, welche die selbe Konstruktionsweise aufweisen.
Fachgerechtes Abbinden, Aufstellen und Verzimmern der Kanthölzer im Dachverband, mittels Bolzen, Dübel, Klammern, Nägel etc. nach DIN 1052 nach statischen Angaben.
Einzubetonierende Befestigungsmaterialien sind rechtzeitig dem Bauunternehmer zu überlassen.

Bauhölzer
Festigkeitsklasse:  C24 nach DIN EN 338
Schnittklasse:  S10 nach DIN 4074-1
Max. zul. Holzfeuchte:  18 %
Maßtoleranzklasse:  1 nach DIN EN 336
Nutzklasse:  2 nach DIN EN 1995-1-1/NA
Gebrauchsklasse:  0-1 nach DIN EN 68800
Kennzeichnung:  Ü-Zeichen nach DIN 4074-1
  CE-Kennzeichnung nach DIN EN
  14081-1
Holzart:  Fichte / Tanne
Qualität:  NSi-Qualität

Dachneigung :  ca. 7 Grad
Traufhöhe:  ca. 3,06 m über Gelände
Firsthöhe:  ca. 3,46 m über Gelände
Sparren:  7 Stk. 8/14 cm, Länge ca 85cm
  8 Stk. 8/14 cm, Länge ca 160cm
Sparrenachsabstand:  e= max. 80 cm, nach Statik und
  Planangaben

Ausführung siehe Anlage:
SGR_L5_DET_E140 Haupteingang_260205
SGR_L5_DET_E141 Eingang 2_260205

Folgende Leistungen sind in den EP mit einzukalkulieren:
-  zusätzlicher schräger Abschnitt am trauseitgem Dachüberstand nach Planvorgabe;
  Verjüngungsschnitte in separater Position
-  sämtliche Befestigungsteile, wie Bolzen, Dübel, Klammern,
  Nägel etc., bis 6 mm Durchmesser sowie Bohrungen nach
  Erfordernis
-  Holzschutz nach DIN 68800 GK 0.
Menge: 0,300 m³

**1.06.2 Dachschalung, sägerau, d=24 mm**
Dachschalung aus Brettern, sägerau, dichtgestoßen einbauen auf Sparren der zu errichtenden Vordachkonstruktion.
Längenstöße sind nur auf Sparren zulässig und mind. um
1 Sparrenfeld versetzt anzuordnen. Brettlängen müssen mind. 2 Sparrenfelder überpannen.
Holzart  :  Fichte / Tanne / Kiefer / Lärche
Sortierklasse  : S 10 nach DIN 4074-1, GKL 2 nach
  DIN 68365
Holzfeuchte  : trocken (< 20%)
Brettdicke  :  24 mm
Brettbreite  : 130 - 150 mm
Befestigungsmittel : verz. Ringschaftnägel 3,1/80 mm
Menge: 15,000 m²

**1.06.3 Zulage Traufschalung aus Dreischichtplatte Fi AW100**
Zulage zur Position Dachschalung, sägerau, d=24 mm
Ausführung der Traufe mit einer 24 mm Dreischichtplatte Fichte AW100, 30cm Streifen Traufseitig aufgebracht, zur Überbrückung der Stahlpfette.
Siehe Ausführungsdetails.
Menge: 4,000 m²

**1.06.4 Baustützen zur temporären Sicherung der Fußpfette**
Unterbau der Fußpfette mittels Baustützen bis zur finalen Montage der Säulen durch das Folgegewerk.
Die position umfasst die demontage und Abfahrt des Materials von der Baustelle auf Zuruf des AG
Menge: 1,000 psch

### 2 Sicherungssystem

**2.1 Laufrost 200 x 25 cm inkl. Grundplatten**
passend in Form und Farbe nach DIN 18160-5 aus Alu, pulverbeschichtet, geprüft nach DIN EN 516 liefern und fachgerecht einbauen.
Befestigung erolgt mit V2A-Schrauben.

Angebotenes Fabrikat: '................................................................'
Menge: 1,000 St

**2.2 Dachleiter 6,16 m inkl Verbindungslaschen, Sicherheitsdachhaken und Befestigungsbügel**
Dachauflegeleiter nach DIN 4567-4 aus Aluminium. Farbe passend zur Dacheindeckung liefern und montieren.
Menge: 1,000 Stk

### 3 Fassade

#### 3.01 Vorarbeiten und Berechnungen

**3.01.1 Statische Nachweis für hinterlüftete Lärchenholzfassade**
Aufstellen eines prüffähigen statischen Nachweises für die in den nachfolgenden Positionen beschriebene hinterlüftete Lärchen-Profilholzfassade einschl. Unterkonstruktionen, Verankerung und Verkleidung aus Profilbrettschalung.
Zusätzlich sind die erforderlichen Raster- und Dübelsetzpläne sowie die Ermittlung der zulässigen Schrauben-/Dübel-
belastungswerte entsprechend der bauaufsichtlichen Verwendbarkeitsnachweise zu erbringen.

Der prüffähige statische Nachweis zur Lärchenholzfassade ist vom AN unmittelbar nach Auftragserteilung zu erstellen und rechtzeitig vor Ausführungsbeginn in 3-facher Ausfertigung an den zuständigen Prüfstatiker zu reichen.
Ein geprüftes Exemplar ist der Bauleitung des AG vor der Ausführung zu überegeben.

Grundlage sind die der Ausschreibung beiliegenden Ansichten, Grundrisse, Schnitte, Details.
Menge: 1,000 psch

#### 3.02 Hinterlüftete Lärchenholzfassade

*Hinweis: ZTV Vorgehängte Lärchenholzfassade*
Zusätzliche Technische Vorbemerkungen
zur vorgehängten Lärchenholzfassade

Es gelten jeweils die Normen und Regeln in der zum
Vertragsschluss gültigen Fassung einschließlich der
Änderungen, Berichtigungen und Beiblätter, insbesondere:

DIN  18 299  Allgemeine Regelungen für Bauarbeiten jeder Art
DIN  18 516-1  Außenwandbekleidungen, hinterlüftet
DIN  18 351  Vorgehängte, hinterlüftete Fassaden
DIN  18 334  Zimmer- und Holzbauarbeiten
DIN  18 338  Dachdeckungs- und Dachabdichtungsarbeiten
DIN  18 339  Klempnerarbeiten
DIN  18 360  Metallbauarbeiten
DIN  1055-4  Einwirkungen auf Tragwerke - Teil 4: Windlasten
DIN EN  1991-1-4  Einwirkungen auf Tragwerke - Teil 1-4: Allgemeine
  Einwirkungen - Windlasten
DIN EN1991-1-4/NA  Nationaler Anhang, Eurocode 1/NA Einwirkungen auf
  Tragwerke - Teil 1-4: Allgemeine Einwirkungen - Windlasten.
DIN  4102  Brandverhalten von Baustoffen und Bauteilen
DIN  4109  Schallschutz im Hochbau
DIN  18 202  Toleranzen im Hochbau - Bauwerke
DIN EN  485-2  Aluminiumlegierungen - Bänder, Bleche, Platten, Mechan.
  Eigenschaften
DIN EN  13 162  Wärmedämmstoffe für Gebäude - Werkmäßig hergestellte
  Produkte aus Mineralwolle
sowie
-  die Pläne des Architekten
-  die Pläne und Auflagen des Statikers sowie der übrigen Sonderfachleute
  und Bausachverständigen
-  VDE-, VDEW-und VDI-Richtlinien, soweit für das jeweilige Gewerk zutreffend
-  die Bayerische Bauordnung
-  die Auflagen der Bauaufsichtsbehörden
-  die Richtlinien und Vorschriften der Berufs- und Fachverbände:
  Regeln für Deckungen mit Faserzement, Teil 2; Außenwandbekleidungen,
  Zentralverband des Deutschen Dachdeckerhandwerks e.V.
-  die Richtlinien und Empfehlungen von Fachinstituten
-  die Unfallverhütungsvorschriften der Berufsgenossenschaften
-  das aktuelle Gebäudeenergiegesetz GEG
-  die Einbau- und Verarbeitungsvorschriften der Hersteller
-  alle anerkannten Fachregeln sowie neuesten techn. Erkenntnisse
-  das Kreislaufwirtschafts- und Abfallgesetz (KrW-/AbfG), gültige Fassung.

Soweit in der Leistungsbeschreibung auf Technische Spezifikationen, z. B. nationale
Normen, mit denen Europäische Normen umgesetzt werden, europäische technische Zulassungen, gemeinsame technische Spezifikationen, internationale Normen, Bezug genommen wird, werden auch ohne den ausdrücklichen Zusatz: "oder gleichwertig", immer gleichwertige Technische Spezifikationen in Bezug genommen.

Leistungsumfang
Die ausgeschriebenen Leistungen sind in fix und fertiger Arbeit einschl. Materiallieferung, Gerätestellung, Vertragen an der Baustelle, eventueller Zwischenlagerung und Einbau inkl. aller Nebenleistungen anzubieten und im Auftragsfalle auszuführen. Desweiteren sind folgende Leistungen mit dem EP der Positionen abgegolten und werden nicht gesondert vergütet::
-  Baustelleneinrichtung entsprechend den Erfordernissen des eigenen Leitungsumfangs und Gewerkes, gemäß Vorgaben der SIGE-Koordination und in
  Abstimmung mit der Bauleitung.
-  Alle Maße sind vom AN vor der Materialbestellung vor Ort zu überprüfen.
-  Erbringen von Nachweisen bezüglich Qualität etc.
-  Befestigungsmittel und Anschlussmaterial
-  Unterfüttern und Ausgleichen von Rohbautoleranzen,
-  Zuschneiden und Montieren und Richten
-  Sämtliche Zuschnitte, Schräg- und Passschnitte für die Holzschalung nach
  Planvorgaben einschl. aller erforderlichen Zubehörteile
- diebstahlsicheres Lagern aller Materialien
- Schützen des Materials gegen Witterungseinflüsse, gemäß den Herstellervorschriften
-  Entfernung arbeitsbedingter Verschmutzungen von den bekleideten Flächen vor
  der Leistungsabnahme
- Aufmaß und Maßkontrolle. Sämtliche Planmaße sind am Bau zu prüfen.
  Maßabweichungen sind vor der Montage mit dem Architekten abzuklären.
-  Wirksamer der eigenen Leistungen sowie der Schutz von Fremdgewerken
-  Entsorgen von Verpackung und Aufklebern,
-  Schutt- und Abfallbeseitigung

Sonstige Hinweise zur Kalkulation
Sämtliche Zuschnitte, Schrägschnitte erfolgen orientiert nach Planvorgaben
und vom AN zu erstellendem örtlichen Aufmaß. Im Einheitspreis der
Positionen ist das Zuschneiden von Schalungen, sonstige Zu-, Pass- und Schrägschnitte, Bohrungen und sonstige Anarbeiten einschl. aller
erforderlichen Zubehörteile enthalten.
Der Ausschreibung beigefügte Planunterlagen (Ansichten, Grundrisse,
Schnitte, Flächenabwicklungen von Wänden und Decken sowie Details) sowie die Ausführungsstatik für die vorgehängte Lärchenholzschalung sind Kalkulationsgrundlage.

Materialspezifisches Verhalten
Der AN hat sämtliche Konstruktionen in Abstimmung mit dem Architekten eigenverantwortlich so auszubilden, dass Material bedingte Veränderungen sicher und ohne Störungen aufgenommen werden können. Dies betrifft insbesondere Längenänderungen aufgrund thermischer Einflüsse und die Gefahr von Kontaktkorrosion.

*Hinweis: Unterkonstruktion, Statik und Brandschutz*
Unterkonstruktion, Statik und Brandschutz

Mit der vorgehängten, hinterlüfteten Lärchenholz-Fassadenschalung werden  1-geschossige Außenwandflächen bzw. Teilflächen unterhalb der Dachtraufen verkleidet.
Die Befestigungsuntergründe bestehen aus Stahlbetonwänden.

Die Unterkonstruktion der vorgehängten Fassadenschalung ist auf der Grundlage der geprüften statischen Berechnung auszuführen.
Für die von den Vorgaben der Statik abweichend vom AN gewählten Befestigungsmittel, sind vor Beginn der Ausführung die entsprechenden statischen Nachweise hinsichtlich der Gleichwertigeit vorzulegen.
Der Nachweis ist in 3-facher Ausfertigung, mind. 2 Wochen vor Ausführungsbeginn an die Bauleitung zu reichen.

Die Lärchenholzfassade ist als geschosshohe, vorgehängte Fassadenschalung mit einer Holzunterkonstruktion nach der Musterbauordnung für MHolzBauRL-2024 auszuführen.
Die Wärmedämmung muss im Brandfall formstabil bleiben und einen Schmelzpunkt über 1000°C vorweisen.
Der Hinterlüftung zwischen Wärmedämmung und Bekleidung darf nicht mehr als
60 mm betragen.
Materialnachweise zur Wärmedämmung sind vom AN vor Ausführungsbeginn zu führen.

Besonderer Hinweis zur Ausführung
Es wird inspesondere darauf hingewiesen, dass Arbeiten zur Ausführung der Anschlüsse und anstoßende Bereiche der Lärchenholzschalung an das WDVS von BT4  mit der ausfühenden Malerfirma eigenverantwortlich terminlich abzustimmen sind.
Am Inneneckstoss von Lächenholzfassaden auf die WDVS-Flächen sind die Dämmebenen dicht gestoßen herzustellen.

**3.02.1 Herstellen Windichtheit, Fassadenbahn**
Winddichter, diffusionsoffener Anschluss der Unterkonstruktion aus Pfosten und Riegeln im gesamten, zu verschalenden Fassadenbereich mit Fassadenbahn aus mehrlagiger Polyestervlies- oder Polypropylen-Spinnvlies-Folienkombination, mit Klebezonen an beiden Rändern, winddicht, diffusionsoffen, reißfest, uvbeständig, wasserdicht beschichtet.

Brandverhalten  EN 13501-1:  Brandkennziffer E
Reißkraft:  EN 12311-1+2,
  ca. 220/165 N/5 cm,
Reißdehnung:  > 10%
Wasserdichtheit:  Klasse W 1, EN 13859-1+2
Sd-Wert:  ca. 0,02 m
Temperaturbeständigkeit:  -40 °C bis +80 °C
Gewicht:  ca. 130 g/m²

Befestigung am Bauwerk nach Herstellerangaben, als Windbremse und Witterungsschutz während er Montagedauer auf der Baustelle, faltenfrei und glatt gespannt einschl. Längenstoßverklebung und aller Anarbeiten an durchringende Bauteile, wie Sparren, Pfetten etc., dauerhaft verklebt mittels systemeigenen Klebestreifen.

Fabrikat:  DELTA-VENT N Plus oder glw.

'.............................'

Fabrikat  nach Angab des Bieters

Abrechnung: 1-fache Länge Bauteilanschluss.

Hinweis zum Einbau der Fassadenbahn:
In den EP der Position einzukalkulieren ist das Abkleben der Fassadenbahn im Anschluss an umfassende, an- und durchstoßende Bauteile, wie Dachfläche, Sparren, Pfetten, Abkantblechen, Leitungddurchführungen etc. sowie von Fugenstößen innerhalb der abzudeckenden Fassadenflächen.
Menge: 1200,000 m²

**3.02.2 Herstellen Windichtheit, Fassadenbahn auf EPS Dämmung des Dachbereiches**
Winddichter, diffusionsoffener Anschluss der Unterkonstruktion aus Pfosten und Riegeln im Traufbereich unter den Sparren auf der EPS Dämmung mittels zugelassenem Klebeband und  Fassadenbahn aus mehrlagiger Polyestervlies- oder Polypropylen-Spinnvlies-Folienkombination, mit Klebezonen an beiden Rändern, winddicht, diffusionsoffen, reißfest, uvbeständig, wasserdicht beschichtet.

Zuschnitt (Streifenbreite)  ca. 450 mm
Brandverhalten  EN 13501-1:  Brandkennziffer E
Reißkraft:  EN 12311-1+2,
  ca. 220/165 N/5 cm,
Reißdehnung:  > 10%
Wasserdichtheit:  Klasse W 1, EN 13859-1+2
Sd-Wert:  ca. 0,02 m
Temperaturbeständigkeit:  -40 °C bis +80 °C
Gewicht:  ca. 130 g/m²

Befestigung am Bauwerk nach Herstellerangaben, als Windbremse und Witterungsschutz während er Montagedauer auf der Baustelle, faltenfrei und glatt gespannt einschl. Längenstoßverklebung und aller Anarbeiten an durchringende Bauteile, wie Sparren, Pfetten etc., dauerhaft verklebt mittels systemeigenen Klebestreifen.

Fabrikat:  DELTA-VENT N Plus oder glw.

'.............................'

Fabrikat  nach Angab des Bieters

Abrechnung: 1-fache Länge Bauteilanschluss.

Hinweis zum Einbau der Fassadenbahn:
In den EP der Position einzukalkulieren ist das Abkleben der Fassadenbahn im Anschluss an umfassende, an- und durchstoßende Bauteile, wie Dachfläche, Sparren, Pfetten, Abkantblechen, Leitungddurchführungen etc. sowie von Fugenstößen innerhalb der abzudeckenden Fassadenflächen.
Menge: 125,000 m

**3.02.3 Anpassen, anarbeiten und abkleben Bauteilanschlüsse bei Fassadenbahnstreifen**
Anpassen der Fassadenbahnstreifen b ca. 30 cm und b ca.
50 cm mit ausreichendem Überstand zum Anschluss an umfassende, an- und durchstoßende Bauteile, wie Dachfläche, Sparren, Pfetten, Abkantblechen, Leitungddurchführungen etc. sowie Anarbeiten und dauerhaft verkleben mittels systemeigenen Klebestreifen.
Menge: 400,000 m

**3.02.4 Unterkonstruktion aus Kanthölzern, 2-lagig, NH, C24, 80/80 mm, Fassadenverkleidung**
Unterkonstruktion aus Kanthölzern für die Verkleidung von Fassadenteilflächen, Nadelholz, Sortierklasse S 10 nach DIN 4074-1, Gebrauchsklasse 0 nach DIN 68800-1, ohne chem. Holzschutz, Ausführung als Kreuzrost, bestehend aus senkrechten und waagerechten Kanthölzern, 80/80 mm b/d, zur Aufnahme der 2-lagigen Fassadendämmung und der Traglattung der Fassadenschalung.
Die erste Lage Kanthölzer ist hier bei vertikal anzubringen, die zweite Lage horizontal.

Unterkonstruktion mit Achsabstand ca. 65 cm nach Statik auf Außenwände befestigen, einschl. Ausgleich von Unebenheiten bis 20 mm.

Befestigungsmittel und Befestigungsabstände nach Vorgaben der Statk.
In den EP der Position sind ebenfalls verzinkte Schrauben, Nägel etc. mit einem Durchmesser >6 mm sowie Länge
>100 mm nach den statischen Vorgaben einzukalkulieren.

Abrechnung: Tatsächlich verkleidete, vorgehängte Fassadenflächen.
Menge: 1200,000 m²

**3.02.5 Unterkonstruktion aus Kreuzlattung, 2-lagig, NH, S10/C24, 48/24 mm B/D, Fassadenverkleidung**
Traglattung  für die Verkleidung von Fassadenteilflächen,  Nadelholz C24, GK I nach DIN 68365, S13 nach DIN 4074-1, Gebrauchsklasse 0 nach DIN 68800-1, ohne chemischen Holzschutz, 2-lagig, Ausführung als Kreuzlattung, bestehend aus senkrechter und waagerechter Lattung, jeweils 48/24 mm b/d, Achsabstand in jeder Lage nicht größer als 50 cm.

In den EP der Position ebenfalls einzukalkulieren ist die Befestigung auf die zuvor beschriebenen Positionen Unterkonstruktion aus Kanthölzern mit bauaufsichtl. zugelassenen, nichtrostenden Schrauben, Nägel etc. mit einem Durchmesser >6 mm sowie Länge >100 mm nach den statischen Vorgaben.

Abrechnung: Tatsächlich verkleidete, vorgehängte Fassadenflächen.
Menge: 1200,000 m²

**3.02.6 Zulage geschlossene Eckstoßausbildung in Kreuzlattung**
Herstellung eines geschlossenen Eckstoßes in der Lüftungsspaltebene (Kreuzlattung) der Lärchenholzfassade an den Gebäude-Außenecken, bestehend aus 2 Stk senkrecht angeordneter Latten, rechtwinkelig über Eck miteinander verschraubt,aus
-  1. Latte 80/48 mm B/D
-  2. Latte 110/48 mm B/D
Einbau als Zulage zur Pos. Unterkonstruktion aus Kreuzlattung, 2-lagig,  NH, C24, 48/24 mm B/D.

Abrechnung: 1-fache verikale Eckstoßlänge
Menge: 80,000 m

**3.02.7 Herstellen Inneneckabschluss Lärchenholzfasade zu WDVS-Fassade**
Herstellung des Inneneckaschlusses Lärchenholzfassade an WDVS-Fassade, bestehend aus:
-  Stellbrettern 160/25 mm B/D, aus wasserfest verleimten
  Bausperrholz nach EN 636-2 S (BFU 100), Nutzungsklasse 2,
  vertikal befestigt auf Kantholz-Unterkonstruktion, bündig mit
  OK bestehende Wandfläche, als Unterbau für bauseitiges
  WDVS
-  vertikal angeordnete Latte 80/48 mm B/D, befestigt auf
  Kantholz-Unterkonstruktion als Verschluss der Lüftungsspaltebene (Kreuzlattung) der Lärchenholzfassade, mit
  gehobelter Sichtseite und Anschlussseite zum WDVS.

Der Inneneckabschluss ist als Wandanschlag für das bauseitige WDVS in terminlicher Abbstimmung mit der Außenputzfirma zu montieren.

Ausführung wie in Detail Inneneckaschluss Holzschalung - Putz dargestellt.

Abrechnung: 1-fache verikale Eckstoßlänge
Menge: 40,000 m

**3.02.8 Senkrechte, Lärchenholz-Profilschalung, gehobelt, Fassadenverkleidung**
Verkleidung von Fassadenteilflächen, mit senkrechter, hinterlüftete Schalung aus Nut-und-Feder-Profil-
brettern nach DIN EN 14519, glatt gehobelt, farbig lasiert, Gebrauchsklasse 0 nach DIN 68800-2, ohne chemischen Holzschutz,
Holzart  :  heimische Lärche, markfrei
Profil  : Faseprofil
Qualität  :  A/B
Holzfeuchte  : trocken (< 18%)
Brettdicke  :  22 mm
Profilbreiten  :  3 verschiedene, ca. 96 mm, ca. 121 mm
  und ca. 146 mm
Deckbreiten  :  ca. 85 mm, ca. 112 cm und ca. 137 mm
Hinweis zur Ausbildung von Entlastungsnuten:
Brettrestdicke  : mind. 14 mm
Fugenbreite  :  max. 5 mm
Fugenachsabstand: max. 30 mm
Brettlängen:  ca. 1,55 m bis ca. 3,55 m ohne Längenstöße.

Brettenden über Öffnungen. Brandsperren, Fensterbänken und Sockel leicht schräg hinterschnitten als Tropfkantenausbildung.

Befestigung mittels nicht rostenden Spezial-Torx-Senk-
kopfschrauben, Edelststahl, Ø >= 4,0 mm nach Herstellerangaben, z. B.:
Fabrikat:  BTI Befestigungstechnik
Typ:  Holzbohrschraube Drilltec BS Z o. glw. A.
Die Breitenänderung der Bretter durch Quellen und Schwinden muss jederzeit gewährleistet sein.

Die Schalung ist vor der Montage zu lasieren.
Farbiges Lasieren in gesonderter Position!

Einbau als Fassadenvollverkleidung an dem Neubau BT6.
Montagehöhe bis ca. 15,5 m ab OK Gelände.
Menge: 1200,000 m²

**3.02.9 Zulage für das Anpassen an Dachneigungen**
Anlegen und Herstellen schräg verlaufender Schnitte an der Fassadenschalung zur Anpassung an die unterschiedlichen Dachneigungen von ca. 5° bis ca. 14° einschl. Mehraufwand für das Anarbeiten der Unterkonstruktion, als pauschale Zulage zu den zuvor beschriebenen Positionen zur Unterkonstruktion und Lärchenholzschalung.
Menge: 20,000 m

**3.02.10 Zulage für das Anpassen an Öffnungen**
Anpassen der vorgehängten Holzfassade einschl. der kompletten Unterkonstruktion an Wandöffnungen, wie Fenster- und Türen, inkl. erforderl. Passschnitte, Auswechelungen, Sturzriegel, etc., als pauschale Zulage zu den zuvor beschriebenen Positionen zur Unterkonstruktion und Lärchenholzschalung.

Im EP enthalten ist die Tropfkantenausbildung durch leicht schräges hinterschneiden der Lärchenholzschalung.

Abrechnung: Umfassungslänge der Wandöffnungen in der  vorgehängten Holzfassade.
Menge: 400,000 m

**3.02.11 Zulage für das Anpassen an Durchdringungen**
Anpassen der vorgehängten Holzfassade an Bauteildurchführungen, wie Sparren, Pfetten etc. einschl. aller erforderl. Passschnitte und Auswechselungen in der Unterkonstruktion etc., als pauschale Zulage zu den zuvor beschriebenen Positionen zur Unterkonstruktion und Lärchenholzschalung.

Abrechnung: Umfassungslänge des durchstoßenden Bauteils.
Menge: 100,000 m

**3.02.12 Anpassen an Fensterbänke in Lärchenholzschalung**
Anpassen der Lärchenholzschalung an Fensterbankenden und -Endstücke (mit Auf- und Rückkantungen) einschl. Kantenbrechen, in zwängungsfreier Ausführung mit ca. 5 mm Mindestfugenabstand nach Herstellerangaben einschl. aller Anpasschnitte, Aussparungen etc.

Abrechnung: Anzahl Fensterbankenden
Menge: 32,000 Stk

**3.02.13 Lärchenholzschalung in Fenster- und Türleibungen, 2-seitig, genutete Kante, Leibungstiefe bis 15 cm**
2-seitige Leibungsverkleidung, beidseitig an Fenster, Außentüren, hinterlüfteten Fassadenschalung zwischen den Fenstern und sonstigen Wandöffnungen, bestehend aus:
Glattkantbrett  :  1 Stk je Leibungsseite, Sichtseiten und
  -kanten glatt gehobelt
Holzart  :  heimische Lärche, markfrei
Qualität  :  GK I nach DIN 68365
Holzfeuchte  : trocken (< 18%)
Brettstärke:  22 mm
Brettbreiten:  bis 150 mm
Brettlängen:  bis ca. 2,40 m ohne Längenstöße,
sowie Anschluss an Fenster-/Außentürrahmen mitttels Nutausbildung, ca. 3/15 mm B/T, in voller Leibungshöhe der anstoßenden Leibungsbrettkante
Fußseitige Brettenden über Fensterbänken angepasst an Neigung der Fensterbänke sowie leicht schräg hinterschnitten als Tropfkantenausbildung.

Herstellen der Leibungsverkleidung einschl. Unterkonstruktion aus Latten 24/48 mm, Nadelholz C24, S13 nach DIN 4074-1, Gebrauchsklasse 0 nach DIN 68800-1, ohne chemischen Holzschutz.
Die Abstandsfugen zwischen den Brettern und zum Fenster-/Türelement sind in voller Länge mit senkrechter Unterkonstruktion zu hinterlegen/abzudecken.

Ausführung gemäß Detailzeichnungen
SGR_L5_DET_B023_VA Fenster Putz BA II,
SGR_L5_DET_B022_VA Fenster Holzbau BT1 BA II

Farbiges Lasieren in gesonderter Position!

Abrechnung: Verkleidete Leibungslängen
Menge: 100,000 m

**3.02.14 Zulage vertikale Schattenfuge in Fenster- und Türleibungen**
Hinterlegung der Schattenfuge zwischen den Brettern der senkrechten Leibungsverkleidung mittels Einbau senkrecht angeordneter Traglatten in der Unterkonstruktion, 1-seitig gehobelt (Sichtseite), Breite mind. 48 mm, d= 24 mm, als Zulage zu Pos. Lärchenholzschalung in Fenster- und Türleibungen, 2-seitig, Leibungstiefe bis 25 cm.

Abrechnung: 1-fache Leibungslänge
Menge: 100,000 m

**3.02.15 Alu-Lüftungsprofil, 50/30 mm, an Tür- und Fensterstürzen mit Sonnenschutz**
Abschluss der hinterlüfteten Ebene der Lärchenholzfassade an allen Be- und Entlüftungsöffnungen  zum Dachüberstand an Ortgang, Traufe, unter Fensterbänken und am Sockel, mittels Alu-Lüftungsprofil, Alu-natur, mit Oval-Lochung, 1-fach gekantet als L-Profil, Abmessung ca. 50/30 mm B/H, Materialdicke mind. 0,7 mm, freier Lüftungsquerschnitt mind. 50 cm²/m nach DIN18516-1, befestigt mit nichtrostenden Schrauben an der Unterkonstruktion der Fassadenverkleidung.
Menge: 875,000 m

**3.02.16 Alu-Lüftungsstreifen, b ca. 100 mm, zwischen Sparren**
Lüftungsgitterstreifen, Alu-natur, mit Rechteck- oder Oval-Lochung, freier Lüftungsquerschnitt mind. 50 cm²/m nach DIN18516-1,
Breite:  ca. 100 mm
Materialdicke:  mind. 0,7 mm,
dicht gestoßen an Unterkante Dachschalung, zwischen den Sparren einschl. seitlicher Unterkonstruktion aus Latten einbauen.
Befestigung mit nichtrostenden Schrauben.
Menge: 120,000 m

**3.02.17 Alu-Anschlusswinkel, 50/50 mm, pulverbeschichtet, Schattenfuge**
Vertikaler Anschlusses der Lärchenholzfassade an die WDVS-Fassade mittels Alu-Winkelprofil, pulverbeschichtet, Farbe schwarz, als Schattenfugenausbildung, befestigt mit nichtrostenden Schrauben auf die horizonthale  Grundkonstruktion (Kantolz 8/8 cm) und auf der WDVS-Außenwand mit bauaufsichtl. zugelassenem Dübelsystem durch das WDVS, d= 16 mm bzw. auf die sturzseitigen Alu-Holzenster- und -Türrahmen.

Abmessung L-Winkelprofil:
Schenkellänge:  50 mm x 50 mm
Materialstärke:  mind. 0,8 mm
Menge: 40,000 m

#### 3.03 Wärmedämmung unter Holzschalung

**3.03.1 Fassaden-Wärmedämmung, 2-lagig, d=2x 80 mm, auf Außenmauerwerk, Fassadenverkleidung**
Wärmedämmung der hinterlüfteten Fassade, 2-lagig, Gesamtdicke 160 mm, unter Beachtung der EnEV, der DIN 4108, der VOB Teil C (DIN 18351-ATV Fassadenarbeiten) sowie DIN 18 516 herstellen mit:

Fassaden-Dämmplatten aus G3 Touch Mineralwolle, mit RAL-Gütezeichen der Gütegemeinschaft Mineralwolle e.V., gesundheitlich unbedenklich nach der Gefahrstoffverordnung und freigezeichnet nach EU-Richtlinie 97/69 Anmerkung Q, wasserabweisend und verrottungsfest,
Dicken:  1. + 2. Lage, je 80 mm
Bemessungswert der
Wärmeleitfähigkeit:  Lambda = 0,035 W/m*K nach DIN
  EN 13162
Wärmeleitfähigkeitsgruppe: WLG 035 (Nennwert)
Anwendungsgebiet  WAB nach DIN V 4108-10
Brandverhalten:  Nichtbrennbar, Euroklasse A1(mind. A2 - si, d0) nach DIN
  EN 1350
Schmelzpunkt:  1000  °C
Feuchtigkeitsverhalten:  WL(P) nach DIN EN 13162,
  durchgehend wasserabweisend
Grenzabmaße für
die Dicken:  T 4 nach DIN EN 13162,
dichtgestoßen, vollflächig, 2-lagig, zwischen die Kanthölzer der Unterkonstruktion verlegen inkl. Verschnitt.

Das Ausstopfen von Hohlräumen in der Unterkonstruktion z. B. im Bereich von Fenster- und Türleibungen, unter Fensterbänken etc. ist in den EP der Position einzukalulieren.

Als Leitfabrikat gilt:
Wärmedämmung:
Fassaden-Dämmplatten, ISOVER ULTIMATE FSP 031 o. glw. A.

Angebotene Fabrikate:
Wärmedämmung:

'.............................'

Fabrikat  nach Angab des Bieters

Die Wärmedämmung ist als Nebenleistung während der Montage vor Nässe schützen!
Eine separate Vergütung erfolgt nicht.
Menge: 1200,000 m²

#### 3.05 Sonstiges

**3.05.1 Herstellen von Aussparungen bis 750 cm²**
Herstellen von eckigen und kreisrunden Aussparungen in der Holzschalung, wie für Lüftungsöffnungen, Schalter etc. einschl. Herstellen des winddichten Anschlußes in der Fassadenbahn.

Einzelgrößen bis 750 cm².
Menge: 5,000 Stk

**3.05.2 Bohrungen für bauseitige Regenfallrohrhalter in Lärchenholzschalung**
Herstellung von Bohrung, d=  ca. 15 mm, in den Brettern und Latten der Lärchenholzschalung zur Anpassung an die Gewindestangen an die bauseitig montierten Rohrschellen der Regenfallrohre.

Die Montage hat zwängungsfrei zu erfolgen:
Bohrlochdurchmesser = Befestigungsmittel +10 mm.
Menge: 60,000 Stk

**3.05.3 Unterfütterung von Lärchenholz-Fassadenflächen bis 0,25 m²**
Einbau von Unterkonstruktionen/Unterfütterungen unter die Lärchenholz-Fassadenverkleidung zur stabilen Befestigung von aufgeschraubten Bauteilen, wie zum Beispiel Windwächter für Sonnenschutz, Geländeranschlüsse etc. nach Angabe des AG.
Größe der Unterfütterung bis 0,25 m² einschl. aller erforderlichen Anpassarbeiten.
Menge: 10,000 Stk

**3.05.4 Unterfütterung von Lärchenholz-Fassadenflächen bis 0,5 m ²**
wie in Pos. Fassadenteilflächen bis 0,25 m² beschrieben, jedoch Größe der Unterfütterung bis 0,5 m² einschl. aller erforderlichen Anpassarbeiten.
Menge: 5,000 Stk

**3.05.5 Kompriband**
Vorkomprimiertes Dichtband aus offenzelligerm, imprägniertem Polyurethan-Weichschaumstoff, witterungsbeständig, halogen- und lösemittelfrei, einseitig selbstklebend, bei Anschlussen an Bauteile, wie Leibungsbretter an Alu-Holzfenster  etc. einlegen.
Fugentiefe bis 10 mm.

Technische Daten:
Baustoffklasse:  B1, schwerentflammbar nach
  DIN 410
Brandklasse:  B-s1-d0 nach DIN EN 13501
Wärmeleitfähigkeit:  < 0,05 W/mk nach DIN EN 12667
Sd-Wert:  < 0,5 m
Temperaturbeständigkeit:  -30 °C bis 90°C
Fugendurchlasskoeffizient: a < 1,0 nach DIN 18542
Eingruppierung:  BG1 nach DIN 18542
Schlagregendichtheit:  600 Pa nach EN 1027

Als Leitfabrikat gilt:
Illmod TP 600 o. glw. A.

'.............................'

Angebotenes Fabrikat
Menge: 125,000 m

**3.05.6 Lärchenholzdübel für Gerüstankerlöscher**
Anfertigen von Lärchenolzdübeln, passend zur Fassadenschalung einschl. Lasuranstrich zum bauseitigen
Verstöpseln der Gerüstankerlöscher und Übergabe an den Gerüstbauer im Zuge des Gerüstabbaus.
Durchmesser:  bis 30 mm nach Aufmaß
Dicke:  20 mm

Die terminliche Abstimmung hat vom AN eigenverantwortlich mit dem Gerüstbauer zu erfolgen.
Menge: 250,000 Stk

#### 3.06 Holzkonstruktion Verbindungsgang

**3.06.1 Fassadenriegel, Lärche 60/60**
Lieferung und Montage von Fassadenriegeln aus Lärchenholz mit Querschnitt 6/6cm, Achsabstand e=26cm, Länge l=2,65m für Holzfassadenkonstruktion. Ausschreibung nach VOB/C ATV DIN 18334(Zimmer- und Holzbauarbeiten).
Leistungsbeschreibung
1. MATERIAL
1.1 Holzart und Qualität
- Lärchenholz (Larix decidua/europaea), Nadelholz nach DIN 4074-1
- Sortierklasse: S10 (visuell sortiert) oder C24 (maschinell sortiert)
- Holzfeuchte: technisch getrocknet, u≤ 18% bei Einbau
- Astigkeit: gesunde, fest verwachsene Äste zulässig
- Risse: oberflächliche Trocknungsrisse zulässig, keine durchgehenden Risse
1.2 Abmessungen
- Querschnitt: 60mm × 60mm (gehobelt, allseitig glatt)
- Länge: 2.650mm
- Maßhaltigkeit nach DIN 18203-1, Toleranzklasse 1
1.3 Oberflächenbehandlung
- Gehobelte Oberfläche, allseitig glatt
- Kanten gefast (2mm Fase)
- Keine Imprägnierung (natürliche Dauerhaftigkeit Lärche Klasse 3-4 nach DIN EN 350)

2. KONSTRUKTIVE ANFORDERUNGEN
2.1 Befestigung
- Achsabstand (e): 260mm
- Befestigung auf Unterkonstruktion mit Edelstahlschrauben A2/A4
- Schrauben: Ø 5mm × 60mm, Torx-Antrieb
- 2 Befestigungspunkte pro Riegel (oben/unten)
- Vorbohren erforderlich zur Vermeidung von Rissbildung
2.2 Holzschutz (konstruktiv)
- Tropfkanten an Unterkante ausbilden
- Keine stehende Feuchtigkeit durch konstruktive Maßnahmen
- Holzschutz nach DIN 68800-2 (konstruktiver Holzschutz)

3. AUSFÜHRUNG
3.1 Montage
- Montage durch Fachpersonal (Zimmerer/Holzbaufachmann)
- Ausrichtung: lotrecht,
- Achsabstand kontrollieren: e=260mm
- Befestigung kraftschlüssig, aber Holzarbeit zulassend (keine Zwängung)
3.2 Qualitätssicherung
- Sichtprüfung aller Riegel vor Montage
- Holzfeuchtemessung stichprobenartig (u ≤ 18%)
- Beschädigte oder verzogene Riegel aussortieren

Ausführung nach Plan:
SGR_L5_DET_E021 Verbindungsgang Holzkonstruktion_260220
Menge: 0,500 m³

**3.06.2 Oberer Winkelstahl 100x100x10 mm**
Material und Abmessungen
- L-Profil aus Stahl S235JR nach DIN EN 10025-2
- Abmessungen: 100× 100 × 10 mm
- Schenkellänge: je100 mm
- Materialstärke: 10 mm
- Oberfläche: feuerverzinkt nach DIN EN ISO 1461 (Mindestverzinkung 70µm)
- Länge:  4300 mm
  4290 mm
  1410 mm
  250 mm

Beschreibung Kopfplatte:
Befestigungsmittel oberer Winkel
- 3 Stück Fischer Bolzenanker FAZ II M10/10 pro Winkel
- Korrosionsschutz: verzinkt

Leistungsumfang oberer Winkel
- Anlieferung, Lagerung und Materialtransport
- Anreißen und Bohren der Befestigungspunkte im Stahlbetonunterzug
- Anreißen und Bohren der Befestigungspunkte im Stahlwinkel
- Herstellung Bohrlöcher
- Reinigung der Bohrlöcher mit Druckluft und Bürste nach Herstellervorgabe
- Montage der Bolzenanker mit kalibriertem Drehmomentschlüssel
- Anzugsmoment: nach Fischer-Montageanleitung
- Ausrichtung und Nivellierung der Winkel
- Dokumentation der Anzugsmomente (Montageprotokoll)
Menge: 11,000 m

**3.06.3 Unterer Winkelstahl 100x100x12 mm mit Kopfplatte 100x200x8 mm**
Lieferung und Montage untere Winkelkonsole mit seitlicher Kopfplatte
Beschreibung Winkel:
- Material: Winkelstahl L 100x100x12 mm
- Stahlgüte: S235JR nach DIN EN 10025-2
- Oberflächenschutz: Feuerverzinkt nach DIN EN ISO 1461 (mind. 55 µm)
- Länge: 4300 mm
  4290 mm
  1410 mm
  250 mm
Beschreibung Kopfplatte:
- Abmessung: 100x200x8 mm
- Material: Stahlblech S235JR
- Oberflächenschutz: Feuerverzinkt nach DIN EN ISO 1461
- Verbindung: Seitlich an Winkel geschweißt (Kehlnaht a=5mm)
Befestigung:
- Befestigungsgrund: Stahlbeton-Unterzug
- Befestigungsmittel: 2 Stk. Fischer Bolzenanker FAZ II M10/10 pro Konsole
- Bohrlochdurchmesser: 10 mm
- Anzugsmoment: nach Herstellervorgabe
- Dokumentation der Anzugsmomente
Leistungsumfang:
- Anlieferung Material (Winkel mit vormontierter Kopfplatte)
- Anreißen und Bohren der Befestigungslöcher im Stahlbeton
- Anreißen und Bohren der Befestigungspunkte im Stahlwinkel
- Setzen der Bolzenanker inkl. Reinigung Bohrloch
- Montage und Ausrichtung der Konsolen
- Anzug mit Drehmomentschlüssel
Menge: 11,000 m

**3.06.4 Zwischenwinkel 50x50x5 mm**
Material und Abmessungen
- L-Profil aus Stahl S235JR nach DIN EN 10025-2
- Abmessungen: 50 × 50 × 5 mm
- Schenkellänge: je 50 mm
- Materialstärke: 4 mm
- Oberfläche: feuerverzinkt nach DIN EN ISO 1461 (Mindestverzinkung 70 µm)
Befestigungsmittel Zwischenwinkel
Befestigung mittels Holzschrauben in den Fassadenriegeln
Leistungsumfang Zwischenwinkel
- Anlieferung, Lagerung und Materialtransport
- Anreißen und Bohren der Befestigungspunkte im Stahlwinkel
Menge: 10,000 m

#### 3.07 Holzkonstruktion PR Fassade Aula

**3.07.1 Fassadenriegel, Lärche 60/60**
Lieferung und Montage von Fassadenriegeln aus Lärchenholz mit Querschnitt 6/6cm, Achsabstand e=26cm, Länge l=3,60 m für Holzfassadenkonstruktion. Ausschreibung nach VOB/C ATV DIN 18334(Zimmer- und Holzbauarbeiten).
Leistungsbeschreibung
1. MATERIAL
1.1 Holzart und Qualität
- Lärchenholz (Larix decidua/europaea), Nadelholz nach DIN 4074-1
- Sortierklasse: S10 (visuell sortiert) oder C24 (maschinell sortiert)
- Holzfeuchte: technisch getrocknet, u≤ 18% bei Einbau
- Astigkeit: gesunde, fest verwachsene Äste zulässig
- Risse: oberflächliche Trocknungsrisse zulässig, keine durchgehenden Risse
1.2 Abmessungen
- Querschnitt: 60mm × 60mm (gehobelt, allseitig glatt)
- Länge: 3600mm
- Maßhaltigkeit nach DIN 18203-1, Toleranzklasse 1
1.3 Oberflächenbehandlung
- Gehobelte Oberfläche, allseitig glatt
- Kanten gefast (2mm Fase)
- Keine Imprägnierung (natürliche Dauerhaftigkeit Lärche Klasse 3-4 nach DIN EN 350)

2. KONSTRUKTIVE ANFORDERUNGEN
2.1 Befestigung
- Achsabstand (e): 260mm
- Befestigung auf Unterkonstruktion mit Edelstahlschrauben A2/A4
- Schrauben: selbstschneidende Blechschrauben, Torx, Senkkopf
- 2 Befestigungspunkte pro Riegel (oben/unten)
- Vorbohren erforderlich zur Vermeidung von Rissbildung
2.2 Holzschutz (konstruktiv)
- Tropfkanten an Unterkante ausbilden
- Keine stehende Feuchtigkeit durch konstruktive Maßnahmen
- Holzschutz nach DIN 68800-2 (konstruktiver Holzschutz)

3. AUSFÜHRUNG
3.1 Montage
- Montage durch Fachpersonal (Zimmerer/Holzbaufachmann)
- Ausrichtung: lotrecht,
- Achsabstand kontrollieren: e=260mm
3.2 Qualitätssicherung
- Sichtprüfung aller Riegel vor Montage
- Holzfeuchtemessung stichprobenartig (u ≤ 18%)
- Beschädigte oder verzogene Riegel aussortieren

Ausführung nach Plan:
SGR_L5_DET_E014 PR-Fassade Aula_260220
Menge: 1,500 m³

**3.07.2 Feuerverzinktes Stahlrohr 50x50x5 mm**
Liefern, Zuschneiden, Schweißen und Montieren von feuerverzinkten Stahlkantrohren für Unterkonstruktion Holzfassade
TECHNISCHE SPEZIFIKATION:
- Material: Stahlkantrohr S235JR nach DIN EN 10219-1
- Profil: Quadratrohr 50mm × 50mm- Wandstärke: 5mm
- Gewicht: ca. 7,2 kg/m
OBERFLÄCHENSCHUTZ:
- Feuerverzinkung nach DIN EN ISO 1461-)
- Zinkqualität: mind. Z275 (275g/m²)VERBINDUNGEN:-
Menge: 95,000 m

**3.07.3 Halterung für Winkelrohr**
STAHLHALTER KOMPLETT
Herstellen, Liefern und Montieren eines Stahlhalters bestehend aus:
- Flachstahl 50x5mm (Länge nach Aufmaß)
- Fußplatte 100x50mm, Dicke 5mm
- 2 BefestigungslöcherØ12mm
- Inkl. Befestigung mittels 2 Stk. Fischer FAZ II10/20 Anker
- Material: S235JR nach DIN EN 10025
- Oberfläche: feuerverzinkt nach DIN EN ISO 1461

Techische Spezifiaktion:

Stahlhalter:
- Flachstahl: 50mm × 5mm × 500 mm
- Material: S235JR (St37-2)
- Fußplatte: 100mm × 50mm ×5mm
- Befestigungslöcher: 2 × Ø12mm, Lochabstand 60mm
- Schweißverbindung: nach DIN EN 1090-2
- Verzinkung: Stückverzinkung mind. 55μm

Befestigungsmittel:
- Fischer FAZ II 10/20 Schwerlastanker
- Menge: 2 Stk. pro Halter
- Inkl. Unterlegscheiben und Muttern
- Anzugsmoment: nach Herstellervorgabe

Ausführungshinweise
- Montage durch Fachpersonal
- Bohrlöcher staubfrei ausblasen
- Anker nach Herstelleranleitung setzen
- Halter lotrecht ausrichten
- Anzugsmoment mit Drehmomentschlüssel prüfen
Menge: 20,000 Stk.

### 4 Malerarbeiten

**4.1 Anstrich auf Holzbauteile und Dachuntersicht**
Anstrich der Dachuntersichten an Ortgang und Traufe sowie an Pfetten und Sparren, 1- bis 4-seitig, mit lösungsmitelhaltiger Alkydharz-Holzlasur für den Außenbereich geeignet, blockfest, UV-beständig, feuchtigkeitsregulieren, UV-Schutz, mit vorbeugendem Filmschutz gegen Algen- und Pilzbefall, bestehend aus 3-fachem Anstrich mit Grund-, Zwischen- und Schlussbeschichtung einschl. aller erforderlicher Zwischenschliffe.
Ausführung nach Angaben des Lasurherstellers.
Die Verträglichkeit mit der chemischen Holzschutzimprägnierung der zu behandelnden Hölzer ist zu prüfen und zu beachten.
Farbmuster sind vor Ausführung vorzulegen.

Technische Werte:
Glanzgrad:  ca. 19,2 GU/60°, seidenmatt nach
  N 13300
Dichte:  ca. 0,9 kg/l, je nach Farbton
Festkörpergehalt:  ca. 58 Gew. % = ca. 53 Vol. %
VOC-EU-Grenzwert:  EU-Grenzwert für dieses Produkt
  (Produktkategorie A/e): 400 g/l (2010),
  Dieses Produkt enthält max. 400 g/l VOC
Produktgruppe:  Holzlasur (Produkt-Code M-KH03)
Farbe:  Lasiert in Grau- bis Graubraun-Tönungen,Farbton nach Farbkarte Cetol Colour
  Card und Bemusterung
Nachhaltigkeit:  Kategorie 31, Qualitätsstufe 4 (Angabe
  nach DGNB)
Ausführung nach Herstellerangaben.

Abrechnung:
Abgewickelte Anstrichflächen

Als Leitfabrikat gilt:
Fa. Sikkens, Cetol HLS extra o. glw. A.

'.............................'

Fabrikat  nach Angab des Bieters
Menge: 150,000 m²

**4.2 Lasieren Lärchenholz-Profilschalung und Fassadenkonstruktionen, farbig**
Lasieren der Lärchenholz-Brettschalung der hinterlüfteten Holzfassade und der Fassadenkonstruktionen, 3-fach, bestehend aus Grund-, Zwischen- und Schlussbeschichtung mit lösungsmitelhaltiger Alkydharz-Holz-
lasur, wie in Pos. Anstrich auf Holzbauteile und Dachuntersicht beschrieben.
Fachgerechtes allseitiges Lasieren der Profilbretter, Leibungsbretter und sichtbarer Unterkonstruktionshölzer vor der Montage einschl. aller erforderlicher Zwischenschliffe.
Ausführung nach Angaben des Lasurherstellers.

Das nachträgliche Lasieren aller Schnittkanten im Zuge der Herstellung von Längenstößen und Anpassungen an Bauteildurchdringungen, für Aussparungen etc. ist ebenfalls in den EP der Position enzukalkulieren.

Abrechnung: 1-fache Ansichtsflächen Lärchenholzschalung
  und Leibungen.
Menge: 1300,000 m²

### 5 Stundenlohnarbeiten

*Hinweis: ZTV Stundenlohnarbeiten*
3.4  STUNDENLOHNARBEITEN  - ZTV -

  Zusätzliche Technische Vertragsbedingungen zu
  gleichlautendem Abschnitt im Leistungsteil

        - Die Verrechnungssätze sind unter Beachtung der preisrechtlichen
  Vorschriften zu ermitteln. Sie enthalten den tatsächlichen Lohn mit
  den Zuschlägen für Gemeinkosten, Sozialkassenbeiträgen,
  vermögenswirksamer Leistungen und dergl. sowie Lohn- und
  Gehaltsnebenkosten.

        - Die Bauleitung ist berechtigt, für auszuführende Regiearbeiten zu
  den angebotenen Stundensätzen jeweils erstklassige Fach- und
  Hilfskräfte zu fordern, ganz gleich, ob diese Kräfte aus Akkord- oder
  Regiekolonnen stammen.

        - Die Beaufsichtigung der Stundenlohnarbeiten wird nicht gesondert
  vergütet. Die entsprechenden Kosten für den Polier oder die
  eingesetzte Aufsichtsperson sind in die
  Stundenlohn-Verrechnungssätze einzurechnen.

        - Für Geräte werden die Verrechnungssätze einschl. sämtlicher
  Aufwendungen für den Einsatz, insbesondere Gerätevorhaltekosten
  und Betriebskosten (wie Wartung, Reparatur, Kraftstoffe und
  Schmierung) sowie sämtliche Zuschläge einschl. der Kosten für das
  Bedienpersonal gefordert.
  Abgerechnet wird nach tatsächlich geleisteten Arbeitsstunden.
  Der Verrechnungssatz ist unter Beachtung der preisrechtlichen
  Vorschriften zu ermitteln. Er gilt unabhängig von der Zahl der
  abgerechneten Stunden.

  -Die Verrechnungssätze für Materialien enthalten Material und
  Abladen, jedoch keinen Lohnanteil für Verarbeitung.

        - Der AN hat grundsätzlich keinen Anspruch auf Ausführung der
  Stundenlohnarbeiten.

        - Die Notwendigkeit zur Ausführung von Stundenlohnarbeiten neben
  den vertraglichen Leistungen ist vom AN beim AG über die
  Bauleitung mit Begründung anzumelden.

        - Stundenlohnarbeiten sind grundsätzlich nur auf Anordnung des AG
  auszuführen.

        - Stundenlohnzettel sind täglich mit genauer Beschreibung der
  ausgeführten Arbeiten in dreifacher Ausfertigung der Bauleitung zur
  Unterschrift vorzulegen; mit dieser Unterschrift der Bauleitung wird
  die Ausführung bestätigt, jedoch kein Anspruch auf Vergütung
  anerkannt.

        - Ergibt die spätere Rechnungsprüfung die Zugehörigkeit der
  Stundenlohnarbeiten zu anderen Vertragsleistungen, ist die
  Vergütung ausgeschlossen.

        - Zur korrekten Wertung des Angebotes sind die
  Stundensätze aller angefragten beruflichen
  Qualifikationsstufen anzubieten, auch
  wenn der Bieter über die eine oder andere in
  seinem Betrieb derzeit oder überhaupt nicht
  verfügt! In diesem Fall ist die nächst höhere
  verfügbare Gehaltsstufe anzubieten!

        - Bei allen Stundenlohnarbeiten wird nur die jeweils
  notwendige Qualifikation des Personals anerkannt!

**5.1 Vorarbeiter**
Vorarbeiterstunden werden nur vergütet bei Arbeiten
die eine Beaufsichtigung aus Sicherheitsgründen zwingend erfordern.
Menge: 10,000 Std

**5.2 Baufacharbeiter**
Menge: 60,000 Std

**5.3 Zusätzliche An- und Abfahrt**
Zusätzliche An- und Abfahrt für Umbau-, Ausbau bzw. Abbaumaß-nahmen am Gerüst, die nicht die üblichen abschnittsweisen
Auf- oder Abbau des Gerüstes entsprechen.

Die Ausführung erfolgt nur auf gesonderte Anweisung der Bauleitung.
Menge: 3,000 Stk

### 6 Bestandsdokumentation

**6.1 Bestandsdokumentation (digital)**
Verwendbarkeitsnachweis der eingebauten und verwendeteten Bauprodukte, mit Zusammmenstellung aller Unterlagen als Bestandsdokumentation, für die gesamte erbrachte Leistung, mit nachstehend aufgelisteter, inhaltlicher Gliederung:

Inhaltsverzeichnis

1.  Firmendaten
1.1  Ansprechpartner
1.2  Fachbauleitererklärung
1.3  Fachunternehmererklärung
1.4  Übereinstimmungserklärung

2.  Planunterlagen

3.  Produkt- / Gerätedatenblätter

4.  Nachweise

5.  Pflegeanweisung mit Wartungshinweise
  Wartungsverträge

Hinweis zur Bestandsdokumentation:
Die Bestandsdokumentation ist mind. 10 Tage vor der Abnahme vorzulegen.
Der AN ist erst nach Vorlage der Dokumentation zur Stellung der Schlussrechnung berechtigt.
Die gesamte Bestandsdokumentation ist auf einen mobilen Datenträger (CD, DVD, Stick o. glw.) dem Bauherrn zu überreichen. Die Bestandsdokumentation ist vorab per E-Mail an die Bauleitung zu senden.
Die vollständige Bestandsdokumentation ist Bestandteil der Leistung und Voraussetzung zur vollständigen Zahlung der Schlussrechnung.
Menge: 1,000 psch
